# San. Grundschule Unterensingen BA2 Hauptgebäude
Angebotsaufforderung (GAEB DA 2000 1.2, DA83)
Projekt: 2003-2
Währung: EUR
Eröffnung: 17.07.2023 11:00
Ende der Zuschlagsfrist: 07.08.2023
Abgabeort: Rathaus Unterensingen, Kirchstraße 31, 72669 Unterensingen
Ausführungsbeginn: 04.09.2023
Ausführungsende: 26.07.2024
AbnahmeArt: Förmliche Abnahme
AbnahmeDatum: 26.07.2024
Gewährleistungsdauer: 5 Jahre
Auftraggeber: Gemeinde Unterensigen, Kirchstraße 31, 72669 Unterensingen
Erstellt mit: GAEB Toolbox V3.2 G90 R20170508, ARRIBAp V14.6.305, 17.06.2023

## 2003-2 Sanierung Hauptgebäude
Datum: 17.06.2023

### Bereich 01 ALLGEMEINES

*Hinweis: BAUBESCHREIBUNG HAUPTGEBÄUDE*
BAUBESCHREIBUNG HAUPTGEBÄUDE

Vorbemerkung
Auf Basis der Digitalisierung von Schulen sowie der energetischen Sanierung der Beleuchtung sowie die damit verbundenen Ertüchtigungen im Anlagen- und Brandschutz wird die Grundschule Unterensingen "elektrisch generalsaniert" Dies betrifft die Bauteile Grundschule ( Hauptbau ), Musikpavillion sowie das Gebäude Grundschulbetreuung.
Mit der Maßnahme begonnen wird 2022 im Musikpavillion ( BA 1 ) gefolgt vom Hauptbau (BA 2) im Herbst 2023 sowie dem Geb. Grundschulbetreuung ( BA 3 )

Die vorliegende Ausschreibung umfasst die Arbeiten im 2. Bauabschnitt Hauptgebäude.

Folgende Maßnahmen sind geplant:

1 Abbrucharbeiten:
Alte Leitungsinstallationen und Kabelführungen werden ausgebaut. Alte Beleuchtungskörper und Geräte
( Schalter u. Steckdosen ) werden demontiert und entsorgt.

1.1 Sonnenschutz
Der bauseitige vorhandene Sonnenschutz wird neu verkabelt und über KNX gesteuert.

1.2 Heizungstechnik
Heizkörper und Rohrleitungen bleiben bestehen. Steuerung ( Einzelraumregelung ) wird neu verkabelt
soweit diese in die Abbruchmaßnahmen eingreift.

1.3 Sanitärtechnik
Erneuerung der Installation in zugänglichen Bereichen soweit möglich

1.4  Elektrotechnik/EDV
Erneuerung der gesamten Installation ab Gebäude Haupverteiler

1.5 Lüftungstechnik
Im Bestand ist eine Lüftungsanlage vorhanden, diese wird aus der neu zu errichtenden Elektrounterverteilung versorgt.

1.6 MSR-Technik
Nach Neuinstallation der Leitungsanlagen erfolgt die Wiederinbetriebnahme

1.7 Aussenanlagen
Keine Maßnahmen vorgesehen.

2 Normen und Vorschriften
Alle neu zu erbringenden Bauleistungen werden entsprechend den derzeit gültigen Normen bzw. den anerkannten Regeln der Technik ausgeführt. Dies gilt sinngemäß auch für alle einzubauenden Geräte. Eine Anwendung der derzeit gültigen Normen für bestehende Bauteile, Geräte etc. wird explizit ausgeschlossen.
Alle neu zu erbringenden Bauleistungen werden mit  bauaufsichtlich zugelassenen Werkstoffen oder mit Werkstoffen mit Prüfzeugnis nach Herstellerangaben ausgeführt.

*Hinweis: WEITERE BESONDERE VERTRAGSBEDINGUNGEN*
WEITERE BESONDERE VERTRAGSBEDINGUNGEN

1.Bauschild

= Entfällt =

2.Sicherheits- und Schließdienst

Der Baustellen-Bereich und der Bauzaun sind von den Auftragnehmern, die abends die Baustelle zuletzt verlassen, ordnungsgemäß zu verschließen. Die entsprechenden Schlüssel werden den Firmen von Seiten der Bauleitung zur Verfügung gestellt.

3.Bautagebuch

Alle Firmen sind verpflichtet ein Bautagebuch zu führen und wöchentlich an die Bauleitung einzureichen. Einzutragen sind Anzahl und Qualifikation der Mitarbeiter, Tätigkeit in Stichworten, besondere Vorkommnisse, Wetterereignisse sofern relevant,  sowie Arbeitsantritt und Verlassen der Baustelle in Minutengenauigkeit.

4.Zu Ziffer 2.1 KEVM (B) BVB

Container oder Wohnwagen zum ständigen Aufenthalt von Personen dürfen im Baustellenbereich nicht aufgestellt werden.

5.Verantwortliche Person

Der zur Auftragserteilung vorgesehene Bieter hat vor der Auftragserteilung mind. eine für die Leitung der Ausführung verantwortliche, deutschsprechende qualifizierte Person zu benennen, die zur Entgegennahme von Weisungen im Sinne der VOB/B § 4 (1) berechtigt ist und während der Arbeitszeit ständig auf der Baustelle anwesend oder erreichbar sein muss.

6.Baustellenabfall

Die Beseitigung aller von den eigenen Arbeiten des Auftragsnehmers herrührenden Verunreinigungen und das Abfahren bzw. das Entsorgen des Baustellenabfalls von der Baustelle hat mindestens wöchentlich durch den Auftragnehmer zu erfolgen.

7.Winterbaumaßnahmen

Das Schützen gegen Winterschäden sowie die Schnee- und Eisbeseitigung ist ohne besondere Aufforderung vom Auftragnehmer durchzuführen. Der dafür erforderliche Aufwand ist in die Einheitspreise einzurechnen.
Ein besonderer Vergütungsanspruch für diese Leistung nach VOB/B § 2 Nr. 6 entsteht nicht.

8.Baustelleneinrichtung

Die Sanierung des Gebäudes findet im laufenden Schulbetrieb ( in den Nebengebäuden ) statt.
Der Schulhof steht im Baustellenbetrieb nicht als Lager-, Transport-, oder Verkehrsfläche zur Verfügung.
Der Baustellenbereich wird im Außenbereich mit einem Bauzaun verschlossen.
Die Zufahrt zur Baustelle ist nur in begründeten Sonderfällen nach Absprache mit der Schule und der Bauleitung möglich.

Anlieferung von Materialien in größerem Umfang können in Abstimmung mit der Bauleitung und den Verantwortlichen der Schule zu bestimmten Zeiten, außerhalb der Pausenzeiten, zugelassen werden. Wartezeiten bei der Zu- und Abfahrt in Folge von Pausen werden nicht vergütet. Im Schulhof können LKW nicht wenden. Grundsätzlich ist die Rückwärtsfahrt nur mit Einweiser zulässig.

Die Bauwasserversorgung wird an einer Stelle auf der Baustelleneinrichtung zentral hergestellt. Eventuell notwendige Schläuche sind vom AN selbst beizubringen, zu verlegen und wieder abzubauen.

Die Baustromverteilung  erfolgt ebenfalls zentral mit zusätzlichen Unterverteilungen in jedem Geschoss.

Eine zentrale WC Anlage (kein Dixie) stellt der Bauherr im Bereich der BE Fläche zur Verfügung. die Benutzung der Schul WC ist untersagt.

 Es wird zusätzlich empfohlen die Baustelle vor Abgabe des Leistungsverzeichnisses zu besichtigen.

*Hinweis: HINWEIS ZUR FABRIKATS- UND MATERIALBINDUNG*
HINWEIS ZUR FABRIKATS- UND MATERIALBINDUNG

Die Sanierung der Grundschule Unterensingen wird in einem Zeitraum von mehreren Jahren in drei
Bauabschnitten bewerkstelligt. Zur Sicherung der Einheitlichkeit des Erscheinungsbildes, zur
Durchgängigkeit von Wartungen gleichartiger Bauteile und effizienter Ersatzteilbevorratung werden
für den zweiten und dritten Bauabschnitt die im ersten Bauabschnitt verarbeiteten Produkte in den
Leistungsverzeichnissen vorgeschrieben. Abweichungen hiervon sind bei nicht vorgegebenen
Produkten im Leistungsverzeichnis zulässig.

Abweichend zur VOB muss gemäß VOB, Teil A § 7, Abs.4, Nr. 1 das ausgeschriebene Produkt angeboten werden.

Alle Sichtbaren Materialien, Bauteile, Oberflächen und Qualitäten sind genau nach den Vorgaben
des LV anzubieten.
Änderungen sind lediglich bei auslaufenden Produktlinien oder vergleichbaren Situationen zulässig.
Dies ist dann im Einzelfall bereits in einem Anschreiben zum Angebot vom Bieter anzukündigen
und zu erläutern.
Dieses Verfahren ist konform zu den Vergaberichtlinien für kommunale Auftraggeber.

*Hinweis: HINWEISE ZUR ARBEITSSICHERHEIT*
HINWEISE ZUR ARBEITSSICHERHEIT

Im Rahmen der Ausführung der Arbeiten sind von allen am Bau beteiligten Unternehmern die
gesetzlichen Regelungen der Arbeitssicherheit, insbesondere die Unfallverhütungsvorschriften und
deren Regelwerke zu beachten.

1. SiGe-Koordinator

Zur Sicherstellung und Koordination der sicherheitstechnischen und gesundheitlichen Belange hat
der Bauherr einen SiGeKo bestellt. Der SiGeKo ist hinsichtlich aller sicherheitsrelevanten Aspekte
weisungsbefugt, seine Anordnungen und Hinweise sind zu beachten.

3.  SiGe-Plan
Im Rahmen der Ausführungsplanung ist ein SiGe-Plan erstellt und wird entsprechend dem Baufortschritt ggf. geändert und angepaßt.  Der Sige-Plan stellt ein Konzept für den sicherheits- und gesundheitsrechtlichen Baustellenbetrieb dar.  Im SiGe-Plan sind die bedeutsamen zu erwartenden Gefahren mit den erforderlichen sicherheitstechnischen Maßnahmen ermittelt und dargestellt.

4.  Allgemeine Hinweise zur Baustellen-Verordnung und Arbeitsschutz-Gesetz
 Das genannte Bauvorhaben fällt unter den Geltungsbereich der Baustellenverordnung  (BaustellV vom 10.06.1998).
Aus diesem Grunde wurde in der Planungsphase durch den vom Bauherrn beauftragten SiGeKo der Sicherheits- und Gesundheitsschutzplan (SiGePlan) und die Unterlage (Baumerkmalsakte) erstellt. Sie sind auf der Grundlage der BaustellV und den Regeln zum Arbeitsschutz auf Baustellen RAB 10, RAB 31 und RAB 32 erarbeitet.
Die auf der Basis der Werksplanung erstellte Fassung wird Vertragsbestandteil und die daraus resultierenden Forderungen an den Arbeitsschutz auf der Baustelle geschuldete werksvertragliche Leistung.
Daher sind sämtliche organisatorischen Maßnahmen(z.B. Unterweisungen, Schulungen, persönliche Schutzausrüstung etc.) zu beachten, die auf der Basis des geltenden Arbeitsschutzrechtes dem Auftragnehmer im Zusammenhang mit seinen beauftragten Leistungen abverlangt werden.
Die darin enthaltenen Festlegungen zu
"  Arbeitssicherheit,
"  Brandschutz,
"  Gesundheitsschutz und
"  Umweltschutz
sind gemäß § 5 BaustellV durch alle Arbeitgeber (auch solche ohne eigene Arbeitnehmer) auf der Baustelle zu beachten und gelten somit als verbindliche Bestandteile des Werkvertrages. Hierzu zählen insbesondere:

Beschreibung der Nachweise die vor dem Beginn der Arbeiten vom Auftragnehmer zu erstellen und dem SIGE-Koordinator auf Verlangen vorzulegen sind:
Erforderliche Gefährdungsbeurteilung gemäß § 5 ArbSchG
Nachweis der arbeitsmedizinischen Vorsorgeuntersuchung gemäß berufsgenossenschaftlicher Vorschriften und gesetzlicher Regelungen
Nachweis der Ausbildung der benannten Ersthelfer gemäß berufsgenossenschaftlicher Vorschriften und gesetzlicher Regelungen
Nachweis der letzten Unterweisung der Mitarbeiter gemäß DGUV Vorschrift 1 § 4, diese darf nicht älter als ein Jahr sein.
Arbeitsanweisungen gemäß §4 ArbSchutzG (z.B. Demontage- / Abbruchanweisungen, Arbeitsschutz- und Betriebsanweisungen) Überprüfung von Maschinen und Geräten gemäß BetriebssicherheitsVO
Befähigungsnachweis gemäß ZTV-SA 97 - erforderlich bei Arbeiten im Bereich des öffentlichen Verkehrs

*Hinweis: SPEZIELLER HINWEIS ELEKTRO-TROCKENBAU*
SPEZIELLER HINWEIS ZUR KOORDINATION ELEKTRO- UND TROCKENBAU

Hinweis auf DIN 18299 ( Allgemeine Regelungen für Bauarbeiten jeder Art )
DIN 18382 Errichtung von elektrischen Anlagen und DIN 18340 Trockenbauarbeiten:

Im beschriebenen Bauvorhaben werden durch das Gewerk Trockenbau neue Unterdecken
eingebaut. Zu einem großen Teil werden Elektroleitungen für Leuchten, Lautsprecher, Rauchmelder etc.
direkt unterhalb der Rohdecke mit qualifizierten Befestigungsmaterial verlegt und müssen
durch die Beplankungen des Trockenbauers hindurchgeführt werden.
Das Heranführen und das Vorhalten von Kabelschlaufen oberhalb der vorgesehenen Durchführungen ist eine Hauptleistung der Elektrofirma. Das Herstellen von Kabelschlaufen, die Kennzeichnung  und die Weitergabe entsprechender Informationen an das Gerwerk Trockenbau zur weiteren Verarbeitung dieser Leitungen ist
eine Leistung des Elektrogewerkes und mit den Angebotspreisen abgegolten.
Das Herstellen von passgenauen Bohrungen einschl. das Durchfädeln der Elektroleitungen durch die Brandschutzbeplankungen ist nach DIN 18340 Aufgabe des Gewerks Trockenbau.
Dabei ist u.a. bei Brandschutzunterdecken darauf zu achten dass Mehrfachleitungen einzeln, mit den nach LAR vorgeschriebenen Abständen gegeneinander durchgeführt werden um den Einbau von Brandschottungen zu vermeiden. Größere „Leitungsbündel“ über Kabeltrassen sowie über Brüstungskanälen werden mit Brandschotts versehen. Die Elektrofirma hat nach DIN 18229 Pkt. 4.2.2 die Durchführung dieser Trockenbauleistungen in geeigneter Weise zu beaufsichtigen um sicherzustellen, dass keine Leitungen in den Zwischendeckenbereichen vergessen, und an den dafür vorgesehenen Stellen durchgeführt werden.
Analog gelten diese Ausführungen ebenfalls für Arbeiten die im Zusammenhang mit der Anbringung einer weiteren Unterdecke ( Akustikdecke o.ä. ) stehen.
Nach DIN 18340 Pkt. 4.2.14 ist das Herstellen von Aussparungen Halterungen und Unterkonstruktionen
für Leuchten, Dosen und sonst. Einbauteilen eine Leistung die durch das Gewerk Trockenbau
nach aktuell gültigem Deckenspiegel des Architekturbüros erbracht wird.
Durch dieses Gewerk ist sicherzustellen, dass die für die Einbauteile vorgesehenen Leitungen sichtbar und leicht erreichbar sind. ( Im Regelfall durch die Einbauöffnung geschoben werden ).
Der Anschluß und der Einbau der vorstehend beschriebenen Teile erfolgt durch das Gewerk Elektro.
Die Vorbereitung der Oberflächen ( Schleifen, Spachteln und Lackieren ) hat durch den Trockenbauer
bzw. ein anderes damit beauftragtes Fachgewerk vor dem Einbau zu erfolgen.

Unstimmigkeiten zwischen den beteiligten Firmen sind ohne Aufschub mit der Bauleitung zu klären.
Aufwendungen für über die Beschreibung hinausgehenden Leistungen nach VOB Teil C sind arbeitstäglich bei der Bauleitung anzumelden und zu rapportieren.

#### Abschnitt 01.01 ABNAHMEN / REVISION / EINWEISUNG

**01.01.0010 Abnahmen**
ABNAHMEN:

Folgende Anlageteile sind durch den  TÜV-oder Sachverständigen abzunehmen:
- Elektroinstallation
- Erdungs - und Blitzschutzanlage
- Sicherheitsbeleuchtung
- Brandschott´s ; Brandabschottungen und Brandschutzverkleidungen
- Erweiterung Brandwarnanlage
- RWA-Anlage
- Erweiterung Sprachalarmierungsanlage
- sonst. Sicherheitsrelevanten Anlagen und Aufschaltungen.

Unmittelbar nach Auftragserteilung ist dem AG mitzuteilen, wer die Sachverständigenabnahme ausführt.
Der Sachverständige ist baubegleitend in regelmäßigen Abständen in die Maßnahmen einzubinden.

Spezielle Anforderungen an die Abnahmen:

Starkstromanlage:
Abnahme der Starkstromanlageanlage mit Sachverständigem nach freier Wahl einschließlich Einweisung
und Übergabe an das Bedienpersonal.

Blitzschutzanlage:
Abnahme der Blitzschutzanlage mit Sachverständigem nach freier Wahl.

Sicherheitsbeleuchtung:
Abnahme der Sicherheitsbeleuchtungsanlage mit Sachverständigem nach freier Wahl einschließlich Einweisung und Übergabe an das Bedienpersonal.

Brandschotts:
Abnahme der Brandschotts mit Sachverständigem nach freier Wahl, Datenblätter aller verwendeten Materialien
einschl. Zulassungen in Revisionsunterlagen und zur  Übergabe an den Brandschutzgutachter.

Brandwarnanlage und Sprachalarmierungsanlage:
Abnahme der Anlagen mit einem Sachverständigem nach freier Wahl einschließlich Einweisung und Übergabe an das Bedienpersonal.
Sollte während der Baumaßnahme die Einbeziehung der örtlichen Feuerwehr erforderlich sein,
erfolgt die Koordination und die Kostenübernahme über den AG

RWA-Anlagen:
Abnahme der RWA Anlagen mit Sachverständigem nach freier Wahl
einschließlich Einweisung und Übergabe an das Bedienpersonal.
Menge: 1,000 PSCH

**01.01.0020 Revision**
REVISION:

Nach Abschluß der Installationsarbeiten sind Bestandspläne anzufertigen.
Die vollständige Installation ist in Grundrißpläne einzutragen; die Pläne müssen auch eine Darstellung der wesentlichen Leitungsführung und Stromkreisnummern enthalten.
Der Aufbau jeder Verteilung muß in einem Plan festgehalten werden.
Aus dem Verteilungsplan muß die Größe und Art der Zuleitung und deren Herkunft, die Größe der Absicherung und die Größe und Art der abgehenden Leitungen hervorgehen und die Stromkreisnummer angegeben sein; die Beschriftung muß mit der gravierten Verteilungsbeschriftung übereinstimmen.

Die Bestandszeichnungen sind mit allen technischen (Funktionsbeschreibung) und funktionellen (Pläne) Angaben zu versehen und erfassen den Endzustand der ausgeführten Anlagen. Grundlage der Grundrisse, Schnitte und Ansichten sind die Bestandspläne des Architekten.

Die Revisionsunterlagen bestehen aus:

- Inhaltsverzeichnis,
- Grundrisspläne TGA mit Schnitten, M 1:50,
- Zentralenpläne mit Schnitten, M 1:50 / 1:20,
- Detailpläne 1:20 sowie
- System-, Funktions- und Schemazeichnungen mit eingetragenen Betriebsmittelkennzeichnungen,
- Stromlaufpläne für sämtliche Verteiler, Schaltanlagen
- Übersichtspläne, Schemapläne
- Aufbaupläne, Gerätelisten
- Datenpunktlisten,
- Info-Punktelisten
- Bedienungsanleitungen
- Wartungsanweisungen

Bestandsunterlagen, bestehend aus:
- 3 x Installationspläne (CAD - Format DWG/DXF und pdf)
- 3 x Verteilerpläne (CAD -  und pdf)
- 3 x Meßprotokolle nach VDE 0100 (pdf)
- 1 x USB-Datenträger (alle Unterlagen der Dokumentation als pdf )
- 3 x als Farb-Pausen in einem Ordner zusammengestellt.

Bedienungs- und Wartungsaneisungen:

Sämtliche Anlagenteile sowie Schalt-, Schutz- und Anzeigegeräte sind dauerhaft zu beschildern. Sie kennzeichnen eindeutig Anlage, Gerät, Leistung, Funktion und Stellungen von Stellgliedern. Das System der Beschilderung erfolgt Gewerke übergreifend und durchgängig für sämtliche Gewerke der gesamten Baumaßnahme.
Die Bedienungs- und Wartungsanweisungen werden nach folgender Gliederung aufgebaut:

Anlagenbeschreibung:
- Anlagencharakteristik mit Ortsbestimmung
- Garantiewerte
- Betriebsdaten
- Installationsdaten
- Spezialmerkmale

Bedienungsanweisung:
- Bedeutung und Lage der Bedienorgane
- Bedienungsreihenfolge in Abhängigkeit der Betriebsweise
- Sicherheitseinrichtungen
- Betriebsunterbrechung
- Wirtschaftlichste Betriebsart
Alle Bedienungsvorgänge sind je Anlage in richtiger Reihenfolge
aufzuführen und zusammen mit den dazugehörigen Funktionskontrollen in einer Checkliste zusammenzufassen.

Wartungsanweisungen:
- Fehlersuchtabelle
- Spezialwerkzeuge
- Vorgeschriebene behördliche Kontrolle und Überwachung in Art und Zeitfolge erläutert
Der jeweilige Wartungsumfang ist detailliert, in Abhängigkeit des
Wartungszeitraumes, nach einer sogenannten Inspektionstabelle, aufzulisten.
- Ersatzteilaufstellung
- Reserveeinrichtungen
Alle dem Verschleiß oder Bruch unterliegenden Anlagenteile sind tabellarisch unter Angabe der nötigen Daten aufzuführen.
Zu den Ersatzteilen gehören nicht nur komplette Einheiten, sondern auch Einzelteile, die der Hersteller nach Zweckmäßigkeit angibt.
Die Ersatzteilliste enthält für jedes Teil:
Hersteller / Typ / Fabrikat / Größe / Leistung.
Leistungsliste über Messungen
- Tabellarische Auflistung aller Messungen
- Protokolle über alle durchzuführenden Messungen:
- Prüfprotokoll für elektrische Anlagen sämtlicher Stromkreise
(Schleifen Isolationswiderstand)  sofern diese dem Leistungsprogramm zuzuordnen sind
- Sichtabnahmeprotokolle der Fachbauleitung für nicht zugängliche Installationsbereiche (z. B. Zwischendecken, Schächte)

Zulassungsbescheide / Abnahmebescheinigungen:
- Kopien (behördlicher) Prüfbescheinigungen und Werkstattteste

Funktionsschema:
Alle Zentralen und Unterstationen sind mit farbig angelegten Anlagenschemata auszustatten, welche Funktion, technische Daten, Schaltungen, Sollwerte, Messstellen und Kontrolleinrichtungen enthalten.
Die Schemazeichnungen sind auf dauerhaft verwindungssteifer
Unterlage aufgebracht und müssen einen alterungsbeständigen
Oberflächenschutz haben, der ein Vergilben und Farbänderungen ausschließt (in Folie verschweißte Ausführung). Diese sind zu bemustern und mit der Bauüberwachung abzustimmen.
Menge: 1,000 PSCH

**01.01.0030 Einweisungen**
EINWEISUNGEN:

Einweisung des Nutzers und Bauherr

Werden auf Veranlassung der Bauleitung vor Abnahme einzelne Anlagenteile für Probebetrieb anderer Gewerke in Betrieb genommen, so haftet der AN für ordnungsgemäße Betriebsweise und Einhaltung der
erforderlichen Schutzmaßnahmen.
Sämtliche Mängel sind bis spätestens 6 Wochen nach erfolgter Abnahme und Übernahme des Gebäudes zu beheben. Sollten nach Ablauf dieser Frist Mängel nicht beseitigt sein, so wird der AG mit Hilfe von
Sonderfachingenieuren diese Mängelbeseitigung abwickeln. Die hierbei anfallenden Kosten werden
erfasst und von der Schlussrechnung in Abzug gebracht.
Der Nutzer ist vom AN ausführlich in die einzelnen Anlagen anhand der Bestandsunterlagen vor Ort
einzuweisen.
Menge: 1,000 PSCH

### Bereich 02 STARKSTROMANLAGEN

#### Abschnitt 02.01 BAUSTROMVERSORGUNG

*Hinweis: HINWEISTEXT BAUSTROMVERSORGUNG*
HINWEISTEXT SYSTEM UND QUALITÄTSBESCHREIBUNG / BAUSTROMVERSORGUNG

Durch den AN Elektro ist über die gesamte Bauzeit ein Bauprovisorium für die Ausbaugewerke herzustellen:
Die Baustromversorgung für die Ausbaugewerke ist im Bereich Elektro zu kalkulieren.
Hauptverteiler und Unterverteiler nach Bedarf.  Für die Ausbaugewerke sind die Verkehrswege, vor allem auch in den Untergeschossen, behelfsmäßig unfallsicher zu beleuchten. Beleuchtung mittels Schaltuhr sowie Hand-Automatik-Schaltung gesteuert. Für die Baustromversorgung und die Kalkulation sind noch besonders zu beachten: VDE 0100, VDE 0612, BGV ; Instandsetzung und Wartung gemäß den gesetzlichen Vorschriften.

Die Baustromversorgung ist nach den gültigen Vorschriften von DIN VDE 0100 / Teil 704 zu erstellen.
Der Anschluß ist ggfs. beim zuständigen EVU zu beantragen. Die Vorschriften des örtlichen EVU`s sind zu beachten.
Das Bauprovisorium dient zur Sicherheit auf der Baustelle.
Die dazu erforderlichen Anweisungen des zuständigen SIGEKO sind dabei einzuhalten.

Während der gesamten Bauzeit sind die durch das Gewerk Rohbau gestellten bauseitigen Baustromverteiler sowie die durch das Gewerk Elektro gelieferten Anschlußstellen für die Ausbaugewerke
monatlich auf einwandfreie Funktion sowie Beschädigungen zu prüfen.

Insbesondere sind die Fehlerstromschutzschalter zu prüfen und die Messwerte festzuhalten.
Die Prüfung ist zu dokumentieren, alle Baustellenverteiler sind mit einer Prüfplakette zu
versehen.

-Je TRH auf die Etagen verteilte  Baustellen - Kleinverteiler mit FI-Schalter und Rohrgestell,
-Je Etage eine Baubeleuchtung als Wegebeleuchtung

Das vorstehende Bauprovisorium ist über die gesamte Bauzeit zu warten und in Funktion zu halten.
Nach Beendigung der Baumassnahme ist das Bauprovisorium vollständig zurück zu bauen.

**02.01.0010 Steckdosen-Anschlußstelle**
Steckerfertige Steckdosen- Anschlußstelle bestückt mit mind. 25m Zuleitung mit CEE Stecker
1 Verteilung 2x3x25 A
1 CEE- Steckdose 5-pol. 16 A, mit N + SL Kontakt, wd, AP, mit Klappdeckel
3 Schuko- Steckdosen AP, 2-pol, 16 A, wd, mit Klappdeckel
komplett ausgeführt, verdrahtet und angeschlossen.
Miet- und Leihpreis
Menge: 5,000 Stck

**02.01.0020 Verteiler / Schaltuhr / Hand-Auto-Schalter**
Steckerfertige Verteilung zur Steuerung der Baubeleuchtung
1 Verteilung IP 65
Bestückt mit Zeitschaltuhr, Schaltschütz 3-pol.
Sicherungsautomat B16 3-polig, Hand-Automatik-Schalter
Anschluß über CEE-Stecker 5-pol. 16 A Abgänge
3 Schuko-Einbau  Steckdosen AP, 2-pol, 16 A, wd,
komplett ausgeführt, verdrahtet und angeschlossen.
Miet- und Leihpreis
Menge: 1,000 Stck

**02.01.0030 Freistrahlende LL**
Freistrahlende Leuchtstoffleuchten, incl. Leuchtmittel
58 W, Schutzart IP 54, kompensiert, fertig montiert und angeschlossen.
Miet- und Leihpreis
Menge: 36,000 Stck

**02.01.0040 Verlängerungskabel 5x4qmm NSHöu**
Verlängerungskabel 5x4qmm NSHöu ( schwere Ausführung )
zum Betrieb der Steckdosen Anschlußstellen
Länge 25m Steckerfertig mit CEE 32
liefern und fertig montieren.
Miet- und Leihpreis
Menge: 5,000 Stck

**02.01.0050 Gummikabel 5x2,5qmm**
*** Bedarfsposition ohne GB
Gummikabel NSHöu 5x2,5 qmm ( schwere Ausführung )
liefern und fertig montieren.
Miet- und Leihpreis
Menge: 100,000 m

**02.01.0060 Gummikabel 3x1,5qmm**
*** Bedarfsposition ohne GB
Gummikabel NSHöu 3x1,5 qmm ( schwere Ausführung )
liefern und fertig montieren.
Miet- und Leihpreis
Menge: 100,000 m

**02.01.0070 NYM/NYY 3x1,5qmm**
NYM/NYY 3x1,5 qmm
Für Baubeleuchtung in befestigter Verlegung in geschützen Baustellenbereichen.
Bei Gefahr von mechanischer Beschädigung sind zusätzliche Schutmaßnahmen zu ergreifen.
liefern und fertig montieren.
Miet- und Leihpreis
Menge: 400,000 m

**02.01.0080 Schuko-Stecker**
Schuko-Stecker, 2-polig, 16A, wd,
liefern und fertig montieren.
Miet- und Leihpreis
Menge: 5,000 Stck

**02.01.0090 Demontage**
Demontage des vorstehenden Bauprovisoriums, pauschal.
Menge: 1,000 Psch

#### Abschnitt 02.02 ERDUNGSANLAGE / BLITZSCHUTZ

*Hinweis: INSTANDSETZUNG FUNDAMENTERDER*

*Hinweis: HINWEISTEXT*
HINWEISTEXT

Die vorhandene Gebäude Blitzschutzanlage ist istandzusetzen, entsprechend den neuesten Vorschriften:
·der DIN EN 62305 Teil 1 - Teil 4
·ABB-Richtlinien und Leitsätze
·DIN-Norm
·örtlichen gültigen Behördenvorschriften, insbesondere
 die der örtlichen Brandbehörde
·Richtlinien des Verbandes der Sachversicherer
·geltenden Vorschriften der Deutschen Bundespost
·gewerblichen Berufsgenossenschaft

Der Fundamenterder dient gemäß 9 ABB und DIN 18014 als Erdung der Blitzschutzanlage, sowie als
Mittelspannungs-Schutzerder. Es sind ausschließlich Materialien zu verwenden, die in Güte und Maßen DIN
48801 - 48860 entsprechen.

Der Fundamenterder dient gemäß ABB und DIN 18014 als Potentialausgleich in Verbindung mit der Blitzschutzanlage. Es sind ausschließlich Materialien zu verwenden, die in Güte und Maßen DIN
48801 - 48860 entsprechen.

Alle auf dem Gebäude überstehenden Metallteile und Fassadenverkleidungen aus Metall sind in den Blitzschutz einzubeziehen.

Die einzelnen Metallteile der Fassadenverkleidungen werden entsprechend den ABB-Richtlinien miteinander verbunden, ferner werden geeignete Anschlusspunkte für die Blitzschutzanlage vorgesehen. Attikaverkleidungen sind mit Fangspitzen auszustatten, die ein Durchschmelzen bei Blitzeinschlägen verhindern.

Nach Fertigstellung ist bei der Abnahme ein Meß- und Prüfprotokoll sowie ein Blitzschutz-Prüfbuch anzufertigen und der Bauleitung zu übergeben.

Bei Bauteilen aus Aluminium oder Aluminiumlegierungen, feuerverzinktem Stahl, feuerverzinktem Temperguß oder Zinkdruckguß dürfen nur Schrauben aus verzinktem Stahl (Feuerverzinkung) verwendet werden. Beim Übergang von verschiedenen Werkstoffen dürfen keine Korrosionsschäden auftreten.
Das zur Verwendung kommende Material ist auf Wunsch der örtlichen Bauleitung vor dem Einbau vorzulegen.

Alle auf der Dachfläche befindlichen, sowie über die Dachfläche herausragenden Metallteile, z.B. Geräte der Klimatechnik, Abgasleitung, Entlüftungsrohre, metallene Oberlichteinfassungen usw., sind mittels
Verbindungsleitungen auf kürzestem Wege mit den Auffangeinrichtungen zu verbinden.
Metallene Dacheinfassungen, Attikaverwahrungen, soweit sie die nach DIN entsprechenden Mindestdicke
aufweisen und zuverlässig miteinander verbunden sind, können als Auffangeinrichtungen mit verwendet und an die jeweiligen Ableitungen angeschlossen werden.
Sämtliche Auffangleitungen sind so zu verlegen, dass sie leicht zugänglich und kontrollierbar sind.

Die Ableitungen werden nach ihrem Austritt auf die Dachfläche über Trennstellen mit den Auffangleitungen
gut zugänglich verbunden. Die Austrittstellen der Ableitungen aus dem Beton müssten isoliert ausgeführt
werden, um Korrossionsschäden zu vermeiden.

Ableitungen dienen ausschließlich zur Verbindung der Fangeinrichtungen und Fassadenerdungen mit der
Blitzschutzerdleitung.
Potentialausgleichsschienen in Verteilern und Technikräumen werden mit den PE-Leitern
der Schaltschränke verbunden und zusätzlich miteinander  über interne Potentialausgleichsleiter vernetzt.

Die Blitzschutzanlagen sind durch einen zugelassenen Sachverständigen abnehmen zu lassen.
Die Auschreibung beruht auf der Annahme, dass das Gebäude in die Blitzschutzklasse III nach VDS 2010 eingestuft wird.
Vor Ausführung ist eine Überprüfung der Blitzschutzklasse durchzuführen.
Festlegung der Blitzschutzklasse in Verbindung mit dem Bauherrn bzw. dem Architekten mittels Erstellung einer Risikoanalyse und Berechnung der Blitzschutzklasse nach akt. Vorschriften.
Festhalten der Ergebnisse mittels Protokoll  ( Den Revisionsunterlagen beizufügen )

**02.02.0010 Universalverbindungsklemme Kreuz NIRO**
Universalverbindungsklemme aus Edelstahl zur Herstellung von Abzweigen und Kreuzungen
der Fundamenterderleitungen fertig montiert.
Verbindung von Rundleitern für Kreuz-, T- und Parallel-Verbindungen und Doppelleiter-Anschluss.
Menge: 20,000 Stck

**02.02.0020 Universalverbindungsklemme Rundleiter NIRO**
Universalverbindungsklemme aus Edelstahl zur Herstellung von direkten Verbindungen
der Fundamenterderleitungen fertig montiert.
Verbindung von Rundleitern z.B. Ableitungen
Menge: 12,000 Stck

**02.02.0030 Fundamenterder / Erdleitung / Edelstahl**
Fundamenterder / Erdleitung / Ableitung, Edelstahl, nicht rostend, V4A, rund DIN VDE 0151,
10mm fertig verlegt unterhalb der Bodenplatte in Sauberkeitsschicht eingebracht in Maschen
10x10m bzw. als Ableitung in Erdreich
Menge: 60,000 m

**02.02.0040 Universalverbindungsklemme Kreuz**
Universalverbindungsklemme aus Gußstahl zur Herstellung von Abzweigen und Kreuzungen
der Fundamenterderleitungen fertig montiert.
Verbindung von Rundleitern für Kreuz-, T- und Parallel-Verbindungen und Doppelleiter-Anschluss.
Menge: 15,000 Stck

**02.02.0050 Universalverbindungsklemme Rundleiter**
Universalverbindungsklemme aus Gußstahl zur Herstellung von Verbindungen
der Fundamenterderleitungen fertig montiert.
Verbindung von Rundleitern z.B. Ableitungen
Menge: 8,000 Stck

*Hinweis: INSTANDSETZUNG BLITZSCHUTZANLAGE*

**02.02.0060 Oberleitungskreuzverbinder**
Oberleitungsverbinder aus Aluminium
Verbindung von Rundleitern für Kreuz-, T- und Parallel-Verbindungen und Doppelleiter-Anschluss.fertig montiert
Menge: 30,000 Stck

**02.02.0070 Oberleitungsverbinder**
Oberleitungsverbinder aus Aluminium zur Herstellung von direkten Verbindungen der
Fangleitungen
fertig montiert
Menge: 24,000 Stck

**02.02.0080 Auffang-Verbindungs; Ableitung**
Gebäudeauffang- und Verbindungsleitung in Rundaluminium AlMgSi 10mm ( DIN 48801 )
fertig montiert
Menge: 180,000 m

**02.02.0090 Blechanschlüsse**
Blechanschlüsse
an verschiedenen Dachaufbauten wie Dunstrohre, Dachfenster, Entlüftungsrohre,
Ortgangsbleche,Blechverwahrungen, Regenrinnen, Aluprofile, mittels Falzklemmen
oder Regenrinnenklemmen aus Temperguß
oder Flußstahl feuerverzink, fertig montiert.
Menge: 18,000 Stck

**02.02.0100 Dehnungsausgleichsstück**
Dehnungsausgleichsstück aus Aluminium zum temperaturbedingten Längenausgleich
der Oberleitung
fertig montiert.
Menge: 8,000 Stck

**02.02.0110 Auffangspitze**
Auffangspitze aus Druckguß, zum Aufstecken auf Leitungsenden,
fertig montiert.
Menge: 12,000 Stck

**02.02.0120 Auffangstange 2m; einschl. Fuß**
Auffangstange Höhe 2m einschl. Betonstandfuß für Auffangstange zur Absicherung
dachüberragender Teile ( z.B. Lichtkuppeln )
einschl. aller Zubehörteile fertig montiert
Menge: 8,000 Stck

**02.02.0130 Trennstelle**
Trennstelle mit Isolierstück und Trennlasche
zur Verbindung der Hauptableitungen mit
den Dachleitungen und Ableitungen mit
Erdeinführungen, fertig montiert.
Menge: 8,000 Stck

**02.02.0140 Meßprotokoll**
Erstellen eines Meßprotokolls in Form eines Prüfberichts mit eingetragenen Meßwerten nach
DIN EN 62305 Teil 1 - Teil 4 sowie Anfertigen eines Revisionsplans
( kpl. Anlage )
Übergabe an die Bauleitung

Da  die Blitzschutzanlage zusammen mit dem  Fundamenterder  ein  wesentlicher  Teil  der elektrischen  Anlage  ist,  darf  er  ausschließlich  von dafür ausgebildeten; Elektrofachkräften; Blitzschutzfachkräften; oder unter deren Aufsicht eingebaut  werden,  die  zudem  gemäß  der  NAV  im Installateurverzeichnis eingetragen sein müssen.
Wie die  Elektrofachkraft  bzw.  die  Blitzschutzfachkraft definiert wird, ergibt sich u.a. aus der DIN VDE 1000-
10 bzw. der DIN VDE 0185-305-3: »Eine Elektrofachkraft ist, wer aufgrund seiner fachlichen Ausbildung,
Kenntnisse und Erfahrungen sowie Kenntnis der einschlägigen  Normen  die  ihr  übertragenen  Arbeiten
beurteilen und mögliche Gefahren erkennen kann.«

Vom Bieter verbindlich auszufüllen:
( Bei fehlender Angabe kann das Angebot aus der Wertung genommen werden )

Verantwortliche Elektrofachkraft:  '....................................................'
Verantwortliche Fachfirma:  '....................................................'
Menge: 1,000 Psch

#### Abschnitt 02.03 RWA-ANLAGE

*Hinweis: VORTEXT*
VORTEXT RWA- Anlage

Der Treppenraum sowie das Foyer erhalten als zusammenhängender Raum eine neue RWA Anlage.
Die Schnittstelle zum Gewerk Elektro ist der vom Fensterbauer zu liefernde Motor am RWA Fenster.
Die Lieferung, Montage und Inbetriebnahme der RWA Zentrale, die zugehörigen Auslösetaster, Lüftungstaster und automatische Auslösung (Rauchmelder) sowie die Verkabelung ist Sache des AN Elektro. Die RWA Zentrale ist in der Nähe der Rauchabzugseinrichtungen im 1.OG zu installieren und an die bestehende Brandwarnanlage (errichtet in BA1) anzubinden.

Bei der Installation sind die einschlägigen Vorschriften, insbesondere VDE 0833/0815, zu beachten.

Sämtliche Geräte müssen als Gesamtsystem die entsprechenden behördlichen Zulassungen besitzen.

Die gesamten Anlagen sind komplett montiert, einschl. Montage- und Befestigungsmaterial, angeschlossen,
geprüft, beschriftet und betriebsfähig zu übergeben.

Allgemein
Die Abnahme und Inbetriebnahme erfolgt gemeinsam mit den beteiligten Firmen (z.B. Fassaden-Firma / Fensterbauer usw.). Ferner ist vor Beginn der Montage eine Werkstatt- und Montageplanung mit entsprechenden Klemmen- und Stromlaufplänen zu erstellen.

angebotenes Fabrikat:'....................................................'

angebotener Typ: '....................................................'

**02.03.0010 Not-Auf-Taster RWA**
Not-Auf-Taster, einschl. UP- Gehäuse,  passend zu
RWA-Anlage kpl. montiert und angeschlossen, incl. Stemmarbeiten.
Menge: 2,000 Stck

**02.03.0020 Lüftungstaster RWA**
Lüftungstaster, einschl. UP- Gehäuse,  passend zu RWA-Anlage
kpl. montiert und angeschlossen, incl. Stemmarbeiten.
Menge: 1,000 Stck

**02.03.0030 RWA-Zentrale**
RWA- Steuerzentrale mit Netzteil, für 24 V- Antriebe,
einschl. integrierter Notstrom Versorgung,  kpl montiert und angeschlossen incl. allem erforderlichen Klein-,
Befestigungsmaterial, Verschraubungen etc.

Leistung der Anlage ausgelegt für 4 Motoren mit max. 5A Stromaufnahme
Menge: 1,000 Stck

**02.03.0040 Rauchmelder**
Rauchmelder zu vorstehend beschriebener Anlage
fertig montiert und angeschlossen, incl. allem
Klein- und Befestigungsmaterial
Menge: 2,000 Stck

**02.03.0050 Anschluß RWA-Öffnungsflügel**
Bauseitig gelieferten und eingebauten RWA- Öffnungsflügel, Lichtkuppel, Lamellenöffnung etc.
mit integrierter Motoröffnung anschließen.
Motor Anschluß Leitung mit Adernendhülsen versehen und mittels Leuchtenklemmen in Abzweigdose anschließen.
Bei bauseitig vorhandener Verkleidung aus GiKa oder ähnlichem ist eine Hohlwanddose einschl.
einer Leitungsauslassdose im vorgesehenen Schalterprogramm zu verwenden.

Funktionsprüfung durchführen.
Menge: 4,000 Stck

**02.03.0060 Wind-und Regenwächter**
Wind- und Regenwächter passend zu vorstehend
beschriebener Anlage einschließlich Mast,
an Gebäudeaußenwand oder Dachaufbauten montiert und
betriebsfertig angeschlossen.
Menge: 1,000 Stck

**02.03.0070 JE-H(St)H...BD E30/E90/OR orange 4x2x 0,8 qmm**
JE-H(St)H...BD E30/E90/OR orange 4x2x 0,8 qmm
Installationsleitung mit verbessertem Brandverhalten
im Brandfall und Funktionserhalt.
Verlegung innerhalb im Beton eingelegten Leerrohrsystem o.ä.
von RWA Zentrale zu RWA Systemkomponenten.
( Funktionserhalt nach LAR ist zu gewährleisten)
Menge: 42,000 m

**02.03.0080 JE-H(St)H...BD E30/E90/OR orange 12x2x 0,8 qmm**
JE-H(St)H...BD E30/E90/OR orange 12x2x 0,8 qmm
Installationsleitung mit verbessertem Brandverhalten
im Brandfall und Funktionserhalt.
Verlegung innerhalb im Beton eingelegten Leerrohrsystem o.ä.
von RWA Zentrale zu RWA Systemkomponenten.
( Funktionserhalt nach LAR ist zu gewährleisten)
Menge: 100,000 m

**02.03.0090 NHXHX-J E30 4 x 2,5 qmm**
NHXHX-J E30  4 x 2,5 qmm
Installationsleitung mit verbessertem Brandverhalten
im Brandfall und Funktionserhalt.
Verlegung innerhalb im Beton eingelegten Leerrohrsystem o.ä.
von RWA Zentrale zu RWA Motoranschlüssen.
( Funktionserhalt nach LAR ist zu gewährleisten)
Menge: 61,000 m

#### Abschnitt 02.04 UNTERVERTEILER

*Hinweis: System- und Qualitätsbeschreibung*
SYSTEM UND QUALITÄTSBESCHREIBUNG /
UNTERVERTEILER

Verteilsystem:
Es sind folgende Unterverteilungen vorgesehen:
Im UG Raum "Elektroverteilung" sind zwei Verteiler geplant, die das UG, das EG und das OG versorgen.
Beide Verteiler werden nebeneinander aufgestellt und über einen Abgang und eine gemeinsame Zuleitung aus der bestehenden NSHV im gleichen Raum versorgt. Die Einspeisung im Verteiler EG erhält einen Leistungsschalter,
der OG Verteiler wird an einem Trenner an der Verteilung EG & UG angeschlossen.
Die Querschnitte der Zuleitungen sind so auszulegen, dass der Spannungsabfall von der Messung bis zum Endverbraucher unter Berücksichtigung einer 20%igen Leistungsreserve 3% nicht überschreitet.
Alle Endstromkreise werden ausschließlich in den Unterverteilern abgesichert. Versorgung anderer Gewerke:
Für Verteilungen und Schaltschränke anderer Gewerke gilt sinngemäß dasselbe Verteilsystem. Hierzu gehören
z. B.:
- Schalt- und Steuerschränke für Heizung, Lüftung, Klima und Kälte
- Schalt- und Steuerschränke für Kaltwasser- und Abwasseranlagen
- Schalt- und Steuerschränke für Aufzüge
- Datenverteilerräume

Unterverteilungen
Aufbau
Grundsätzlich sind die Verteilungen und Steuertafeln als fabrikfertige typen- und stückgeprüfte Installationsverteiler (FIV) nach VDE 0659 bzw. fabrikfertige Schaltgerätekombinationen (FSK) nach
VDE 0660-5 auszuführen. Müssen die Unterverteilungen bzw. Steuertafeln als nichtfabrikfertige Schaltanlagen und Verteiler ausgeführt werden, so hat der Auftragnehmer die entsprechenden Prüfungen nach VDE 0100, Teil 729 durchzuführen und hierüber bei der Abnahme einen entsprechenden Nachweis vorzulegen.
Schutzart : IP 41 / Schutzart : IP 54 (in Feuchträumen) / Schutzklasse II, soweit technisch möglich.
Die Gehäuse, insbesondere die Türen, sind in verwindungssteifer Ausführung zu liefern.
Alle Einbaugeräte sind entsprechend § 4, Ziffer 6 der UVV mit berührungssicheren Klemmen zu liefern.
Sondergeräte sind gesondert abzudecken.
Alle Hutprofilschienen sind waagerecht einzubauen. Die Aussparungen der Feldabdeckungen sind auf max. 15 Automatenbreiten zu beschränken.
Schaltstellungsanzeigen müssen bei montierten Feldabdeckungen sichtbar sein.
Die Verteilungen sind wie folgt aufzugliedern:
Kombinierter Einschleif- und Klemmenraum über die gesamte Breite der Verteilung; er muss den örtlichen Anforderungen für das Einführen der zu- und abgehenden Kabel bzw. Leitungen entsprechen, sowie die der Schaltung entsprechenden Anzahl der Reihen- und PE-Klemmen (keine Mehrfachklemmen) besitzen. Der Einschleifraum ist so reichlich zu dimensionieren, dass mindestens noch Platz für 20 % Reserve verbleibt.
Die Klemmen sind derart anzuordnen, dass
a) die eingeführten Leitungen nicht die Klemmenanschlüsse verdecken oder auf die Klemmen drücken
b) genügend Platz zum Rangieren der Leitungen verbleibt Zur Zugentlastung sind die eingeführten Leitungen und Kabel durch geeignete Mittel (z.B. Schellen, Kanal) abzufangen.
Die einzelnen Geräte sind je nach Größe der Verteilung in einen oder mehrere Geräteräume einzubauen. Für Luftschütze und andere Geräte sollen bei Bedarf von den Sicherungsgeräten getrennte, ausreichend dimensionierte Geräteräume angeordnet werden. Einzelschütze, Stromstoßrelais o.ä. können neben den Sicherungsautomaten platziert werden. Jeder Raum, auch wenn er mit zusätzlicher Tür versehen ist, muss eine separate, mit unverlierbaren Muttern befestigte isolierte Abdeckung erhalten. Verteilungstüren sind mit Sicherheitsschloss zu versehen und mit 2 Schlüsseln je Verteilung zu liefern (gleiche Schließung für alle Verteilungen)

Verdrahtung und Klemmen:
Alle Unterverteiler sind mit 5 Leitern (L1, L2, L3, N, PE) zu verdrahten.
Alle ankommenden und abgehenden Leitungen und Kabel sind in den Unterverteilungen auf Klemme zu legen. An einer Klemme darf nur jeweils eine Ader angeschlossen werden; N-Klemmen (blau) sind als Trennklemmen auszuführen. Klemmen für Fremd- oder Kleinspannungen, sind als Trennklemmen separat anzuordnen und entsprechend zu kennzeichnen.
Hauptschalter sind als solche gesondert zu beschriften.

Die Abgänge sind nach Vorgaben der Ausführungsplanung des Auftraggebers zu übernehmen und während der Montageplanung in gleicher Struktur weiterzuführen. Grundsätzliches Ziel ist die Einhaltung von mind.
2 % aller Abgänge der Verteilungen als unbelegte Reserveabgänge sowie eine Platzreserve mit 20 % Anteil. Zur Anlieferung gehört eine Ausfertigung der genehmigten Montagezeichnung, aufbewahrt in einer innen angebrachten, stabilen Zeichnungstasche, nach der die Verteilung gefertigt wurde. Vor der endgültigen Montage ist die Verteilung zwecks Qualitätsprüfung einer Sichtkontrolle durch die Fachbauleitung zu unterziehen.
Diese Prüfung wird auf der oben genannten Zeichnung bestätigt.
Zur Absicherung von Endstromkreisen sind bis 32 A Nennstrom Leitungsschutzschalter zu verwenden. Alle anderen Absicherungen sind als Sicherungslastschalter D02 oder NH. auszuführen. Drehstromkreise sind mit mind. 3poligen Schutzgeräten abzusichern. Getrennte Gruppensicherungen sind für Beleuchtung, Steckdosen und Geräte vorzusehen. Maximal dürfen 24Einzelabsicherungen je Gruppensicherung vorhanden sein.
Systematischer Grundaufbau und -ausstattung
- Eingangsklemmen, zusätzlich separat abgedeckt
- Hauptschalter, abschließbar
- Überspannungsschutz

Endstromkreise:

Beleuchtungsstromkreise:
Endstromkreise der Beleuchtung sind als Wechselstromkreis mit 10 A abzusichern und dürfen zur Reservevorhaltung nur mit 60% des Nennstromes im Neuzustand belastet werden.

Steckdosenstromkreise:
Einzelne Endstromkreise für Steckdosen sind als Wechselstromkreis mit 16 A FI / LS Schaltern abzusichern. Der Leitungsquerschnitt beträgt mind. 2,5 mm².
Mehrere Steckdosenstromkreise dürfen mit Gruppen-Fehlerstromschaltern ausgerüstet werden, wenn sichergestellt wird, dass bei einer Auslösung des Fehlerstromschalters keine unmittelbaren Gefahren entstehen können. ( z.B.: kpl. Ausfall der Stromversorgung in Zentralen; Technikbereichen; Dienstzimmern; kpl.Nutzungseinheiten; Wohnungen etc. )
Die Stromkreise sind wie folgt zu dimensionieren:
- je Raum mindestens ein Stromkreis
- max. 2 kVA je Stromkreis
- Einzelgeräte ab 1 kVA mit sep. Kreis
- Nach Angaben im Raumbuch ( Falls vorhanden )
Insbesondere ist die DIN VDE 0100 Teil 410 zu beachten.

Sollte vom AG eine Leistungsbilanz/Verteilerliste beigelegt werden, dient diese lediglich der besseren Übersicht und erhebt keine Garantie auf Vollständigkeit.
Der Auftragnehmer hat die Pflicht die Angaben zu überprüfen, nachzurechnen und ggf. zu korrigieren.
Die Listen sind im Zuge der Montageplanung des AN Elektro weiterzuführen.

**02.04.0010 Gebäudeunterverteilung EG & UG**
Gebäudeunterverteilung EG & UG

Gehäuse als Einzelfelder oder für Reihenaufstellung für Einspeisungen, Energieabgänge oder Kupplungen.

Stahlgehäuse mit Frontlackierung als Strukturpulverbeschichtung in RAL nach Wunsch des Bauherrn
Schutzart IP 31 ( Bodenplatte IP 20 ), durchgehende Fronttür mit Stangenverschluß, Türanschlag rechts oder links gemäß Fluchtrichtung,

Bestehend aus:

1 Stck Schrank HxBxT ca. 1850/ 1300 / 275mm einschl. Sockel 100mm

Bestückt mit:
Durchgehendes 5-poliges Hauptsammelschienensystem aus Kupfer zum
Einbau, incl. Transporttrennungen und Abdeckungen,
Bemessungsstrom:  250 A
Bemessungsbetriebsspannung:  690 V AC

1 Stück
4-poliger Leistungsschalter  Bemessungsdauerstrom 125 A,

2 Stück
NH00 Sicherungs-Lasttrenner 3-pol.
komplett mit Sicherungseinsätzen bis 63A

1 Stück
Schrankeinbau-Schukosteckdose 230V für Service-Zwecke vor dem Hauptschalter

1 Stück Überspannungsschutzgeräte als Kombischutz,
Kombinierter Ableiter Typ 1 + Typ2, 4-polig
Funktions- Defektanzeige
inkl. Fernsignalisierung mit potentialfreiem Wechselkontakt

1 Stück Unterspannungsrelais VDE 0108 3-polig
Nennspannung 400VAC, Ansprechwert 85% der Nennspannung, 2 potentialfreie Wechsler
Leuchtdiode AUS bei Netzausfall

7 pol. Klemmleiste zur Weiterleitung von Schaltbefehlen
Nachstehend beschriebene Einbauten kpl. anschlussfertig verdrahtet und auf Klemmen geführt.

incl. Klein- und Befestigungsmaterial, Steuer- und Verbindungsleitungen, Null-, Schutzleiter-.
Anschluß- und Steuerleitungsklemmen, Fertig montiert, verdrahtet und angeschlossen
Menge: 1,000 Stck

**02.04.0020 Gebäudeunterverteilung OG**
Gebäudeunterverteilung OG

Gehäuse als Einzelfelder oder für Reihenaufstellung für Einspeisungen, Energieabgänge oder Kupplungen.

Stahlgehäuse mit Frontlackierung als Strukturpulverbeschichtung in RAL nach Wunsch des Bauherrn
Schutzart IP 31 ( Bodenplatte IP 20 ), durchgehende Fronttür mit Stangenverschluß, Türanschlag rechts oder links gemäß Fluchtrichtung,

Bestehend aus:

1 Stck Schrank HxBxT ca. 1850/ 1050 / 275mm einschl. Sockel 100mm

Bestückt mit:
Durchgehendes 5-poliges Hauptsammelschienensystem aus Kupfer zum
Einbau, incl. Transporttrennungen und Abdeckungen,
Bemessungsstrom:  250 A
Bemessungsbetriebsspannung:  690 V AC

1 Stück Überspannungsschutzgeräte als Kombischutz,
Kombinierter Ableiter Typ 1 + Typ2, 4-polig
Funktions- Defektanzeige
inkl. Fernsignalisierung mit potentialfreiem Wechselkontakt

1 Stück Unterspannungsrelais VDE 0108 3-polig
Nennspannung 400VAC, Ansprechwert 85% der Nennspannung, 2 potentialfreie Wechsler
Leuchtdiode AUS bei Netzausfall

7 pol. Klemmleiste zur Weiterleitung von Schaltbefehlen
Nachstehend beschriebene Einbauten kpl. anschlussfertig verdrahtet und auf Klemmen geführt.

incl. Klein- und Befestigungsmaterial, Steuer- und Verbindungsleitungen, Null-, Schutzleiter-.
Anschluß- und Steuerleitungsklemmen, Fertig montiert, verdrahtet und angeschlossen
Menge: 1,000 Stck

**02.04.0030 Neozed DO2 Sicherungslasttrennschalter 3-pol**
D02-Lasttrennschalter für 60mm
Sammelschienensystem,3polig 63A, schaltbar
Montage auf 60mm Sammelschienensystem DIN VDE 0638, DIN EN 60947-3, IEC 60947-3 400V~, 63A, AC22B, 50kA mit Meldesystem für Sicherungsausfall. Schraubkappenlose Stecktechnik,
bietet werksseitigen, dauerhaften Kontaktdruck. Keine Kontaktlockerung während des Betriebes. Abschließbar mit Vorhängeschloss, plombierbar, Baubreite 27mm (1,5TE),
handunabhängige EIN/AUS  Schaltung entnehmbarer Sicherungsstecker mit Fingerschutz. Bestückt mit:
D02-Hülsenpaßeinsatz nach Erfordernis D0-Sicherungseinsatz nach Erfordernis 1...63A
Technische Merkmale
Nennstrom 63 A
Breite installiertes Produkt 36 mm
Betriebsnennspannung Wechselstrom 400 V
Betriebstemperatur -25 bis 55 °C
Drehmoment 2,5Nm
Gesamtverlustleistung unter Nennstrom 4,5 W
Abschaltstrom 50 kA
Tiefe installiertes Produkt 77 mm
Anzahl der Pole Produktion 1
Montageart Schienensystem
Nennstrom für Sicherungseinsätze 2/4/6/10/13/16/20/25/35/50/63A
Polart 3 P

fertig montiert und angeschlossen, incl. Verdrahtung.
Menge: 36,000 Stck

**02.04.0040 LS-Automat B 10 A**
LS- Einbau-Automaten B 10 A nach VDE 0641, 6 KA
Abschaltstrom, Kl. 3,
fertig montiert und angeschlossen, incl. Verdrahtung.
Anschlüsse auf Klemmen geführt.
Menge: 114,000 Stck

**02.04.0050 LS-Automat B 16 A**
LS- Einbau-Automaten B 16 A nach VDE 0641, 6 KA
Abschaltstrom, Kl. 3,
fertig montiert und angeschlossen, incl. Verdrahtung.
Anschlüsse auf Klemmen geführt.
Menge: 68,000 Stck

**02.04.0060 AFDD Brandschutzschalter B16A**
Hinweis DIN VDE 0100-420 !
Fehlerlichtbogen-Schutzeinrichtungen (AFDDs) sind vorzusehen in einphasigen
Wechselspannungssystemen mit einem Betriebsstrom nicht größer als 16 A:
-  in Schlaf- oder Aufenthaltsräumen von Heimen oder Tageseinrichtungen für Kinder, behinderte oder
alte Menschen (z. B. Kindertagesstätten, Seniorenheime);
-  in Schlaf- oder Aufenthaltsräumen von barrierefreien Wohnungen nach DIN 18040-2
 -  in Räumen oder Orten
-  mit einem Feuerrisiko durch verarbeitete oder gelagerte Materialien nach 422.3,
-  mit brennbaren Baustoffen nach 422.4,
-  mit Gefährdungen für unersetzbare Güter nach 422.6.

Fehlerlichtbogen-Schutzeinrichtung AFDD mit Leitungsschutzschalter 1P+N B16 6kA AFDD Brandschutzschalter nach DIN VDE 0665-10/ EN62606, kombiniert mit Leitungsschutzschalter B16 in einem Gehäuse mit Schraubklemmen, zum Brandschutz in Folge von seriellen und parallelen Fehlerlichtbögen. Berührungsschutz nach IP2x DIN VDE 0106 Teil 100. Mit Test-Taste und -Funktionalität Bemessungsbetriebsspannung Ue: 230 V Nennstrom: 16 A Auslösercharakteristik: B Nennabschaltvermögen: 6 kA Stoßspannungsfestigkeit: 4 kV Polanzahl: 2 P Isolationsspannung: 400 V

liefern, montieren und betriebsfertig anschließen.
Menge: 10,000 Stck

**02.04.0070 LS-Automat B 10 A 3-polig**
LS- Einbau-Automaten B 10 A nach VDE 0641, 3-polig,
6 KA Abschaltstrom, Kl. 3,
fertig montiert und angeschlossen, incl. Verdrahtung.
Anschlüsse auf Klemmen geführt.
Menge: 6,000 Stck

**02.04.0080 LS-Automat B 16 A 3-polig**
LS- Einbau-Automaten B 16 A nach VDE 0641, 3-polig,
6 KA Abschaltstrom, Kl. 3,
fertig montiert und angeschlossen, incl. Verdrahtung.
Anschlüsse auf Klemmen geführt.
Menge: 12,000 Stck

**02.04.0090 LS-Automat B 20 A 3-polig**
LS- Einbau-Automaten B 20 A nach VDE 0641, 3-polig,
6 KA Abschaltstrom, Kl. 3,
fertig montiert und angeschlossen, incl. Verdrahtung.
Anschlüsse auf Klemmen geführt.
Menge: 4,000 Stck

**02.04.0100 LS-Automat B 25 A 3-polig**
LS- Einbau-Automaten B 25 A nach VDE 0641, 3-polig,
6 KA Abschaltstrom, Kl. 3,
fertig montiert und angeschlossen, incl. Verdrahtung.
Anschlüsse auf Klemmen geführt.
Menge: 4,000 Stck

**02.04.0105 LS-Automat B 32 A 3-polig**
LS- Einbau-Automaten B 32 A nach VDE 0641, 3-polig,
6 KA Abschaltstrom, Kl. 3,
fertig montiert und angeschlossen, incl. Verdrahtung.
Anschlüsse auf Klemmen geführt.
Menge: 2,000 Stck

**02.04.0110 LS-Automat C 10 A**
LS- Einbau-Automaten C 10 A nach VDE 0641, 6 KA
Abschaltstrom, Kl. 3,
fertig montiert und angeschlossen, incl. Verdrahtung.
Anschlüsse auf Klemmen geführt.
Menge: 1,000 Stck

**02.04.0120 LS-Automat C 16 A 3-polig**
LS- Einbau-Automaten C 16 A nach VDE 0641, 3-polig,
6 KA Abschaltstrom, Kl. 3,
fertig montiert und angeschlossen, incl. Verdrahtung.
Menge: 2,000 Stck

**02.04.0125 LS-Automat C 32 A 3-polig**
LS- Einbau-Automaten C 32 A nach VDE 0641, 3-polig,
6 KA Abschaltstrom, Kl. 3,
fertig montiert und angeschlossen, incl. Verdrahtung.
Anschlüsse auf Klemmen geführt.
Menge: 1,000 Stck

**02.04.0130 Personenschutzautomat ( FI / LS )**
Personenschutzautomat ( FI / LS )
gemäß VDE 0664 Teil 21
Charakteristik  B Größe 16/ 0,03 A,
fertig montiert und angeschlossen, incl. Verdrahtung.
Anschlüsse auf Klemmen geführt.
Menge: 12,000 Stck

**02.04.0140 RCD-Fehlerstromschutzschalter 40/0,03A**
RCD- Fehlerstromschutzschalter 4-polig, 40 / 0,03 A
fertig montiert und angeschlossen, incl. Verdrahtung.
Anschlüsse auf Klemmen geführt.
Menge: 18,000 Stck

**02.04.0150 RCD-Fehlerstromschutzschalter 63/0,3A**
RCD- Fehlerstromschutzschalter 4-polig, 63 / 0,3 A
fertig montiert und angeschlossen, incl. Verdrahtung.
Anschlüsse auf Klemmen geführt.
Menge: 6,000 Stck

**02.04.0160 Stromstossrelais**
Stromstossrelais, 1-Wechsler, 230 V, 16 A
Spulenspannung  8-230 V,

fertig montiert und angeschlossen, incl. Verdrahtung.
Menge: 6,000 Stck

**02.04.0180 Treppenlicht-Zeitschalter**
Treppenlicht -Zeitschalter mit elektronischem
Zeitglied, 230 V / 16 A,
Gangzeit stufenlos einstellbar 40 sec. bis 5 min,
Umschaltung auf Dauerlicht.
Mit elektronischer Vorwarnung
( Umschaltung auf halbe Beleuchtungsstärke )
kurz vor Ablauf der eingestellten Zeit.
fertig montiert und angeschlossen, incl. Verdrahtung.
Menge: 1,000 Stck

**02.04.0190 Leistungsschütz 11 kW**
Einbauschaltschütz nach VDE 0660,
Leistungsschütz 11 kW / 32 A / AC-3 bei 400 V / 3
Hauptk. / Hilfskontakte1Ö-1S
fertig montiert und angeschlossen, incl. Verdrahtung.
und Abgangsklemmen.
Menge: 1,000 Stck

**02.04.0200 Leistungsschütz 22 kW**
Einbauschaltschütz nach VDE 0660,
Leistungsschütz 22 kW / 100 A / AC-3 bei 400 V / 3
Hauptk. / Hilfskontakte1Ö-1S
fertig montiert und angeschlossen, incl. Verdrahtung.
Menge: 1,000 Stck

**02.04.0210 Hilfsschalter 1S / 1Ö**
Hilfsschalter nach VDE 0660,
zum direkten Anbau an vorstehend beschriebenes Leistungsschütz bis 80-160A
Schaltkontakt 16 A / 230 V  / mit Kontaktblock /
Kontaktbelegung 1S- 1Ö
fertig montiert und angeschlossen, incl. Verdrahtung.
Menge: 18,000 Stck

**02.04.0220 Anschaltrelais**
Anschaltrelais, 1-Wechsler, 230 V, 16 A
Spulenspannung  8-230 V,
z.B.: für die Aufschaltung der Sprechanlage an die
Treppenhausbeleuchtung,
fertig montiert und angeschlossen, incl. Verdrahtung.
Menge: 1,000 Stck

**02.04.0230 Nachlaufrelais für Kleinlüfter**
Nachlaufrelais für Kleinlüfter, 230 V / 10 A
Laufzeit einstellbar bis max. 15 min.
in Verteilung eingebaut und angeschlossen.
Menge: 8,000 Stck

**02.04.0250 Zentralrelais**
Zentralrelais, 1-Wechsler, 230 V, 16 A
Mit separaten Eingängen Zentral-Ein-/Aus-, 230 V
( Alternativ ist auch die Verwendung eines
Stromstoßschalters mit angebautem Hilfsschalter
möglich )

fertig montiert und angeschlossen, incl. Verdrahtung.
Menge: 6,000 Stck

**02.04.0260 Multifunktionsrelais**
Multifunktionsrelais
1Wechsler potenzialfrei 10A/250V AC, Glühlampen 2000W*.
Stand-by-Verlust nur 0,02 - 0,6 Watt.
Reiheneinbaugerat fur Montage auf Tragschiene DIN-EN 60715 TH35.
1 Teilungseinheit =18mm breit, 58mm tief.

Universal-Steuerspannung 8..230V UC. Versorgungsspannung wie die Steuerspannung.
Zeiten zwischen 0,1Sekunden und 40 Stunden sind einstellbar.
Funktionen:
RV = Ruckfallverzogerung
AV = Ansprechverzogerung
TI = Taktgeber mit Impuls beginnend
TP = Taktgeber mit Pause beginnend
IA = Impulsgesteuerte Ansprechverzogerung (z.B. automatischer Turoffner)
EW = Einschaltwischer
AW = Ausschaltwischer
ARV = Ansprech- und Ruckfallverzogerung
ON = Dauer EIN
OFF = Dauer AUS

SRV = Stromstosschalter mit Ruckfallverzogerung
ER = Relais
EAW = Einschalt- und Ausschaltwischer
ES = Stromstosschalter
IF = Impulsformer
ARV+= Additive Ansprech- und Ruckfallverzogerung
ESV = Stromstosschalter mit Ruckfallverzogerung und Ausschaltvorwarnung
AV+ = Additive Ansprechverzogerung
ON = Dauer EIN
OFF = Dauer AUS

Fabr. Eltako Typ: MFZ12DX oder gleichwertig

fertig montiert und angeschlossen, incl. Verdrahtung.
und Klemmen sind einzukalkulieren.
Menge: 1,000 Stck

**02.04.0270 Elektronischer Drehstromzähler**
Elektronischer Drehstromzähler 10(63)A

- für 4 Leiternetze einsetzbar
- Montage auf Tragschiene
-Genauigkeitsklasse 2
-ohne PTB-Zulassung für innerbetriebliche Energiemessung

Fabrikat NZR oder gleichwertig
fertig montiert und angeschlossen, incl. allem Klein-
und Befestigungsmaterial.
Menge: 1,000 Stck

**02.04.0280 Astro Schaltuhr digital 2-Kanal**
Astro Schaltuhr 2 Kanal

Astronomische Zeitschaltuhr, die entsprechend der Sonnenauf- und  untergangszeiten angeschlossene Lasten schalten. Bei jedem Kanal kann  zwischen dem Expert- und dem Astromodus unterschieden werden Temporäre
und permanente Ausnahmesteuerung am Geraet. Balkenanzeige zur schnellen  Erkennung der Tagesprogrammierung. Automatische  Sommer-/Winterzeitumstellung. Gangreserve mit Lithiumbatterie 5 Jahre

Betriebsspannung AC:  230 V
Kontaktart:  2W potentialfrei
Kontaktanzahl:  2
Kontaktbelastbarkeit:  16A 250V AC1
Uhrentyp:  Wochenuhr
Anzhal der Programmschritte:  56
kürzeste Schaltzeit:  1 min
Gangreserve:  5 Jahre
Anschlussquerschnitt bei
flexibelem Leiter:  1,5 - 10mm²
Anschlussquerschnitt bei massivem
Leiter:  1 - 6mm²
Betriebstemperatur:  -10 bis 55 °C
Lagerungstemperatur:  -20 bis 60 °C
Schutzart IP:  20
Anzahl der Platzeinheiten:  2
Montageart:  DIN-Schiene (REG)

fertig montiert und angeschlossen incl. Verdrahtung
Menge: 1,000 Stck

#### Abschnitt 02.05 HAUPTVERSORGUNGSLEITUNGEN

*Hinweis: HINWEISTEXT HAUPTVERSORGUNG*
HINWEISTEXT ALLGEMEIN HAUPTVERSORGUNGSLEITUNGEN

Sämtliche Unterverteilungen sowie Gewerkverteilungen sind entsprechend ihrer Leistungen einzuspeisen. Es ist das TN-S-Netz gem. VDE 0100 zu installieren. Die Einspeisung beinhaltet das beidseitige Anschließen
mit Probebetrieb in Zusammenarbeit und Abstimmung mit dem jeweiligen Gewerksvertreter.
Bis zum Querschnitt von 16 qmm ist NYY-5-Leiter für größere Querschnitte NYCWY 4 1/2-Leiter zu verlegen, max. Spannungsfall 2 %.
Mit der Montageplanung sind die Berechnungen zum Spannungsfall, Kurzschluss und Überstromschutz vorzulegen. Verlegungsart: sämtliche Verlegungsarten einschließlich Befestigungen.

**02.05.0010 NYCWY 4x70/35 auf Trasse**
NYCWY 4 x 70 / 35 qmm
Kunststoffkabel, auf Kabeltrasse oder im Steigschacht
befestigt
Menge: 25,000 m

**02.05.0020 NYM-J 5x10 AP**
NYM -J 5 x 10 qmm
Mantelleitung, AP, in Rohr oder Kanal fertig verlegt
Menge: 60,000 m

**02.05.0030 Steuerleitung EVU / category 7**
Steuerleitung für EVU
Für Steuerbefehle der Stromversorgung ist vom jeweiliegen Zählerplatz zum Unterverteiler eine Kat 7 Leitung zu verlegen

4 Pair category 7 screened twisted pair cable, 600 MHZ
hologenfrei 4 x 2 x AWG 23/1

liefern und auf bauseits verlegten bzw. montierten Kabelpritschen, auf Steigetrassen,
in Zwischendecken usw. betriebsfertig verlegen,
einschl. Kabeleinführung in den Zählerschrank sowie den Unterverteiler der jeweiligen Nutzungseinheit
VDE-gemäßer Kabelabstand zu den anderen Kabelleitungen. (Z.B. Starkstromkabel ist zu beachten)

Hinweis: Die Leitung ist über Steigeschächte und sonstigen geschlossenen Kabelwegen auswechselbar in
Leerrohr zu verlegen. Mehrere Medien-Versorgungsleitungen können in einem gemeinsamen Rohr verlegt werden.
Menge: 95,000 m

*Hinweis: STEUERLEITUNGEN UND MEDIENVERSORGUNG*
STEUERLEITUNGEN UND MEDIENVERSORGUNG

Für die Versorgung der Nutzungseinheiten mit Schalt- Steuer und Medientechnik sind nachfolgende Letungen sternförmig über Trassen und Steigeschächten zu den jeweiligen Unterverteilungen bzw. Mieterübergabekästen vorzusehen.

Es ist eine Voll- Anbindung aller Medien- Dienste vorgesehen.
Verlegung der Antennenleitungen sternförmig ab Zählerraum.
Verlegung der Telefonleitungen als Kat 7 Leitung ab ÜP am Hausanschluß.
Verlegung der Glasfaseranbindung ab Zählerraum.

**02.05.0040 Systemsteuerung / category 7**
Systemsteuerung

4 Pair category 7 screened twisted pair cable, 600 MHZ
hologenfrei 4 x 2 x AWG 23/1

liefern und auf bauseits verlegten bzw. montierten Kabelpritschen, auf Steigetrassen,
in Zwischendecken usw. betriebsfertig verlegen,
einschl. Kabeleinführung bis zum ÜP des Providers sowie Einführung und Anschluss
im  Medienverteiler der jeweiligen Nutzungseinheit
VDE-gemäßer Kabelabstand zu den anderen Kabelleitungen. (Z.B. Starkstromkabel ist zu beachten)

angebotenes Fabrikat: '....................................................'  Typ: '....................................................'

Hinweis: Die Leitung ist über Steigeschächte und sonstigen geschlossenen Kabelwegen auswechselbar in
Leerrohr zu verlegen. Mehrere Medien-Versorgungsleitungen können in einem gemeinsamen Rohr verlegt werden.
Menge: 360,000 m

**02.05.0050 Tel.Kabel J-Y(St)Y 20x2x0,6 auf Trasse**
Versorgungsleitung Telefon
J-Y(St)Y 20x2x0,6 mm
AP in Rohr, Kanal oder Kabeltrasse fertig verlegt
Menge: 120,000 m

**02.05.0060 Koaxkabel für SAT und BK Anlagen**
Koaxialkabel 1,0/4,6/6,8 für Sat-und BK-Anlagen
Mantel PE sw, UV-beständig / Folie geklebt
Dämpfung: 16,0 dB-860MHz / 27,3 dB-2050 MHz
Schirmungsmaß: 5-65MHz=85-105dB,
65-1000MHz=105-110dB, 1000-2150MHz=110dB typ.

Liefern und auf bauseits verlegten bzw. montierten Kabelpritschen, auf Steigetrassen,
in Zwischendecken usw. betriebsfertig verlegen,
einschl. Kabeleinführung bis zum ÜP des Providers sowie Einführung und Anschluss
im  Medienverteiler der jeweiligen Nutzungseinheit
VDE-gemäßer Kabelabstand zu den anderen Kabelleitungen. (Z.B. Starkstromkabel ist zu beachten)

angebotenes Fabrikat: '....................................................'  Typ: '....................................................'

Hinweis: Die Leitung ist über Steigeschächte und sonstigen geschlossenen Kabelwegen auswechselbar in
Leerrohr zu verlegen. Mehrere Medien-Versorgungsleitungen können in einem gemeinsamen Rohr verlegt werden.
Menge: 180,000 m

**02.05.0070 LWL-Innen und Außenkabel Multimode**
LWL-Innen-und Außenkabel mit nichtmetallischem Nagetierschutz
U-DQ(ZN)BH 12G/50/125nm OM3 Multimodefasern

liefern und auf bauseits verlegten bzw. montierten Kabelpritschen, auf Steigetrassen,
in Zwischendecken usw. betriebsfertig verlegen,
einschl. Kabeleinführung bis zum ÜP des Providers sowie Einführung und Anschluss
im  Medienverteiler der jeweiligen Nutzungseinheit
VDE-gemäßer Kabelabstand zu den anderen Kabelleitungen. (Z.B. Starkstromkabel ist
zu beachten)

angebotenes Fabrikat: '....................................................'  Typ: '....................................................'

Hinweis: Die Leitung ist über Steigeschächte und sonstigen geschlossenen Kabelwegen auswechselbar in
Leerrohr zu verlegen. Mehrere Medien-Versorgungsleitungen können in einem gemeinsamen Rohr verlegt werden.
Menge: 180,000 m

#### Abschnitt 02.06 LEITUNGSTRÄGER; KANÄLE; ROHRE

*Hinweis: HINWEISTEXT LEITUNGSTRÄGER*
HINWEISTEXT LEITUNGSTRÄGER

Allgemein:
Die Leitungsführung für Leitungen der Kommunikationstechnik  in allen Wänden und Decken
einschl.  Betonwänden und -decken ist komplett auswechselbar mit Leerrohren auszuführen. Die Leerrohre und Dosen sind in betonfester Ausführung zu erstellen und rüttelsicher zu verlegen.

Leitungsträger; Kanäle; Rohre nach vorstehender Beschreibung sowie Planmaterial ( Schemas, Install.Pläne etc.) kpl.betriebsfertig ausführen, einschl. aller erforderlichen Klein- und Befestigungsmaterialien etc.
Die Anlage muß allen vorgenannten relevanten Normen und Richtlinien entsprechen.

Verlegung von Elt.-Leitungen, Leerrohrverlegung
In Räumen mit sichtbar bleibenden unverputzten Beton-/ Mauerwerksflächen kann die Elektroinstallation, sofern vom AG oder an anderer Stelle im LV keine weitergehenden Forderungen gestellt werden, sichtbar und handwerksgerecht in geordneter Weise auf die Wände und Decken verlegt werden. Es dürfen keine geklebten Kabelhalterungen eingesetzt werden. Die Art der Verlegung und die Anordnung von Schaltern etc. ist anhand von Mustern mit dem AG abzustimmen.
Aus technischer Sicht erforderliche Ausnahmen sind mit dem AG abzustimmen.

Kabelträgersysteme:
Alle Kabelträgersysteme sind mit 20% Platzreserve zu beaufschlagen.
Kabeltrassen und Steigetrassen:
Kabelrinnen und -pritschen sind in feuerverzinkter Ausführung, mit systemgebundenem Zubehör und Formteilen, wie z. B. T -, Eck- oder Kreuzstücke, Konsolen, Kopfplatten, End- und Reduzierstücke, Verbindungsplatten, Schrauben, Muttern, Klein- und Befestigungsmaterial, herzustellen.
Befestigungen erfolgen generell mit Wandkonsolen, bei Deckenbefestigung mit H-Stielen und Auslegern.
Abhängungen mit Gewindestangen sind nur zulässig als zusätzliche Halterung zur Erreichung des Funktionserhalts im Brandfall.
Kabelrinnen sind mit einem Querschnitt von mind. 6 mm² mit systemgebundenem Erdungszubehör an den Potentialausgleich anzubinden.

Kabeltrassen werden zum Teil in gedämmten Bereichen verlegt. Für die Befestigungen der Abhänger bzw. der Hängestiele sind Differenzhülsen ( Kalkulationsbasis 15 cm ) sowie entsprechend lange Befestigungsschrauben zu kalkulieren.

Elektro-Installationskanal als Leitungsführungskanal
weiß, mit Trennwand, aus eingefärbtem Kunststoff- Formstoff PVC hart, bestehend aus stabilem Unterteil, anstellbaren Kabelhalteklammern und formschlüssigen Oberteil, Lieferlänge 2m, Befestigungsabstand 60 cm.
Richtungsänderungen von 90° sind mit Haubenformstücken
auszuführen.Offene Kanalenden sind mit aufsteckbaren Endplatten zu verschließen.
Formstücke und Endplatten sowie Befestigungsmaterial ist mit einzukalkulieren.

**02.06.0010 Kabelbahn 200 Wand/Decke**
Kabelbahn aus feuerverzinktem Lochblech, mittelschwere Ausführung,
Nennbreite: 200 mm, Aufkantung 60 mm Stützabstand ca. 1,75 - 2 m, einschließlich Trennsteg
und Zuschlag für Formstücke. Durchgehender Potentialausgleich ist zu gewährleisten.
Incl. Klein- und Befestigungsmat. fertig montiert.
Menge: 74,000 m

**02.06.0020 Decken-Abhängung Kabelbahn 200**
Abhängung für Kabelbahn aus Lochblech, mittelschwere Ausführung,
Nennbreite:  200 mm,

Abhängung mit Maueranker links und rechts der Trasse in Betondecke verschraubt.
Bestehend aus 2 Stück Gewindestangen bis 80 cm lang,
35 cm Profilschiene; Befestigungsschrauben, Unterlegscheiben etc.
Alle Teile verzinkt; Ausführung entsprechend Funktionserhalt E30

Incl. Klein- und Befestigungsmat. fertig montiert.
Menge: 98,000 Stck

**02.06.0025 T-Stück Kabelbahn 200**
T-Stück für Kabelbahn aus verzinktem Lochblech, mittelschwere Ausführung, Nennbreite:  200 mm,
Aufkantung 60 mm;  Durchgehender Potentialausgleich ist zu gewährleisten.
Incl. Klein- und Befestigungsmat. fertig montiert.
Menge: 1,000 Stck

**02.06.0027 Bogen 90 Grad Kabelbahn 200**
Bogen 90 Grad für Kabelbahn aus verzinktem Lochblech, mittelschwere Ausführung, Nennbreite:  200 mm,
Aufkantung 60 mm;  Durchgehender Potentialausgleich ist zu gewährleisten.
Incl. Klein- und Befestigungsmat. fertig montiert.
Menge: 4,000 Stck

**02.06.0030 Kabelbahn 300 Wand/Decke**
Kabelbahn aus feuerverzinktem Lochblech, mittelschwere Ausführung,
Nennbreite: 300 mm, Aufkantung 60 mm Stützabstand ca. 1,75 - 2 m, einschließlich Trennsteg
und Zuschlag für Formstücke. Durchgehender Potentialausgleich ist zu gewährleisten.
Incl. Klein- und Befestigungsmat. fertig montiert.
Menge: 48,000 m

**02.06.0040 Decken-Abhängung Kabelbahn 300**
Abhängung für Kabelbahn aus Lochblech, mittelschwere Ausführung,
Nennbreite:  300 mm,

Abhängung mit Maueranker links und rechts der Trasse in Betondecke verschraubt.
Bestehend aus 2 Stück Gewindestangen bis 80 cm lang,
45 cm Profilschiene; Befestigungsschrauben, Unterlegscheiben etc.
Alle Teile verzinkt; Ausführung entsprechend Funktionserhalt E30

Incl. Klein- und Befestigungsmat. fertig montiert.
Menge: 64,000 Stck

**02.06.0050 T-Stück Kabelbahn 300**
T-Stück für Kabelbahn aus verzinktem Lochblech, mittelschwere Ausführung, Nennbreite:  300 mm,
Aufkantung 60 mm;  Durchgehender Potentialausgleich ist zu gewährleisten.
Incl. Klein- und Befestigungsmat. fertig montiert.
Menge: 4,000 Stck

**02.06.0053 Bogen 90 Grad Kabelbahn 300**
Bogen 90 Grad für Kabelbahn aus verzinktem Lochblech, mittelschwere Ausführung, Nennbreite:  300 mm,
Aufkantung 60 mm;  Durchgehender Potentialausgleich ist zu gewährleisten.
Incl. Klein- und Befestigungsmat. fertig montiert.
Menge: 4,000 Stck

**02.06.0055 Kabelbahn 500 Wand/Decke**
Kabelbahn aus feuerverzinktem Lochblech, mittelschwere Ausführung,
Nennbreite: 500 mm, Aufkantung 60 mm Stützabstand ca. 1,75 - 2 m, einschließlich Trennsteg
und Zuschlag für Formstücke. Durchgehender Potentialausgleich ist zu gewährleisten.
Incl. Klein- und Befestigungsmat. fertig montiert.
Menge: 23,000 m

**02.06.0060 Decken-Abhängung Kabelbahn 500**
Abhängung für Kabelbahn aus Lochblech, mittelschwere Ausführung,
Nennbreite:  500 mm,

Abhängung mit Maueranker links und rechts der Trasse in Betondecke verschraubt.
Bestehend aus 2 Stück Gewindestangen bis 80 cm lang,
35 cm Profilschiene; Befestigungsschrauben, Unterlegscheiben etc.
Alle Teile verzinkt; Ausführung entsprechend Funktionserhalt E30

Incl. Klein- und Befestigungsmat. fertig montiert.
Menge: 30,000 Stck

**02.06.0065 T-Stück Kabelbahn 500**
T-Stück für Kabelbahn aus verzinktem Lochblech, mittelschwere Ausführung, Nennbreite:  500 mm,
Aufkantung 60 mm;  Durchgehender Potentialausgleich ist zu gewährleisten.
Incl. Klein- und Befestigungsmat. fertig montiert.
Menge: 2,000 Stck

**02.06.0090 Bogen 90 Grad Kabelbahn 500**
Bogen 90 Grad für Kabelbahn aus verzinktem Lochblech, mittelschwere Ausführung, Nennbreite:  500 mm,
Aufkantung 60 mm;  Durchgehender Potentialausgleich ist zu gewährleisten.
Incl. Klein- und Befestigungsmat. fertig montiert.
Menge: 1,000 Stck

**02.06.0092 Deckenkabelträger 200mm breit**
Deckenkabelträger DKT 200/50
2 parallel laufende Rundeisenstäbe,  Drahtbügel im Abstand von 250mm; 50mm hoch
Deckenmontage abstandslos mit Schauben und Abstandslaschen
Belastbarkeit 35 kg/m bei 50 cm Befestigungsabstand
Verzinkt und chromatiert

fertig montiert einschließlich Verbindungslaschen und Befestigungsmaterial an Betondecke

Nennbreite 200mm Höhe 50mm
Fabrikat: Carl Rahmende GmbH Kabelträger-Syteme oder gleichwertig.
Menge: 55,000 m

**02.06.0095 Deckenkabelträger 300mm breit**
Deckenkabelträger DKT 300/50
2 parallel laufende Rundeisenstäbe,  Drahtbügel im Abstand von 250mm; 50mm hoch
Deckenmontage abstandslos mit Schauben und Abstandslaschen
Belastbarkeit 35 kg/m bei 50 cm Befestigungsabstand
Verzinkt und chromatiert

fertig montiert einschließlich Verbindungslaschen und Befestigungsmaterial an Betondecke

Nennbreite 300mm Höhe 50mm
Fabrikat: Carl Rahmende GmbH Kabelträger-Syteme oder gleichwertig.
Menge: 15,000 m

**02.06.0100 Steigetrasse 500**
Steigetrasse in feuerverzinkter Ausführung, schwere Ausführung mit Steigetrassensprossen für
Bügelschellen, Nennbreite 500 mm, Sprossenabstand 400 mm
Durchgehender Potentialausgleich ist zu gewährleisten.
incl. Klein- und Befestigungsmaterial fertig montiert

Bügelschellen sind nach allg. Kalkulationsgrundlagen Bestandteil der Befestigung und mit der Kalkulation von AP-verlegten Leitungen abgegolten.
Menge: 12,000 m

**02.06.0110 Steigetrasse 200 Funktionserhalt**
Steigetrasse in Ausführung als Funktionserhalt E30 in feuerverzinkter Ausführung,
schwere Ausführung mit Steigetrassensprossen für Bügelschellen,
Nennbreite 200 mm,
Durchgehender Potentialausgleich ist zu gewährleisten.
incl. Klein- und Befestigungsmaterial fertig montiert

Bügelschellen sind nach allg. Kalkulationsgrundlagen Bestandteil der Befestigung und mit der Kalkulation von AP-verlegten Leitungen abgegolten.
Menge: 12,000 m

**02.06.0120 Trasse mittels Profilschiene**
Herstellen einer Trassierung mittels Profilschiene zur Überbrückung von
Kreuzungsstellen der HLS-Installationen sowie in Bereichen mit Holz- oder Brandschutzverkleidungen.
Profilschienen mit Schlaufenlochung, feuerverzinkt, Abgelängt in Stücke zu 500 mm,
( Breite der Leitungstrasse = 400mm ) Befestigungsabstand ca. 300mm
einschl. Bügelschellen ( Bügelschellen sind Bestandteil der Befestigung und mit der Kalkulation von AP-verlegten Rohren und Leitungen abgegolten.)
Für die Befestigungen der Profilschienen sind Differenzhülsen ( Kalkulationsbasis 10 cm ) sowie entsprechend lange Befestigungsschrauben zu kalkulieren.
incl. Klein- und Befestigungsmaterial fertig montiert
Menge: 15,000 m

**02.06.0130 Sammelhalterung Metall**
Sammelhalter aus Metall für hohe mechanische Standfestigkeit für Bereiche ohne
brandschutztechnische Anforderungen.
Für Wand- und Deckenmontage.  Verschluss ohne Werkzeuge zu öffnen.

Einschl. Befestigungsmaterial fertig montiert.
Menge: 621,000 Stck

**02.06.0140 Kunststoff-Kanal, reinweiß, 60/190**
Elektroinstallationskanal DIN EN 50085-2-1 (VDE 0604-2-1) als Leitungsführungskanal,
Außenmaße H/B mind. 60/190 mm,
aus Kunststoff, halogenfrei, einschl. aller systembedingten Form- und Verbindungsstücke,
Farbe: Reinweiß RAL 9010
Kanal AP fertig montiert, incl. allem Klein- und Befestigungsmaterial
Montage senkrecht oder waagrecht auf Mauerwerk oder Beton
Menge: 6,000 m

**02.06.0150 Kunststoff-Kanal, reinweiß, 60/110**
Elektroinstallationskanal DIN EN 50085-2-1 (VDE 0604-2-1) als Leitungsführungskanal,
Außenmaße H/B mind. 60/110 mm,
aus Kunststoff, halogenfrei, einschl. aller systembedingten Form- und Verbindungsstücke,
Farbe: Reinweiß RAL 9010
Kanal AP fertig montiert, incl. allem Klein- und Befestigungsmaterial
Montage senkrecht oder waagrecht auf Mauerwerk oder Beton
Menge: 10,000 m

**02.06.0160 Kunststoff-Kanal, reinweiß, 40/60**
Elektroinstallationskanal DIN EN 50085-2-1 (VDE 0604-2-1) als Leitungsführungskanal,
Außenmaße H/B mind. 40/60 mm,
aus Kunststoff, halogenfrei, einschl. aller systembedingten Form- und Verbindungsstücke,
Farbe: Reinweiß RAL 9010
Kanal AP fertig montiert, incl. allem Klein- und Befestigungsmaterial
Montage auf Mauerwerk oder Beton; Wand od. Deckenmontage bis 4m Höhe
Menge: 18,000 m

**02.06.0170 Kunststoff-Kanal, reinweiß, 30/45**
Elektroinstallationskanal DIN EN 50085-2-1 (VDE 0604-2-1) als Leitungsführungskanal,
Außenmaße H/B mind. 30/45 mm,
aus Kunststoff, halogenfrei, einschl. aller systembedingten Form- und Verbindungsstücke,
Farbe: Reinweiß RAL 9010
Kanal AP fertig montiert, incl. allem Klein- und Befestigungsmaterial
Montage auf Mauerwerk oder Beton; Wand od. Deckenmontage bis 4m Höhe
Menge: 60,000 m

**02.06.0180 Stahlblechkanal,weiß,170/70**
Geschlossener Brüstungskanal aus verzinktem Stahlblech
Breite / Höhe :  ca. 170 / 70 mm,
Farbe: Reinweiß RAL 9010 / Pulverbeschichtet
- Frontrastender Geräteeinbau
- Mit integrierter Erdung; Erdungsmaßnahmen kpl. ausgeführt
- Geschlossenes Profil mit 80 mm Oberteil
- Bodenlochung im Abstand von 50mm für Konsolenmontage und 250mm für Wandmontage
- Formteile aus Grundprofil oder Haubenformteile aus PC/ ABS halogenfrei

einschließlich Oberteil aus Stahlblech 80mm ; reinweiß RAL 9010
einschließlich Trennsteg für Stark und Schwachstrom

Kanal AP fertig montiert, icnl. allem Klein- und Befestigungsmaterial.
Menge: 76,000 m

**02.06.0190 Stahlblechkanal,weiß,210/70**
Geschlossener Brüstungskanal aus verzinktem Stahlblech
Breite / Tiefe :  ca. 210 / 70 mm,
Farbe: Reinweiß RAL 9010 / Pulverbeschichtet
- Frontrastender Geräteeinbau
- Mit integrierter Erdung; Erdungsmaßnahmen kpl. ausgeführt
- Geschlossenes Profil mit 80 mm Oberteil
- Bodenlochung im Abstand von 50mm für Konsolenmontage und 250mm für Wandmontage
- Formteile aus Grundprofil oder Haubenformteile aus PC/ ABS halogenfrei

einschließlich Oberteil aus Stahlblech 80mm ; reinweiß RAL 9010
einschließlich Trennsteg für Stark und Schwachstrom

Kanal AP fertig montiert, icnl. allem Klein- und Befestigungsmaterial.
Menge: 54,000 m

**02.06.0200 Geräteeinbaudose für Elektroinstallationskanal**
Geräteeinbaudose zum Einbau handelsüblicher Einbaugeräte einschl.
Abdeckrahmen des Schalterherstellers im vorgesehenene Schalterprogramm
für vorstehend beschriebenen Elektroinstallationskanal fertig montiert.
Menge: 210,000 Stck

**02.06.0210 FFKuS-EM-F20GR / EN 20 auf Rohfußboden**
Betonfestes flexibles Kunststoffpanzerrohr, mit
Zugdraht versehen,
FFKuS-EM-F20GR  / EN 20
auf Rohfußboden fertig verlegt und befestigt, incl.
Bohren der erforderl. Auslässe
Menge: 180,000 m

**02.06.0220 FFKuS-EM-F25GR / EN 25 auf Rohfußboden**
Betonfestes flexibles Kunststoffpanzerrohr, mit
Zugdraht versehen,
FFKuS-EM-F25GR  / EN 25
auf Rohfußboden fertig verlegt und befestigt, incl.
Bohren der erforderl. Auslässe
Menge: 90,000 m

**02.06.0230 FFKu-EL-F25BG / EN 25 / UP**
Flexibles Kunststoffrohr, leichte Ausführung, mit
Zugdraht versehen,
FFKu-EL-F25BG / EN 25
einschl. Stemmarbeiten in Mauerwerk od. Beton, fertig
verlegt.
Menge: 18,000 m

**02.06.0240 FFKu-EL-F32BG / EN 32 / UP**
Flexibles Kunststoffrohr, leichte Ausführung, mit
Zugdraht versehen,
FFKu-EL-F32BG / EN 32
einschl. Stemmarbeiten in Mauerwerk od. Beton, fertig
verlegt.
Menge: 12,000 m

**02.06.0250 FPKu-EM-F25GR / EN 25 / AP**
Kunststoff Panzerrohr, mittelschwere Ausführung,
FPKu-EM-F25GR / EN 25
AP fertig verlegt, einschl. Klemmschellen, Klein und
Befestigungsmaterial
Menge: 120,000 m

**02.06.0260 FPKu-EM-F32GR / EN 32 / AP**
Kunststoff Panzerrohr, mittelschwere Ausführung,
FPKu-EM-F32GR / EN 32
AP fertig verlegt, einschl. Klemmschellen, Klein und
Befestigungsmaterial
Menge: 24,000 m

**02.06.0270 FPKu-EM-F40GR / EN 40 / AP**
Kunststoff Panzerrohr, mittelschwere Ausführung,
FPKu-EM-F40GR / EN 40
AP fertig verlegt, einschl. Klemmschellen, Klein und
Befestigungsmaterial
Menge: 12,000 m

**02.06.0280 STARO GEW ES-V25 / EN 25, verzinkt**
Stahlpanzerrohr mit beiderseitigem Gewinde und
aufgeschraubter Muffe
EN 25
AP fertig verlegt, einschl. Schellen, Bögen ( je 3m ),
Klein- und Befestigungsmaterial und Endtüllen.
Ausführung : verzinkt
Menge: 56,000 m

**02.06.0290 STARO GEW ES-V32 / EN 32, verzinkt**
Stahlpanzerrohr mit beiderseitigem Gewinde und
aufgeschraubter Muffe
EN 32
AP fertig verlegt, einschl. Schellen, Bögen ( je 3m ),
Klein- und Befestigungsmaterial und Endtüllen.
Ausführung : verzinkt
Menge: 10,000 m

**02.06.0300 STARO GEW ES-V40 / EN 40, verzinkt**
Stahlpanzerrohr mit beiderseitigem Gewinde und
aufgeschraubter Muffe
EN 40
AP fertig verlegt, einschl. Schellen, Bögen ( je 3m ),
Klein- und Befestigungsmaterial und Endtüllen.
Ausführung : verzinkt
Menge: 6,000 m

**02.06.0310 Elektro- Aluminium-Installationsrohr / EN 25,**
Elektro- Aluminium-Installationsrohr
EN 25
AP fertig verlegt, einschl. Schellen, Bögen ( je 3m ),
Klein- und Befestigungsmaterial und Endtüllen.
Menge: 10,000 m

**02.06.0320 Elektro- Aluminium-Installationsrohr / EN 32,**
Elektro- Aluminium-Installationsrohr
EN 32
AP fertig verlegt, einschl. Schellen, Bögen ( je 3m ),
Klein- und Befestigungsmaterial und Endtüllen.
Menge: 6,000 m

#### Abschnitt 02.07 LEITUNGSINSTALLATION

*Hinweis: ACHTUNG WICHTIGE INFORMATION ZUR LEITUNGSVERLEGUNG !*
ACHTUNG WICHTIGE INFORMATION ZUR LEITUNGSVERLEGUNG !

Starkstromkabel- und Leitungen sowie Steuer- und Kommunikationskabel, die dauerhaft in Bauwerken installiert werden, fallen seit dem 10. Juni 2016 in den Geltungsbereich der Bauproduktverordnung ( BauPVO ).
Starkstrom-kabel und -leitungen sowie Steuer- und Kommunikationskabel müssen seit dem 1. Juli 2017 entsprechend der europäisch harmonisierten Produktnorm DIN EN 50575 geprüft und  gekennzeichnet  sein.
Nach dem Vorschlag des ZVEI kommen in Bauwerken in Deutschland nur die Euroklassen
B2ca, Cca und Eca zum Einsatz.
Die Einführung und Umsetzung obliegt  den für  Bauaufsicht/Bauordnungsrecht  zuständigen
Stellen  in  den  Bundesländern  (oberste Bauaufsichtsbehörde).
 Der ausschreibenden Stelle ist derzeit nicht bekannt, dass für dieses Bauvorhaben konkrete Vorgaben  zur  Verwendung  der  einzelnen Euroklassen  von Starkstromkabeln seitens des deutschen Baurechts bzw. der zuständigen Baurechtsbehörden bestehen.
Es wird davon ausgegangen, dass zum Zeitpunkt der Erstellung dieser Leistungsbeschreibung die  Anforderung  der  Normalentflammbarkeit  für  Starkstromkabel  und  -leitungen  sowie Steuer- und Kommunikationskabel für die dauerhafte Installation in Bauwerken entsprechend der Klassifizierung Eca ausreichend sind.
Für die Leitungsverlegung in Bereichen die unter den Geltungsbereich der Leitungsanlagenrichtlinie ( LAR ) fallen z.B.:
- Leitungsanlagen in notwendigen Treppenräumen, in Räumen zwischen notwendigen
  Treppenräumen und Ausgängen ins Freie, in notwendigen Fluren ausgenommen in
  offenen Gängen vor Außenwänden,
- die Führung von Leitungen durch raumabschließende Bauteile (Wände und Decken),
- den Funktionserhalt von elektrischen Leitungsanlagen im Brandfall.
sind Leitungen der Euroklassen Cca bzw. B2ca einzusetzen

Durch den AN Elektro ist vor Ausführung ( während der Erstellung der Werk- und Monatgeplanung ) zu prüfen, ob darüber hinaus keine höherwertigen Forderungen oder weitergehende baurechtliche Vorgaben bekannt sind!
Die Pflicht zur Einhaltung aller während der Bauzeit aktuallisierten Vorschriften und Bestimmungen gilt immer zum Zeitpunkt der Abnahme !

*Hinweis: HINWEISTEXT LEITUNGEN STANDARDVERLEGUNG*
HINWEISTEXT LEITUNGEN STANDARDVERLEGUNG

Fernmeldeleitungen z.B: JY ( St ) Y
abgeschirmte Fernsprech- und Signalleitung, in trockenen und feuchten Räumen, auf und unter Putz

Mantelleitungen z.B: NYM
Uo/U 300/500 V nach DIN VDE 0250 Teil 204 Zul. Betriebstemperatur am Leiter: 70°C, für feste
Verlegung über-, auf-, in-, und unter Putz. Stegleitung NYIF darf anstelle NYM auf Beton geklebt
werden, wenn dies durch die Bauleitung ausdrücklich genehmigt wurde, dem keine Vorschriften entgegenstehen und die Putzüberdeckung mindestens 5 mm beträgt.

Kunststoff Erdkabel z.B: NYY
Uo/U 0,6/1 k V nach DIN VDE 0250 Teil 204 Zul. Betriebstemperatur am Leiter: 70°C, für feste
Verlegung über-, auf-, in-, und unter Putz, direkt in Beton, in Innenräumen, Kabelkanälen,
im Freien und in Erde.

WICHTIG!
-  Bei der Erstellung dieses Leistungsverzeichnisses wurde davon ausgegangen, daß in betonierten Decken und Wänden Einlegearbeiten mit Leitungen des Typs NYY ohne Schutzrohre direkt in Beton durchgeführt werden soweit dies möglich ist. Dennoch erforderliches Zusatzmaterial wie betonfeste Rohre und Dosen sind im Leistungsverzeichnis separat aufgeführt.
Werden durch den AN Elektro alternativ Leitungen des Typ´s NYM in Schutzrohren verlegt, werden diese nicht gesondert vergütet !
Der AN Elektro ist dafür verantwortlich, den erforderlichen Zeitbedarf für die Einlegearbeiten mit der Bauleitung sowie dem Rohbauer zu koordinieren.  Die Einlegearbeiten sind mit dem zuständigen Statiker durchzusprechen und dessen Anweisungen zu beachten.

Weiterhin trägt der AN Elektro die Verantwortung dafür, dass Ihm seitens der Bauleitung im Hinblick auf den
Zeitbedarf für die Einlegearbeiten ein genügend großes Zeitfenster eingeräumt wird um die Arbeiten
technisch einwandfrei und vollständig abzuschließen.
Häufungen sind so weit wie möglich zu unterlassen und gegebenenfalls mit dem Statiker zu klären.
Werden Leitungen vergessen, oder werden diese beschädigt können diese als Notlösung über den Rohfußboden je nach Aufbauhöhe auch mittels hergestellter Schlitze im Beton verlegt werden.  Zusatzleistungen für vergessene Leitungen werden nicht vergütet.
In betonierten Wänden und Stützen dürfen keine Schlitzarbeiten ohne vorherige Rücksprache mit der Bauleitung durchgeführt werden.

Waagrechte Schlitze sind nur nach Freigabe des Statikers erlaubt. Die Installation in Zwischenwänden erfolgt u.P durch Ausfräsen der erforderlichen Schlitze. Bevor diese Arbeiten ausgeführt werden, sind mit der Bauleitung die geplanten Stemmarbeiten abzusprechen. Auf tragende Zwischenwände ist besonders zu achten.

Unterlässt der AN Elektro schuldhaft vorgenannte Abstimmungen werden Ihm die daraus resultierenden Folgekosten in Rechnung gestellt.

Leitungsverlegung oder die Verlegung von Schutzrohren über den Rohfußboden ist mit der zuständigen Bauleitung abzusprechen und auf ein Minimum zu begrenzen.
Werden Rohre und Leitungen auf dem Fußboden verlegt, dürfen diese nur in den nach DIN
vorgesehenen Installationszonen verlegt werden.

Werden Leitungen in Schutzrohren über den Rohfußboden verlegt, ist vom zuständigen Bauleiter eine Zeichnung über den Fußbodenaufbau einzuholen.
Die max. zur Verfügung stehende Höhe für die Verlegung von Leitungen und Rohren muß vom zuständigen Bauleiter schriftlich bestätigt werden.

Leitungen anderer Gewerke sind auf dem Rohfußboden mittels Herstellen von Schlitzen zu unterfahren.
Auf die Koordinationspflicht zu anderen Gewerken wird hier nochmals ausdrücklich hingewiesen.

**02.07.0010 NYY-J 5x2,5 im Graben**
NYY-J  5 x 2,5 qmm
Erdkabel in bauseitig hergestelltem Graben fertig
verlegt,
Menge: 80,000 m

**02.07.0020 NYY-J 5x4 im Graben**
NYY-J  5 x 4 qmm
Erdkabel in bauseitig hergestelltem Graben fertig
verlegt,
Menge: 120,000 m

*Hinweis: INSTALLATIONSLEITUNGEN AP / EUROKLASSE Eca*
INSTALLATIONSLEITUNGEN VERLEGEART AP / EUROKLASSE Eca

**02.07.0030 NYM-J 3x1,5 AP / Euroklasse Eca**
NYM -J 3 x 1,5 qmm / Euroklasse Eca
Mantelleitung, AP, in Rohr oder Kanal fertig verlegt
Menge: 520,000 m

**02.07.0040 NYM-J 5x1,5 AP / Euroklasse Eca**
NYM -J 5 x 1,5 qmm / Euroklasse Eca
Mantelleitung, AP, in Rohr oder Kanal fertig verlegt
Menge: 275,000 m

**02.07.0050 NYM-J 7x1,5 AP / Euroklasse Eca**
NYM -J 7 x 1,5 qmm / Euroklasse Eca
Mantelleitung, AP, in Rohr oder Kanal fertig verlegt
Menge: 90,000 m

**02.07.0060 NYM-J 3x2,5 AP / Euroklasse Eca**
NYM -J 3 x 2,5 qmm / Euroklasse Eca
Mantelleitung, AP, in Rohr oder Kanal fertig verlegt
Menge: 70,000 m

**02.07.0070 NYM-J 5x2,5 AP / Euroklasse Eca**
NYM -J 5 x 2,5 qmm / Euroklasse Eca
Mantelleitung, AP, in Rohr oder Kanal fertig verlegt
Menge: 125,000 m

**02.07.0080 NYM-J 5x4 AP / Euroklasse Eca**
NYM -J 5 x 4 qmm / Euroklasse Eca
Mantelleitung, AP, in Rohr oder Kanal fertig verlegt
Menge: 15,000 m

**02.07.0090 NYM-J 5x6 AP / Euroklasse Eca**
NYM -J 5 x 6 qmm / Euroklasse Eca
Mantelleitung, AP, in Rohr oder Kanal fertig verlegt
Menge: 15,000 m

*Hinweis: INSTALLATIONSLEITUNGEN TRASSE / EUROKLASSE Eca*
INSTALLATIONSLEITUNGEN VERLEGEART AUF KABELTRÄGER ODER KABELRINNE / EUROKLASSE Eca

**02.07.0100 NYM-J 3x1,5 auf Trasse / Euroklasse Eca**
NYM-J 3x1,5 auf Trasse / Euroklasse Eca
auf Kabeltrasse oder im Steigschacht befestigt
Menge: 165,000 m

**02.07.0110 NYM-J 4x1,5 auf Trasse / Euroklasse Eca**
NYM-J 4x1,5 auf Trasse / Euroklasse Eca
auf Kabeltrasse oder im Steigschacht befestigt
Menge: 1175,000 m

**02.07.0120 NYM-J 5x1,5 auf Trasse / Euroklasse Eca**
NYM-J 5x1,5 auf Trasse / Euroklasse Eca
auf Kabeltrasse oder im Steigschacht befestigt
Menge: 2750,000 m

**02.07.0130 NYM-J 7x1,5 auf Trasse / Euroklasse Eca**
NYM-J 7x1,5 auf Trasse / Euroklasse Eca
auf Kabeltrasse oder im Steigschacht befestigt
Menge: 185,000 m

**02.07.0140 NYM-J 3x2,5 auf Trasse / Euroklasse Eca**
NYM-J 3x2,5 auf Trasse / Euroklasse Eca
auf Kabeltrasse oder im Steigschacht befestigt
Menge: 3615,000 m

**02.07.0150 NYM-J 5x2,5 auf Trasse / Euroklasse Eca**
NYM-J 5x2,5 auf Trasse / Euroklasse Eca
auf Kabeltrasse oder im Steigschacht befestigt
Menge: 185,000 m

**02.07.0160 NYM-J 5x4 auf Trasse / Euroklasse Eca**
NYM-J 5x4 auf Trasse / Euroklasse Eca
auf Kabeltrasse oder im Steigschacht befestigt
Menge: 120,000 m

*Hinweis: INSTALLATIONSLEITUNGEN AP / EUROKLASSE B2ca*
INSTALLATIONSLEITUNGEN VERLEGEART AP / EUROKLASSE B2ca

**02.07.0170 NHXMH-J 3x1,5 AP / Euroklasse B2ca**
NHXMH-J 3 x 1,5 qmm / Euroklasse B2ca
Mantelleitung, AP, in Rohr oder Kanal fertig verlegt
Menge: 20,000 m

**02.07.0180 NHXMH-J 5x1,5 AP / Euroklasse B2ca**
NHXMH-J 5 x 1,5 qmm / Euroklasse B2ca
Mantelleitung, AP, in Rohr oder Kanal fertig verlegt
Menge: 20,000 m

**02.07.0190 NHXMH-J 7x1,5 AP / Euroklasse B2ca**
NHXMH-J 7 x 1,5 qmm / Euroklasse B2ca
Mantelleitung, AP, in Rohr oder Kanal fertig verlegt
Menge: 20,000 m

**02.07.0200 NHXMH-J 3x2,5 AP / Euroklasse B2ca**
NHXMH-J 3 x 2,5 qmm / Euroklasse B2ca
Mantelleitung, AP, in Rohr oder Kanal fertig verlegt
Menge: 50,000 m

**02.07.0210 NHXMH-J 5x2,5 AP / Euroklasse B2ca**
NHXMH-J 5 x 2,5 qmm / Euroklasse B2ca
Mantelleitung, AP, in Rohr oder Kanal fertig verlegt
Menge: 20,000 m

*Hinweis: INSTALLATIONSLEITUNGEN TRASSE / EUROKLASSE B2ca*
INSTALLATIONSLEITUNGEN VERLEGEART AUF KABELTRÄGER ODER KABELRINNE / EUROKLASSE B2ca

**02.07.0220 NHXMH-J 3x1,5 auf Trasse / Euroklasse B2ca**
NHXMH-J 3x1,5 auf Trasse / Euroklasse B2ca
auf Kabeltrasse oder im Steigschacht befestigt
Menge: 100,000 m

**02.07.0230 NHXMH-J 5x1,5 auf Trasse / Euroklasse B2ca**
NHXMH-J 5x1,5 auf Trasse / Euroklasse B2ca
auf Kabeltrasse oder im Steigschacht befestigt
Menge: 185,000 m

**02.07.0240 NHXMH-J 7x1,5 auf Trasse / Euroklasse B2ca**
NHXMH-J 7x1,5 auf Trasse / Euroklasse B2ca
auf Kabeltrasse oder im Steigschacht befestigt
Menge: 20,000 m

**02.07.0250 NHXMH-J 3x2,5 auf Trasse / Euroklasse B2ca**
NHXMH-J 3x2,5 auf Trasse / Euroklasse B2ca
auf Kabeltrasse oder im Steigschacht befestigt
Menge: 45,000 m

**02.07.0260 NHXMH-J 5x2,5 auf Trasse / Euroklasse B2ca**
NHXMH-J 5x2,5 auf Trasse / Euroklasse B2ca
auf Kabeltrasse oder im Steigschacht befestigt
Menge: 30,000 m

*Hinweis: INSTALLATIONSLEITUNGEN UP / EUROKLASSE Eca*
INSTALLATIONSLEITUNGEN VERLEGEART UP IN MAUERWERK / EUROKLASSE Eca

**02.07.0270 NYM/NYY-J 3x1,5 UP in Mauerwerk / Euroklasse Eca**
NYM/NYY-J 3 x 1,5 qmm / Euroklasse Eca
UP in Mauerwerk einschl. Stemmarbeiten, fertig verlegt
Menge: 200,000 m

**02.07.0280 NYM/NYY-J 5x1,5 UP in Mauerwerk / Euroklasse Eca**
NYM/NYY-J 5 x 1,5 qmm / Euroklasse Eca
UP in Mauerwerk einschl. Stemmarbeiten, fertig verlegt
Menge: 150,000 m

**02.07.0290 NYM/NYY-J 5x2,5 UP in Mauerwerk / Euroklasse Eca**
NYM/NYY-J 5 x 2,5 qmm / Euroklasse Eca
UP in Mauerwerk einschl. Stemmarbeiten, fertig verlegt
Menge: 20,000 m

*Hinweis: TELEKOMMUNIKATION*
INSTALLATIONSLEITUNGEN DER TELEKOMMUNIKATION

**02.07.0300 Tel.Kabel J-Y(St)Y 2x2x0,6 auf Trasse / Euroklasse Eca**
J-Y(St)Y 2x2x0,6 mm / Euroklasse Eca
AP in Rohr, Kanal oder Kabeltrasse fertig verlegt
Menge: 483,000 m

**02.07.0310 Tel.Kabel J-Y(St)Y 4x2x0,6 auf Trasse / Euroklasse Eca**
J-Y(St)Y 4x2x0,6 mm  / Euroklasse Eca
AP in Rohr, Kanal oder Kabeltrasse fertig verlegt
Menge: 125,000 m

**02.07.0320 Tel.Kabel J-Y(St)Y 10x2x0,6 auf Trasse / Euroklasse Eca**
J-Y(St)Y 10x2x0,6 mm  / Euroklasse Eca
AP in Rohr, Kanal oder Kabeltrasse fertig verlegt
Menge: 20,000 m

**02.07.0330 Tel.Kabel J-Y(St)Y 12x2x0,6 auf Trasse / Euroklasse Eca**
J-Y(St)Y 12x2x0,6 mm  / Euroklasse Eca
AP in Rohr, Kanal oder Kabeltrasse fertig verlegt
Menge: 30,000 m

*Hinweis: SIGNAL UND STEUERUNGSTECHNIK*
INSTALLATIONSLEITUNGEN DER SIGNAL UND STEUERUNGSTECHNIK

**02.07.0340 Tel.Kabel J-Y(St)Y 2x2x0,8 auf Trasse / Euroklasse Eca**
J-Y(St)Y 2x2x0,8 mm  / Euroklasse Eca
AP in Rohr, Kanal oder Kabeltrasse fertig verlegt
Menge: 435,000 m

**02.07.0350 Tel.Kabel J-Y(St)Y 4x2x0,8 auf Trasse / Euroklasse Eca**
J-Y(St)Y 4x2x0,8 mm  / Euroklasse Eca
AP in Rohr, Kanal oder Kabeltrasse fertig verlegt
Menge: 135,000 m

**02.07.0360 Tel.Kabel J-Y(St)Y 10x2x0,8 auf Trasse / Euroklasse Eca**
J-Y(St)Y 10x2x0,8 mm  / Euroklasse Eca
AP in Rohr, Kanal oder Kabeltrasse fertig verlegt
Menge: 220,000 m

**02.07.0370 Tel.Außen-Kabel A-2YF(L)2Y 10x2x0,8 AP**
Tel.Außen-Kabel A-2YF(L)2Y 10x2x0,8 AP
Längs- und Querwasserdicht
Zur Verwendung unmittelbar in der Erde oder in Kabelrohren- und kanälen,
für Netze der Industrie und Betriebsanlagen vorwiegend im NF-Bereich.

In bauseitig verlegtes Leerrohr in Teillängen eingezogen fertig verlegt.
Menge: 125,000 m

#### Abschnitt 02.08 GEBÄUDE-POTENTIALAUSGLEICH

*Hinweis: HINWEISTEXT ERDUNGSANLAGE*
HINWEISTEXT ERDUNGSANLAGE
Für den inneren Blitzschutz sind Ventilableiter vorgesehen. Diese sind in die jeweiligen Sicherungsverteilungen zu integrieren, über Vorsicherungen anzuschließen und nach Auschreibungsunterlagen wie in den jeweiligen
Verteilerpositionen beschrieben auszuführen.

Die Ableiter sind einzubauen in
- die Zählerschränke nach der HEW-Einspeisung
- jede Gewerksverteilung
- Leitungen von Außenanschlüssen
Die Staffelung der Anforderungsklassen ist gem. VDE 0185 vorzunehmen.

Für den gesamten Überspannungschutz im gesamten Gebäude ist ein gemeinsamer Hersteller zu verwenden !

Prüfung der fertigen Anlage nach DIN 48 830, Messung der Widerstände, der oberirdischen Anlage oberhalb der Trennstellen sowie des Erdausbreitungs- und Übergangswiderstandes mit Prüfprotokoll  sowie Eintragung der Werte in ein mitzulieferndes Prüfbuch, in das auch die Wiederholungsprüfungen eingetragen werden sollen mit dem Grundriss und Schema der Anlage, Erstellung der Revisions-unterlagen mit maßstabsgerechten Zeichnungen entsprechend Vorbemerkung komplett.

Abnahme der Anlage durch einen anerkannten Sachverständigen im Beisein des Unternehmres oder seines Vertreters, des Fachingenieurs sowie ggf. des Betreibers bzw. seines Vertreters und behördliche Gebrauchsabnahme.

Für den Gebäudepotentialausgleich werden bauseitig Anschlussfahnen herausgefüht und sind anzuschließen
- an alle Aufzugsfahrschienen
- in allen Technikräumen an die Potentialausgleichsschienen
- an die Metallkonstruktion des Gebäudes, Treppengeländer  usw.

In den Technikzentralen ist für sämtliche technische Anlagen der gesamte Potentialausgleich herzustellen.

Sämtliche großflächigen Metallteile der haustechnischen Installationen sind in den Potentialausleich einzubeziehen. Verbindungsstöße an Kabelbahnen, Lüftungskanälen und dergl. sind mit Potentialausgleichsbrücken zu verbinden oder mit Schraubverbindungen mit Zahnscheiben herzustellen.

Der zusätzliche Potentialausgleich von Sanitärräumen wird von den Rohrleitungen
die zu den Sanitärräumen führen, in Rohr FFKu S geführt, eingelegt in Decke bzw. befestigt auf Rohfußboden und an der jeweiligen Unterverteilung angeschlossen.

Blitzschutz und Einbringen des Fundamenterders sind Leistungen, die im Los Blitzschutz beschrieben sind . Der Auftragnehmer liefert und montiert die Potentialausgleichsschienen und verkabelt das Potentialausgleichssystem einschließlich Übergabe eines Prüfberichts.

Im Bereich von  Küche oder Spülküchen sind alle Metallischen Einbauten an den örtlichen Potentialausgleich anzuschließen. Dazu zählen z.B.: Türzargen, Bodeneinläufe, Ablaufrinnen, Arbeitstische etc.

**02.08.0010 Potentialausgleichsschiene**
Potentialausgleichsschiene Stahl kadmiert mit schlagfester Kunststoffabdeckkappe mit folgenden Anschlußmöglichkeiten:
1x Flachband bis 40 mm Breite
1x Rundleiter bis 10 mm Durchmesser
6x Klemmen bis 16 qmm
zum Anschluß der Potentialausgleichsleitungen für:
Wasserleitung, Hausanschlußkasten, Heizung, Antenne, Telefon etc.,
Fertig montiert und Anschlüsse hergestellt incl. Beschriftung der Abgänge auf den Leitungen und im Deckel
Menge: 3,000 Stck

**02.08.0020 Erdung EDV**
Erdungsschiene für Potentialausgleich der TEL / EDV-Anlage mit Anschluß für 6 EDV-Kabel und eine Erdungsleitung
Fertig montiert und angeschlossen, incl. allem Klein-und Befestigungsmaterial.
Menge: 3,000 Stck

**02.08.0030 1x4 qmm**
NYM-J  1x 4 qmm, AP, in Rohr oder Kanal fertig verlegt.
Menge: 335,000 m

**02.08.0040 1x10 qmm**
NYM-J  1x 10 qmm, AP, in Rohr oder Kanal fertig verlegt.
Menge: 170,000 m

**02.08.0050 1x25 qmm**
NYM-J  1x 25 qmm, AP, in Rohr oder Kanal fertig verlegt.
Menge: 115,000 m

**02.08.0060 Anschlüsse metallisches Bauteil flexibel**
Anschluß eines metallischen Bauteils an den örtlichen Potentialausgleich
mittels flexibler Leitung ( H07V-U 10 qmm, grün-gelb ) mit Bandrohrschelle oder an vorhandene
Anschlußklemme.

Einzukalkulieren sind je Anschluß bis zum Anschlußpunkt an der Potentialausgleichsschiene
10m  H07V-U 10qmm, grün-gelb; Verlegung in Leerrohr eingezogen oder auf Putz
Weiterhin ist je Anschluß eine Messung des Anschlusswiderstandes sowie eine
Foto-Dokumentation in Form eines Prüfprotokolles zu leisten.
Menge: 9,000 Stck

**02.08.0070 Anschlüsse metallisches Bauteil fest**
Anschluß eines metallischen Bauteils an den örtlichen Potentialausgleich
mittels Leitung NYM-J 1x10 qmm, grün-gelb mit Bandrohrschelle oder an vorhandene
Anschlußklemme.

Einzukalkulieren sind je Anschluß bis zum Anschlußpunkt an der Potentialausgleichsschiene
10m  NYM-J 1x10qmm, grün-gelb; Verlegung in Leerrohr eingezogen oder auf Putz
Weiterhin ist je Anschluß eine Messung des Anschlusswiderstandes sowie eine
Foto-Dokumentation in Form eines Prüfprotokolles zu leisten.
Menge: 6,000 Stck

**02.08.0080 Anschlüsse Geräte, Rohre**
Anschlüsse an bauseitigen Geräten und Rohren der Heizungs-,Sanitär-, Gas-, und Lüftungsinstallation
sowie feststehenden Einrichtungsgegenständen wie Regale, Maschinen etc. incl. Verbindungsklemmen, Erdungsschellen als Universal Bandschelle, für den Anschluß der Ausgleichsleitungen an Rohren, fertig montiert. Erdungsanschluß komplett ausgeführt und bezeichnet.
Menge: 60,000 Stck

**02.08.0090 Überbrückung Stoßstellen**
Überbrückung von Stoßstellen der Kabelrinnen, Blechkanäle oder Lüftungsbalgen
mit HO7V-K 1x6 qmm, Grün-Gelb, incl. Kabelschuhen und Montage.
Menge: 60,000 Stck

**02.08.0100 Gehäusesystem LSA (Für20DA)**
Gehäusesystem zur Aufnahme von 3 LSA-Leisten der Baureihe 2/10 für Aufputzmontage,
Schutzart IP 40, D1 Blitzstoßstrom (10/350) gesamt 15 kA  tragfähig geprüft nach Parameter
EN 61643-11, EN 61643-21
Maße B x H x T :  ca. 245 x 260 x 13
Fabrikat:  DEHN + SÖHNE oder gleichgeeignet

Einschl.

2 Trenn-Leisten
LSA-Technik Baureihe 2,
zum Anschluss von je 10 DA  auf der Kabel- und Rangierseite,
Leiterdurchmesser von 0,4-0,8 mm, zur Montage von Überspannungs-Schutz  Komponenten

2 Blitzstrom-Ableiter-Steckmagazine der Ableiterklasse Type 1
für 10 DA LSA-Trennleisten, komplett bestückt

2 Universelle Schilderrahmen aus Edelstahl zur übersichtlichen
Kennzeichnung von LSA-Anschlüssen.

2 Erdungsrahmen für LSA-Technik Baureihe

2 Überspannungs-Schutzstecker, der Ableiterklasse Type 3 geprüft nach EN 61643-21 und energetisch koordiniert nach IEC 61643-22
zu Steckmagazin zum Schutz von 2 Einzeladern informationstechnischer Systeme.
Zusammen mit Erdungsrahmen Einsteckbar in LSA-Trennleisten.

Liefern, montieren und betreibsfertig anschließen
Menge: 1,000 Stck

#### Abschnitt 02.09 GERÄTEINSTALLATION

*Hinweis: HINWEISTEXT GERÄTEINSTALLATION*
HINWEISTEXT GERÄTEINSTALLATION
Für nachfolgend aufgeführte AP- und UP- Installationsgeräte ist das Schalter- Programm noch durch die Bauherrschaft über eine vom AN Elektro vorzunehmende Bemusterung festzulegen.
Als Preisbasis sind vom AN-Elektro Geräte eines marktüblichen Marken-Fabrikates im Großflächenformat
in reinweisser Ausführung anzubieten.
Abdeckplatten und Rahmen sind in die Angebotspreise mit einzukalkulieren.
Alle Geräte sind fertig montiert und angeschlossen, bei UP-Geräten incl. Schalterdose und Stemmen in Mauerwerk, bei Betoneinlegearbeiten incl. betonfeste Dose und Schutzrohre bis zur Decke ( anteilig für Kombinationen ) bei Kanalmontage Bohren der Auslässe, incl. Gerätedose, anzubieten.

Bei Montage in Hohlwänden ist der kalkulierte Preis für die Stemmarbeiten im Mauerwerk gleichzusetzen mit der Herstellung einer Bohrung in den Wandplatten und die Lieferung sowie die Montage der erforderlichen Hohlwanddosen einschl. erforderliche Brandschutzdosen für Montage in Brandschutzwänden.

Bei Kombination von Licht- und Schwachstrom ist eine VDE-gerechte Lösung mit Berührungsschutz auszuführen, ansonsten ist eine separate Abdeckung erforderlich.
Bei AP-, wd.- Ausführung ist die schlag- und stoßfeste Ausführung anzubieten.
UP- Installationen in Wohnungstrennwänden bzw. Haustrennwänden dürfen nur nach ausdrücklicher Genehmigung der Bauleitung ausgeführt werden.
( Versetzte Anordnung Schallschutz o.ä ist zu klären )

*Hinweis: Starkstrom Schalt- und Steuergeräte UP*

**02.09.0010 Wechselschalter UP**
Wipp-Wechselschalter, 250 V / 10 A,
UP montiert und angeschlossen, einschließlich
Stemmarbeiten
Menge: 4,000 Stck

**02.09.0020 Taster UP**
Wipp-Taster, 250 V / 10 A, 1-Schließer
UP montiert und angeschlossen, einschließlich
Stemmarbeiten
Menge: 16,000 Stck

**02.09.0030 Taster Kontroll UP**
Wipp-Taster, 250 V / 10 A, 1 Schließer, mit Glimmlampe
UP montiert und angeschlossen, einschließlich
Stemmarbeiten
Menge: 12,000 Stck

**02.09.0040 Jalousie/Rolladensch. UP**
Jalousie-/ Rolladenschalter 250 V / 10 A / AUF-O-AB
UP montiert und angeschlossen, einschließlich
Stemmarbeiten
Menge: 13,000 Stck

**02.09.0050 Schlüsselschalter UP**
Schlüsselschalter bzw. Taster mit Profil Halbzylinder
250 V /  10 A
UP montiert und angeschlossen, einschließlich
Stemmarbeiten
Menge: 1,000 Stck

**02.09.0060 Kontrollleuchte grün**
Kontrollleuchte mit grüner Kallotte, 250 V,
im vorgesehenen Schalterprogramm
UP montiert und angeschlossen, einschließlich
Stemmarbeiten
Menge: 1,000 Stck

**02.09.0070 Universal Tast Dimmer UP**
Universal Tast-Dimmer 250 V /min. 400 W / als Universaldimmer für
ohmsche Lasten sowie elektr. Trafos LED etc.
einschl. Kurzhubtaste
UP montiert und angeschlossen, einschließlich Stemmarbeiten
Menge: 6,000 Stck

**02.09.0080 Tableau 8 Leuchtdrucktaster**
Tableau in allseitig geschlossenem UP Stahlblech- oder Kunsstoffgehäuse mit aufschwenkbarer
eloxierter Alu-Frontplatte, mit systemgebundenem Zubehör und Leitungseinführungen
incl. 12 Leuchtdrucktaster 250 V / 10 A
fertig montiert und angeschlossen, incl. Verdrahtung.
Menge: 1,000 Stck

**02.09.0090 Stromstoßrelais 8-12-24V 1-Wechsler**
Stromstoßrelais, 1-Wechsler, 8-12-24 V, 10 A
fertig montiert und angeschlossen, incl. Verdrahtung.
Menge: 12,000 Stck

**02.09.0100 Steuertrafo 100VA**
Steuertrafo zum Einbau in Unterverteiler  / 230 V / 24 V
min. 20 VA,
fertig montiert und angeschlossen, incl. Verdrahtung.
Menge: 1,000 Stck

*Hinweis: Starkstrom Schalt- und Steuergeräte AP*

**02.09.0110 Ausschalter AP**
Wipp-Ausschalter, 250 V / 10 A, 1-polig,
wassergeschützt,
AP montiert und angeschlossen, incl.
Befestigungsmaterial.
Menge: 12,000 Stck

**02.09.0120 Ausschalter Kontroll AP**
Wipp-Kontroll-Ausschalter, 250 V / 10 A, 1-polig, mit
Glimmlampe,
 wassergeschützt,
AP montiert und angeschlossen, incl.
Befestigungsmaterial.
Menge: 5,000 Stck

**02.09.0130 Wechselschalter AP**
Wipp-Wechselschalter, 250 V / 10 A,  wassergeschützt,
AP montiert und angeschlossen, incl.
Befestigungsmaterial.
Menge: 5,000 Stck

**02.09.0140 Bewegungsmelder AP**
Bewegungsmelder AP
Erfassungsbereich 270° ( 3x90° separat einstellbar )
ca. 200 Sensorbereiche, mit Unterkriechschutz
Außeneckmontage mit Zubehör muß möglich sein.
Reichweite, Dämmerungswert und Zeit stufenlos einstellbar.
Netzspannung 230 V, Schaltleistung min. 2000VA, Reichweite ca. 12m frontal, 9m seitlich.
Zeiteinstellung ca. 4sec. bis 10 min. Dämmerungsschalter ca. 2-1000Lux.
Schutzart IP44 / Schutzklasse II  Abmessungen ca. 120x65x70mm ( LxBxH)
Gehäuse aus hochwertigem UV-beständigem PC  Farbe : weiß

Fertig montiert und angeschlossen.
Menge: 8,000 Stck

**02.09.0150 Präsenzmelder AP/UP**
Präsenzmelder AP/UP

Für Deckenmontage, Erfassungsbereich kreisförmig bis 8m Helligkeitsschwelle 5-1000lx, Ausschaltverzögerung 10sec-30min.
Kurzzeitimpuls; Testbetrieb; Temp-Bereich: 0-35°C

kpl. montiert
Menge: 5,000 Stck

*Hinweis: Steckvorrichtungen UP*

**02.09.0160 Schuko-Steckdose UP mit Kinderschutz**
Schuko-Steckdose mit Kinderschutz 16A 250 V
sowie integriertem erhöhten Berührungsschutz
UP montiert, beschriftet und angeschlossen,
einschließlich Stemmarbeiten
Menge: 120,000 Stck

**02.09.0170 Schuko-Steckdose, Klappdeckel UPWD**
Schuko-Steckdose 250 V / 16 A, 2 pol. + E, mit
Klappdeckel, wassergeschützt
UP montiert und angeschlossen, einschließlich
Stemmarbeiten
Menge: 2,000 Stck

*Hinweis: Steckvorrichtungen AP*

**02.09.0180 Schuko-Steckdose AP**
Schuko-Steckdose 250 V / 16 A, 2 pol. + E,
 wassergeschützt,
AP montiert und angeschlossen, incl.
Befestigungsmaterial.
Menge: 12,000 Stck

**02.09.0190 Schuko-Steckdose, Abschließbar, AP**
Schuko-Steckdose 250 V / 16 A, 2 pol. + E, mit
Klappdeckel, abschließbar,
 wassergeschützt,
AP montiert und angeschlossen, incl.
Befestigungsmaterial.
Menge: 5,000 Stck

**02.09.0200 CEE 16A, AP**
CEE-Kragensteckvorrichtung 400 V / 16 A / 5 polig / IP
44,
AP montiert und angeschlossen, incl.
Befestigungsmaterial.
Menge: 3,000 Stck

**02.09.0210 CEE 32A, AP**
CEE-Kragensteckvorrichtung 400 V / 32 A / 5 polig / IP
44
AP montiert und angeschlossen, incl.
Befestigungsmaterial.
Menge: 2,000 Stck

*Hinweis: Energieverteilung*

**02.09.0220 Abzweigdose 70mm UP**
Abzweigdosen, UP, Durchm. 70 mm, fertig montiert
einschl. Stemmarbeiten,
verdrahtet, incl. Klemmenmaterial und Deckel
Menge: 60,000 Stck

**02.09.0230 Leerdose 55mm Tel/Ant. UP**
Leerdose 55mm, UP, für Einsatz von Telefonanschlußdose
oder Antennendose ,incl. Deckel,
Leerrohr eingeführt, fertig montiert einschl.
Stemmarbeiten.
Menge: 6,000 Stck

**02.09.0240 Abzweigdose 100/100mm UP**
Abzweigdosen, UP, 100x100 mm, fertig montiert einschl.
Stemmarbeiten,
verdrahtet, incl. Klemmenmaterial und Deckel
Menge: 1,000 Stck

**02.09.0250 Feuchtraum-Abzweigdose 80/80mm**
Feuchtraum- Abzweigdosen ca. 80x80 mm, AP,
fertig montiert und verdrahtet
incl. Befestigungs- und Klemmenmaterial
Menge: 90,000 Stck

#### Abschnitt 02.10 BELEUCHTUNG

*Hinweis: HINWEISTEXT BELEUCHTUNGSKÖRPER*
HINWEISTEXT BELEUCHTUNGSKÖRPER

Die Montagepreise verstehen sich für eine betriebsfertige Leuchte incl. Bruchversicherung, Transport frei Verwendungsstelle und ordnungsgerechte Entsorgung des Verpackungsmaterials.
Leuchtmittel der Beleuchtungskörper ( sofern diese nicht fest eingebaut sind ) werden nicht gesondert erfaßt, sondern sind mit einzukalkulieren.
Lichtfarbe sofern nicht ausdrücklich anders vermerkt: neutralweiss bzw. Lichtfarbe 840 / LED 4000 K

Aus architektonischen Gründen können einzelne Fabrikate der Leuchten in der Ausschreibung vorgegeben werden.
Die Preise für die angefragten Fabrikate sind daher bindend anzubieten.
Der Einbau von alternativ angebotenen Leuchten ist grundsätzlich möglich, bedarf jedoch einer Freigabe seitens des Bauherrn / Architekten. Die ausschreibende Stelle behält sich die Wertung von Alterativen vor.

Vor Bestellung oder Beschaffung der Beleuchtungskörper muß am Bau, zusammen mit der Bauleitung, dem Bauherr oder Architekt eine kostenlose BEMUSTERUNG, STÜCKZAHL-AUFNAHME und PROBEMONTAGE durchgeführt werden. Es ist unbedingt deren Einverständnis einzuholen.

**02.10.0010 Außenleuchtenanschluß 5x4qmm**
Montage und Anschluß von bauseitiger gelieferter Mast oder Pollerleuchte nach Schalt- und Anschlußplan des Herstellers,
Einbringen von Mastleuchten in Zusammenarbeit mit dem Galabauer, bzw. montieren von Pollerleuchten auf
bauseitig einbetonietrte Erdstücke, anschließen der Leuchten  incl. aller Kleinmaterialien und Kabel, spritzwassergeschützt in die Geräte eingeführt, angeklemmt,und in Betrieb genommen.
Anschlüsse bis 5x 4 qmm / 230/400V 2,5 KW
Menge: 6,000 Stck

**02.10.0020 Außenleuchte Aufbaumontage IP66**
Außenleuchte Aufbaumontage in  rundem  Design für  den  Einsatz  im  Außenbereich geeignet.
Gehäusematerial  aus  UV beständigem,  farbechtem  Polycarbonat.
Die  Lichthaube  ist gegen  Vandalismus  und  Diebstahl  zu  sichern.  Dies  ist  durch eine  entsprechende Verschraubung  am  Leuchten-Unterteil sicherzustellen.
Symmetrische Ausleuchtung von Wegen und Flächen.

Gehäusematerial: Polycarbonat
Gehäusefarbe: schwarz
Anschlussspannung: 230V AC / 176-275V DC
Anschlussleistung (AC/DC): ca. 11,0W
Leuchtmittel: LED-Modul (ca. 900lm)
Montageart: Aufbaumontage
Ausführung: Systemleuchte mit Überwachung
Schutzart: IP 66
Schutzklasse: II
Abmessung: H:ca. 320mm x B: ca.320mm x T:ca.90mm

Die Leuchte muß in Form und Ausführung der im Titel Sicherheitsbeleuchtung enthaltenen Sicherheitsleuchte Aufbbaumontage IP 66 entsprechen ( Fabrikatsgleichheit ) !

Komplett liefern, montieren und betriebsfertig anschließen.
Menge: 9,000 Stck

**02.10.0030 Spiegelleuchte**
Linienleuchte als Wand- und Spiegelleuchte einsetzbar. Armatur Aluminium pulverbeschichtet. Endkappen Kunststoff (Polycarbonat), schlagzäh. Diffusor Kunststoff (Polycarbonat) opal.  Geeignet für Deckenanbau, Wandanbau. Waagerechte und senkrechte Montage möglich. Hohe Schutzart IP44 für den Einsatz im Nassbereich.

Farbe: weiß
Länge L ca.600 mm
Breite B ca.55 mm
Höhe H ca. 90 mm

Leuchtmittel: LED
Farbtemperatur: 4000K

Bemessungsleistung: ca.10 W
Bemessungsleuchtenlichtstrom: ca.970 lm

Leuchtenlichtausbeute: ca. 97 lm/W
Lichtaustritt: vorwiegend direkt
Lichtverteilung: symmetrisch
Schutzklasse: I

betriebsfertig montiert, einschl. allem Klein- und Befestigungsmaterial
Menge: 4,000 Stck

**02.10.0040 Rundes LED-Downlight IP 40**
Rundes LED-Downlight mit facettiertem Aluminiumreflektor.

Einbau-Downlight für gesägte Deckenöffnungen.
Werkzeugloser Deckeneinbau durch Schnellmontagefedern.
Für den Einbau in Deckenausschnitte von Ø 210 mm - Ø 225 mm geeignet.
Einbautiefe ca. 105 mm.
Reflektor aus eloxiertem Aluminium, facettiert.
Begrenzung der Direktblendung gemäß UGR = 19.
Leuchten-Lichtstrom ca.1800 lm,
Leuchtenleistung ca.16 W,
Leuchten-Lichtausbeute ca.113 lm/W.
Lichtfarbe neutralweiß, ähnlich Farbtemperatur 4000 K,
Deckeneinbauring aus Aluminium-Druckguss, weiß pulverlackiert.
Außendurchmesser ca. 236 mm.
Zulässige Umgebungstemperatur (ta): -20 °C -  +25 °C.
Mit elektronischem Betriebsgerät, schaltbar.

Leuchte einschl. Leuchtmittel betriebsfertig montiert, einschl. allem Klein-, Befestigungs- Verdrahtungsmat.

Angebotenes Fabrikat: '....................................................'

Angebotener Typ:'....................................................'
Menge: 38,000 Stck

**02.10.0050 LED-Anbauleuchte direkt strahlend**
LED-Anbauleuchte direkt strahlend

Leuchtenmodul mit Anbauzubehör als Anbauleuchte für Einzelleuchten oder Lichtbandanwendung.
Mit durchgängiger Lichtaustrittsfläche für angebaute Montage komplettiert.
Ausstrahlungscharakteristik: breit
Ausstrahlungsgeometrie: symmetrisch
Lichtstärkeverteilung: direkt
Material Reflektor: PMMA Optisches System: Feinprismatik CDP
Leuchtenkörper aus Aluminium-Strangpressprofil.
Kopfstücke aus Aluminium-Druckguss.
Farbe Leuchtenkörper: silbergrau, (RAL 9006)
Montageort: Decke ohne Einbauöffnung
Zulässige Umgebungstemperatur (ta):ca. -20 °C - +25 °C.
Betriebsgerät: Mit elektronischem Betriebsgerät, digital dimmbar (DALI).
DALI-2-Standard (EN 62386)
Leuchte mittels Tastfunktion über DALI-Steuerklemmen schalt- und dimmbar (Touch DIM).
Betriebsgerät gemäß Ökodesign-Anforderungen austauschbar.
Mittlere Bemessungslebensdauer ca.50.000 h.
Bemessungslichtstrom: ca. 5000 lm
Bemessungsleistung: ca. 37,00 W
Lichtfarbe: neutralweiß
Farbtemperatur: 4000 K
Maße ca. (L x B): 1490 mm x 240 mm, Leuchtenhöhe ca.20 mm.
Schutzklasse (DIN EN 61140): I
Schutzart (DIN EN 60529): IP20
Gewicht: ca. 4.2 kg.
System einschl. Leuchtmittel betriebsfertig montiert, einschl. allem Klein-, Befestigungs- Verdrahtungsmat.

Angebotenes Fabrikat: '....................................................'

Angebotener Typ:'....................................................'
Menge: 46,000 Stck

**02.10.0060 Anbauleuchte ca. 632x632 LED4000-840 / Dali Dimmbar**
Quadratische LED-Deckenanbauleuchte mit mikroprismatischer Abdeckscheibe.

Für die Montage an Decken und Überhängen in Innenräumen.
Optisches System aus hocheffizienter PMMA-Abdeckung mit Mikroprismatik.
Die mikrostrukturierte PMMA-Prismen-Oberfläche des optischen Systems wirkt entblendend, ist vergilbungsfrei und trübt nicht ein. Mit tief-breit strahlender Lichtstärkeverteilung.
Bemessungslichtstrom ca. 4200 lm, Bemessungsleistung ca.31,00 W, Leuchten-Lichtausbeute ca.135 lm/W. Lichtfarbe neutralweiß, ähnlichste Farbtemperatur (CCT) 4000 K,
Mit Betriebsgerät, digital dimmbar (DALI).

Maße ca. (L x B): 632 mm x 632 mm, Leuchtenhöhe ca. 45 mm. Schutzklasse (EN 61140): I, Schutzart (DIN EN 60529): IP20,

Leuchte einschl. Leuchtmittel betriebsfertig montiert, einschl. allem Klein-, Befestigungs- Verdrahtungsmat.

Angebotenes Fabrikat:'....................................................'

Angebotener Typ:'....................................................'
Menge: 19,000 Stck

**02.10.0070 LED Feuchtraumleuchte IP 66**
LED-Feuchtraumleuchte IP 66 für den Einsatz in Anwendungen mit hohen Anforderungen.
Leuchte mit begrenzter Oberflächentemperatur gemäß DIN EN 60598-2-24 für den Einsatz in feuergefährdeten Betriebsstätten geeignet (D-Kennung).
Abgehängte Montage über optionales Zubehör möglich.
Mit einer prismierten, lichttechnisch wirksamen, transluzenten PMMA-Abdeckwanne, direkt strahlend.
Mit breit strahlender Lichtstärkeverteilung.
Bemessungslichtstrom ca. 4500 lm,
Bemessungsleistung ca. 26,00 W,
Leuchten-Lichtausbeute ca.173 lm/W.
Lichtfarbe neutralweiß, ähnlichste Farbtemperatur (CCT) 4000 K,
Leuchtenkörper aus PC. Leuchtenkörper Farbe lichtgrau (RAL 7035).
Maße ca (L x B): 1552 mm x 102 mm, Leuchtenhöhe 91 mm.
Zulässige Umgebungstemperatur (ta):ca. -30 °C - +35 °C. Schutzklasse (EN 61140): I,
Schutzart (DIN EN 60529): IP66,
Mit elektronischem Betriebsgerät, schaltbar

Angebotenes Fabrikat: '....................................................'

Angebotener Typ:'....................................................'

betriebsfertig montiert, einschl. allem Klein- und Befestigungsmaterial
Menge: 44,000 Stck

#### Abschnitt 02.11 SICHERHEITSBELEUCHTUNG

*Hinweis: HINWEISTEXT GRUPPENBATTERIESYSTEM*
SYSTEM UND QUALITÄTSBESCHREIBUNG /
SICHERHEITSBELEUCHTUNG GRUPPENBATTERIESYSTEM

Für  das  Gebäude  kommt  eine  Sicherheitsbeleuchtungsanlage bestehend aus einem vollüberwachten System gemäß DIN EN  50171  zur  Versorgung  von  Sicherheits-  und Rettungszeichenleuchten  zum  Einsatz.  Die Sicherheitsbeleuchtung  ist  gemäß  VDE  0108-100,  DIN  VDE 0100-560, DIN EN 50272, DGUV V3, DIN EN 1838, DIN 4844 und  DIN  EN 60598  (jeweils  neusten Fassung)  anzubieten und zu errichten.

Hinsichtlich  der  Unterbringung,  Installation,  Belüftung  und  der Schutzmaßnahmen  sind  die  einschlägigen  Vorschriften  der EltBauVO, MLAR und DIN EN 50272 (jeweils neuste Fassung) zu beachten.
Leuchten  für  die  Sicherheitsbeleuchtung  sind  rot  zu kennzeichnen.  In  unmittelbarer  Nähe  der  Brennstellen  sind Stromkreisbezeichnungsschilder anzubringen. Diese sind in die Einheitspreise mit einzurechnen. Rettungszeichenleuchten sind in Dauerschaltung auszuführen. Alle weiteren Leuchten werden
in  Bereitschaftsschaltung  vorgesehen.  Das  System  muss  die Möglichkeit  bieten,  Leuchten  der  Allgemeinbeleuchtung  in  die Sicherheitsbeleuchtung  mit  zu  integrieren.  Systeme  mit  24V Ausgangsspannung  sind  daher  nicht  zugelassen.  Die Betriebsart jeder Leuchte (Bereitschaft- und Dauerlicht) wird aus Sicherheitsgründen  über  einen  Schiebeschalter  am  Baustein eingestellt.
Bei  Bereitschaftsschaltung  ist  in  den  Unterverteilern  für  die Allgemeinbeleuchtung  die  Netzspannung  der  entsprechenden Allgemeinstromkreise zu überwachen. Sofern noch das Netz am  Hauptverteiler  der  Sicherheitsbeleuchtung  vorhanden  ist, muss  gewährleistet  sein,  dass  eine  Umschaltung  der Sicherheitsbeleuchtung  auf  Batteriebetrieb  nicht  erfolgt.  Die Bereitschaftsleuchtung  müssen  über  das  vorhandene  Netz  in Betrieb gehen.
In  den  Unterverteilungen  der  Allgemeinbeleuchtung  ist  die Netzspannung  durch  Netzwächter  (optional  BUS-Netzwächter) zu überwachen. Das System muss die Möglichkeit bieten, bis zu 60  externe  Netzwächter/Bus-Netzwächter  zu  verwalten.  Die Netzwächter  müssen  jedem  Stromkreis  frei  zuzuordnen  sein. Die  selektive  Zuschaltung einzelner Bereiche muss  bei Ausfall der Allgemeinbeleuchtung gewährleistet sein.
Die  Meldung  "Sicherungsfall  und  Überlast"  ist  für  den betreffenden  Notlichstromkreis  sofort  anzuzeigen.  System, welche dies erst nach einem weiteren Test erkennen sind aus Sicherheitsgründen  nicht  zugelassen.  Der  Betriebszustand  der Sicherheitsbeleuchtung  ist  an  eine  ständig  besetzte  Stelle optisch und akustisch zu melden.

Für die Kennzeichnung der Rettungswege und zum Hinweis auf diese sind Sicherheitsleuchten und Rettungszeichenleuchten vorzusehen.
Alle Leuchten der Sicherheitsbeleuchtung werden mit werkseitig in die Leuchten eingebauten adressierbaren Überwachungsbausteinen versehen, die eine Einzelüberwachung und Protokollierung des Leuchtenzustands ermöglichen. Die Sicherheitsbeleuchtung ist vorzugsweise mittels LED-Einzelleuchten auszuführen, kann aber bei Bedarf in die Allgemeinbeleuchtung integriert werden.

Die Kennzeichnung der Leuchten nach VDE 0108 erfolgt mittels Resopalschildern, die in unmittelbarer Nähe der Leuchten, nicht aber an den Leuchten selbst, dauerhaft zu befestigen sind.

------>  Die Versorgungszeit beträgt 3h.

Die Rettungszeichenleuchten mit LED Technik, als Einbauleuchte bzw. in Räumen mit AP Installation als AP Leuchte, mit freistrahlender Displayscheibe.

Leuchtensyteme Allgemein:
Vor Bestellung und Montage der Leuchten müssen diese unbedingt bemustert und durch den Auftraggeber schriftlich freigegeben werden! Sind abgehängte Decken oder ähnliche Verkleidungen vorhanden müssen die Leuchten so eingebaut werden, dass nur die Piktogrammscheibe ( bei Fluchtwegsbeschilderung) bzw. der Leuchtenkopf zu sehen ist.
Die Fluchtwegebeschilderung ist eigenverantwortlich mit Beginn der Montageplanung mit dem Brandschutzsachverständigen bzw. den zuständigen Behörden abzustimmen.
Es ist eine Schriftliche Freigabe der Montageplanung zu erwirken.
Mehrkosten aus nicht erfolgter Abstimmung werden vom AG nicht anerkannt.

Rettungszeichenscheibenleuchten Wand-/Deckenanbau
Scheibendisplayleuchte aus hochwertigem pulverbeschichteten Aluminiumprofil.
Technische Ausführung entsprechend den Vorschriften der EN und VDE
Piktogrammscheibe mit Siebdruck,  umlaufend klarer Rand,
inklusive langlebigen Leuchtmitteln in LED-Technik.
Leuchte ausgestattet mit elektronischem Kontrollbaustein für eine vollautomatische mikroprozessorgesteuerte Prüfeinrichtung

Rettungszeichenscheibenleuchten Deckeneinbau
Scheibendisplayleuchte aus hochwertigem pulverbeschichteten Aluminiumprofil.
Technische Ausführung entsprechend den Vorschriften der EN und VDE
Piktogrammscheibe mit Siebdruck,  umlaufend klarer Rand,
inklusive langlebigen Leuchtmitteln in LED-Technik.
Leuchte ausgestattet mit elektronischem Kontrollbaustein für eine vollautomatische mikroprozessorgesteuerte Prüfeinrichtung

Rettungszeichenleuchten Alu ( Nur zulässig in Technikbereichen )
Aluminiumprofilleuchte aus hochwertigem pulverbeschichteten Strangprofil.
Incl. Piktogrammsatz und Universalmontagesatz für Wand, Decke, Kette.
Abpendelung ca. 0,5 m ist mit zu kalkulieren.
Technische Ausführung entsprechend den Vorschriften der EN und VDE
Piktogrammscheibe mit Siebdruck,  umlaufend klarer Rand,
inklusive langlebigen Leuchtmitteln in LED-Technik.
Leuchte ausgestattet mit elektronischem Kontrollbaustein für eine vollautomatische mikroprozessorgesteuerte Prüfeinrichtung

Rettungszeichenleuchten Kunststoff ( Nur zulässig in Technikbereichen )
Rettungszeichenleuchte aus hochwertigem und hitzebeständigem Kunststoff.
Incl. Piktogrammsatz und Universalmontagesatz für Wand, Decke, Kette.
Abpendelung ca. 0,5 m ist mit zu kalkulieren.
Technische Ausführung entsprechend den Vorschriften der EN und VDE
Piktogrammscheibe mit Siebdruck,  umlaufend klarer Rand,
inklusive langlebigen Leuchtmitteln in LED-Technik.
Leuchte ausgestattet mit elektronischem Kontrollbaustein für eine vollautomatische mikroprozessorgesteuerte Prüfeinrichtung

Sicherheitsleuchten Deckeneinbau
Sicherheitsleuchte als Deckeneinbauleuchte hochwertigem und hitzebeständigem Kunststoff zur Ausleuchtung der Flucht- und Rettungswege.
Technische Ausführung entsprechend den Vorschriften der EN und VDE
inklusive langlebigen Leuchtmitteln in LED-Technik.
Leuchte ausgestattet mit elektronischem Kontrollbaustein für eine vollautomatische mikroprozessorgesteuerte Prüfeinrichtung

Sicherheitsleuchten Deckenanbau
Sicherheitsleuchte als Deckenanbauleuchte hochwertigem und hitzebeständigem Kunststoff zur Ausleuchtung der Flucht- und Rettungswege.
Technische Ausführung entsprechend den Vorschriften der EN und VDE
inklusive langlebigen Leuchtmitteln in LED-Technik.
Leuchte ausgestattet mit elektronischem Kontrollbaustein für eine vollautomatische mikroprozessorgesteuerte Prüfeinrichtung

Allgemeinleuchten  Zusatzbaustein
Zusatzbaustein zum Einbau in Leuchten der Allgemeinbeleuchtung für die Ausrüstung der Leuchte zur Ausleuchtung der Flucht- und Rettungswege bei Stromausfall.
Als Leistungsbaustein angepasst an das Leuchtmittel der Allgemeinleuchte.
Technische Ausführung entsprechend den Vorschriften der EN und VDE
ausgestattet mit elektronischem Kontrollbaustein für eine vollautomatische mikroprozessorgesteuerte Prüfeinrichtung.
Vor Einbau ist mit dem Leuchtenhersteller zu klären ob der Zusatzbaustein kompatibel zum verwendeten Vorschaltgerät der Leuchte ist. Umbau oder Umrüstmaßnahmen sind in das Angebot einzukalkulieren und werden nicht gesondert vergütet.

**02.11.0010 Zentrales Gruppenversorgungssystem**
Zentrales Gruppenversorgungssystem  3h / 800W / 12 Kr. / E30
Netzanschluss: 230V 1-ph. AC +/- 10%, 50 Hz
Batteriespannung: 216V
Nennbetriebsdauer: 3h
Nennleistung: 800W
Nennladestrom: 1,5A
Systemaufbau:
- Mikroprozessor-Steuerteil mit beleuchtetem Display.
- Klartextanzeige aller Systemzustände.
- Kommunikation über EIB-Protokoll .
- Aufbau: Modul-Technik
- Einschl. Ladeeinrichtung mit ISO-Fehlererkennung.
- Relaisbox mit 8 Relaiskontakten zur Übergabe der Meldungen/
Betriebszustände.
Bestückung:
12 Stück Endstromkreise (5A) für Mischbetrieb (max. 20 Kreise)
08 Stück Reserveplätze,vorverdrahtet und auf Klemmen geführt
01 Stück IOM24-Modul
01  Stück  WEB-Modul  zur  Steuerung  und  Darstellung  der
Anlagenzustände über Internet
00 Stück Einbau beigestellter 2-poliger Überspannungs-Ableiter
Typ:2 (gemäß LBO)
Batterieanlage:
Wartungsfreie, verschlossene Blei-Block-Batterie
216V - 18Ah/10h bei 3h / 800W
Eingebaut im Batteriefach des Kombischrankes.

Gehäuse:
Geprüfter  und  zugelassener  E30/F30/I30  Brandschutzschrank
zur  Aufnahme  des Gruppenversorgungssystems.
Schrank geprüft in Anlehnung an DIN 4102 Teil 2 und Teil 12.
Zulassung: ABZ-Nr. Z-86.1-10.
Abmessungen: H:1550 x B:830mm x T:575mm, (inkl. Lüfter)
Türöffnungswinkel: 180°
Schutzart: IP 54
Schutzklasse: II
Gehäusefarbe: lichtgrau - ähnlich RAL7035
Türanschlag: rechts
Gewicht: ca. 400 kg (inkl. Systemtechnik)
Die  Funktion  der  elektronischen  Einbauten  der  Sicherheitsbeleuchtung  ist  für  die  notwendige  Dauer  des  Funktionserhaltes,  durch  ein  unabhängiges  Prüfinstitut  zu  bescheinigen. Rechnerische Nachweise sind nicht zulässig.

Liefern und betriebsfertig anschließen.

Angebotenes Fabrikat:  '....................................................'
Menge: 1,000 Stck

**02.11.0020 Leuchtenbaustein (LBS)**
Leuchtenbaustein (LBS)

Leuchtenbaustein für den Einbau in die zu überwachende Sicherheits- bzw. Rettungszeichenleuchte, für Mischbetrieb aller Schaltungsarten in einem Stromkreis und Einzelleuchtenüberwachung, mit permanenter Kontrolle des Leuchtmittelstroms und exakter Meldung eventueller Störungen mit eindeutiger Leuchtenidentifikation.
Die Erkennung und Anmeldung des LBS muss automatisch über die Versorgungsleitung (keine Datenleitung) bei der Inbetriebnahme erfolgen.
Die Einstellung und Änderung der Schaltungsart, sowie aller weiteren Parameter, per Softwareprogrammierung von beliebiger Stelle über eine Kommunikationseinheit muss möglich sein.

Ein Netzüberwachungseingang nach DIN EN 50172 Abs. 5.2 und ein Schalteingang für die gemeinsame Schaltung mit der Allgemeinbeleuchtung müssen enthalten sein.

Leistungsbereich 3 - 150 W
Elektrischer Anschluss über schraublose Klemmen 1,5 mm²
eingebaut im Kunststoffgehäuse,
Schutzart IP 20
Schutzklasse II
Verlustleistung <3W
Zulässiger Temperaturbereich min. -10 ..+60°C
Maximale Abmessungen (LxBxH): 120 x 25 x 25 mm

Liefern und betriebsfertig anschließen.
Menge: 4,000 Stck

**02.11.0030 Fernanzeigetableau**
Fernanzeigetableau
Tableau für die Zustandsanzeige der Sicherheitsstromversorgung an zentraler Stelle, mit Fernbedienungsmöglichkeit des Dauerlichts (DS).
Die Anzeigen erfolgen mittels LED:
Betrieb
Batteriebetrieb
Störung
Leuchtenfehler
DS-Netz
Die Anzeige erfolgt auch während eines Netzausfalls bis zum Ansprechen des Tiefentladeschutzes.
Schalter: DS-Netz EIN /AUS
Ausgestattet mit eigener Batterie für die Anzeige bei Leitungsunterbrechung.
Montageart universell Aufputz oder Unterputz, wählbar vor Ort
Gehäuse: Kunststoff
Abmessungen ca. (HxBxT): 164 x 84 x 60 mm
Stromversorgung Systembedingt ( 24 V )
Schutzart IP 20
Anschluss über Klemmen 1,5 mm²

Liefern und betriebsfertig anschließen.
Menge: 1,000 Stck

**02.11.0040 Dreiphasen-Netzüberwachung**
Dreiphasen-Netzüberwachung
Bestehend aus:
- Dreiphasen-Netzüberwachungsrelais
zur Überwachung von Unterverteilungen der Allgemeinbeleuchtung,
Überwachung von Ein- oder Dreiphasennetzen mit 230 V gegen N-Leiter, gemeldet wird der Ausfall eines Außenleiters und das Unterschreiten der Spannung in einem Außenleiter unter 185 V (UNenn -15%).
Die Funktion der Netzüberwachung ist mittels einer LED anzuzeigen.

Meldekontakte: 1 potentialfreier Wechselkontakt.
Ausgeführt in Installationsbauform mit Baubreite 17,5 mm - Widerstandklemme
zur Überwachung der Verbindungsleitung zwischen Netzüberwachungsrelais und Unterstation auf Kurzschluss und Unterbrechung
Ausführung als REG

Liefern und betriebsfertig anschließen.
Menge: 2,000 Stck

**02.11.0050 Prüftaster REG**
Prüftaster ( REG )
1WE / 230V/ 10A neben Netzüberwachung in Verteiler eingebaut.
Zur einfachen Überprüfung der Funktion der Netzüberwachung.

Liefern und betriebsfertig anschließen.
Menge: 2,000 Stck

**02.11.0060 CO2 - Handfeuerlöscher 6kg**
CO2 - Handfeuerlöscher 6kg
mit Schneerohr inkl. Wandhalterung
liefern und montieren.
Menge: 1,000 Stck

**02.11.0070 Tragbare Handnotleuchte**
Tragbare Handnotleuchte mit NC-Akku
inkl. Ladegerät, AC 230V und Wandbefestigung für
3h Betriebsdauer mit automatischer Ladefunktion
liefern und montieren.
Menge: 1,000 Stck

**02.11.0080 Kennzeichnung**
Kennzeichnungsschild
zur Kennzeichnung der Leuchten, entsprechend DIN 14675
mit Gruppe und -Nr.
Schild dauerhaft graviert und dauerhaft befestigt.
Die Ziffern rnüssen gut erkennbar und lesbar sein.
liefern und montieren
Menge: 37,000 Stck

*Hinweis: Systemleuchten*

**02.11.0090 Dekorative Anbau-Scheibenleuchte**
Dekorative Anbau-Scheibenleuchte
Rettungszeichenscheibenleuchte aus stranggezogenem Aluminium-Profil, weiß pulverbeschichtet nach RAL
Eingebautes elektronisches Vorschaltgerät für den Betrieb an Wechselspannung und Gleichspannung für verlängerte Lebensdauer und effizienten Einsatz von Energie.
Anschlussspannung: 230 V / 50 Hz bzw. 220 V DC
Schutzart IP40
Erkennungsweite 25 m
Abmessungen:
ca. L 255 x B 50 mm (Montagefläche)
Aufbauhöhe ca. 205 mm (Deckenmontage) bzw. ca.180 mm (Wandmontage)
L 250 x B 130 x T 12 mm (Scheibe)
Leuchtmittel LED

Eine Piktogrammscheibe aus Acrylglas mit Siebdruck, umlaufend klarer Rand, und Leuchtmittel inklusive.

Leuchte einschl. Leuchtmittel betriebsfertig montiert, einschl. allem Klein-, Befestigungs- Verdrahtungsmat.
Menge: 1,000 Stck

**02.11.0100 Dekorative Einbaumontage-Scheibenleuchte**
Dekorative Einbaumontage-Scheibenleuchte

Rettungszeichenscheibenleuchte aus stranggezogenem Aluminium-Profil, weiß pulverbeschichtet nach RAL
Eingebautes elektronisches Vorschaltgerät für den Betrieb an Wechselspannung und Gleichspannung für verlängerte Lebensdauer und effizienten Einsatz von Energie.
Anschlussspannung: 230 V / 50 Hz bzw. 220 V DC
Schutzart IP40
Erkennungsweite 25 m
Abmessungen:
Als Deckeneinbauversion
L 250 x B 130 x T 12 mm (Scheibe)
Leuchtmittel LED

Eine Piktogrammscheibe aus Acrylglas mit Siebdruck, umlaufend klarer Rand, und Leuchtmittel inklusive.

 Leuchte einschl. Leuchtmittel betriebsfertig montiert, einschl. allem Klein-, Befestigungs- Verdrahtungsmat.
Menge: 10,000 Stck

**02.11.0110 Rettungszeichenleuchte IP 54**
Rettungszeichenleuchte in konvexem Design.
Die Lichthaube muss gegen Vandalismus und Diebstahl gesichert werden.
Dies ist durch eine entsprechende Verschraubung am Leuchten-Unterteil sicherzustellen.
Einschließlich Piktogramme
Eingebautes elektronisches Vorschaltgerät für den Betrieb an Wechselspannung und Gleichspannung für verlängerte Lebensdauer und effizienten Einsatz von Energie.
Anschlussspannung: 230 V / 50 Hz bzw. 220 V DC

Material:  ABS/Polycarbonat
Gehäusefarbe:  weiß
Anschluss-Spg.:  230 Volt AC
Erkennungsweite:  Wand: min 23m / Decke: min 23m
Leuchtmittel:  LED
Montage: Wand-oder Deckenmontage
Schutzart:  IP54
Schutzklasse:  I
Abmessung:  ca. H: 136 x B: 356 x T: 79mm

 Leuchte einschl. Leuchtmittel betriebsfertig montiert, einschl. allem Klein-, Befestigungs- Verdrahtungsmat.
Menge: 4,000 Stck

**02.11.0120 Sicherheitsleuchte Aufbaumontage IP66**
Sicherheitsleuchte Aufbaumontage in  rundem  Design  zum  Anschluss  an NEA-Systeme.
Für  den  Einsatz  im  Außenbereich geeignet.
Gehäusematerial  aus  UV beständigem,  farbechtem  Polycarbonat.
Die  Lichthaube  ist gegen  Vandalismus  und  Diebstahl  zu  sichern.  Dies  ist  durch eine  entsprechende Verschraubung  am  Leuchten-Unterteil sicherzustellen.
Symmetrische Ausleuchtung von Flucht- und  Rettungswegen  sowie  Flächen.

Mit integriertem  Adressbaustein  zur  Einzelleuchtenüberwachung geeignet für Stromkreise mit gemischter Installation (DS/BS) sowie für  den  Betrieb  in  AC-  und  DC-Netzen
Die Kommunikation erfolgt über die Netzzuleitung ohne zusätzliche BUS-Leitung.

Gehäusematerial: Polycarbonat
Gehäusefarbe: schwarz
Anschlussspannung: 230V AC / 176-275V DC
Anschlussleistung (AC/DC): ca. 11,0W
Leuchtmittel: LED-Modul (ca. 900lm)
Montageart: Aufbaumontage
Ausführung: Systemleuchte mit Überwachung
Schutzart: IP 66
Schutzklasse: II
Abmessung: H:ca. 320mm x B: ca.320mm x T:ca.90mm

Komplett liefern, montieren und betriebsfertig anschließen.
Menge: 11,000 Stck

**02.11.0130 Deckeneinbau LED; rund**
Deckeneinbauleuchte mit Selbsttest für Sicherheitsbeleuchtung BS
Kunststofflinsen klar für Rettungswegbeleuchtung mit Anschluß an Zentralbatterieanlage
Direkt
 Maße:  D/L/B/H  ........................mm  Gewicht:  ……Kg
 Schutzklasse:  I  Schutzart:  IP 40
 Bestückung:  3 W  Konverter  Nicht Dimmbar  LED
 Farbe:  weiß
Gehäuse aus: Aluminium-Druckguss / Runde Bauform
 Fabrikat: ............................  Typ:...........................
 Leuchte einschl. Leuchtmittel betriebsfertig montiert, einschl. allem Klein-, Befestigungs- Verdrahtungsmat.
Menge: 12,000 Stck

*Hinweis: Systemverkabelung*

**02.11.0140 NYM-J 3x2,5 AP**
NYM -J 3 x 2,5 qmm
Mantelleitung, AP, in Rohr oder Kanal fertig verlegt
Menge: 785,000 m

**02.11.0150 ( N) HXH E30 3 x 2,5 qmm RE**
( N) HXH E30  3 x 2,5 qmm RE in E30-Sammelhalter verlegt
( Sammelhalter im Titel Leitungsträger enthalten )
Menge: 170,000 m

**02.11.0160 Bus-Kabel J-Y(St)Y 4x2x0,8 AP**
Bus-Leitung J-Y(St)Y 4x2x0,8 mm
AP in Rohr, Kanal oder Kabeltrasse fertig verlegt
Menge: 300,000 m

**02.11.0170 Übersichtsplan**
-Übersichtsschaltplan der kompletten Sicherheitsbeleuchtung in DIN A0 unter Glas an der Wand befestigt.
Menge: 1,000 Stck

**02.11.0180 Inbetriebnahme und Einweisung**
Inbetriebnahme des kompletten Sicherheitsbeleuchtungs-Systems nach zuvor erfolgter und abgeschlossener Montage, einschließlich Batterie, Unterstationen sowie Programmierung aller angeschlossenen Rettungszeichen- und Sicherheitsleuchten.
Direkt anschließende Einweisung des Auftraggebers und/oder Betreibers.
Nach erfolgter Inbetriebnahme/Einweisung muss ein Inbetriebnahmeprotokoll erstellt werden.
Menge: 1,000 psch

#### Abschnitt 02.12 BAULICHER BRANDSCHUTZ

*Hinweis: HINWEISTEXT BRANDSCHUTZ*
HINWEISTEXT SYSTEM UND QUALITÄTSBESCHREIBUNG / BRANDSCHUTZ

Schottungen für Wand- und Deckendurchbrüche:

Nach dem Verlegen der Kabel und Leitungen sind die Durchbrüche in Brand- und F90-Wänden bzw. -Decken nach DIN 4102 abzuschotten.
Das Nachlegen von Kabeln und Leitungen muss mit geringem Aufwand, ohne großen Schuttanfall und ohne große Staubentwicklung möglich sein.
Das Material darf im Brandfall keine giftigen Stoffe, Säuren, Gase usw. freisetzen. Organische Lösungsmittel im Dämmschichtbildner oder Decklack sind nicht zugelassen.
Die Alterungsbeständigkeit des DSB muss nachgewiesen werden.
Die Brandschotte müssen unabhängig von der Größe eine Druckfestigkeit (bei CO²--Löschung) von 1000 Pascal (1kN/m2) haben.
In den angebotenen Systemen dürfen keine krebserregenden Mineralfasern sein.
Voraussetzung für den Einsatz der Materialien ist die bauaufsichtliche / baurechtliche Zulassung.
Die Schottsysteme müssen in Beton-, Mauerwerks- und Leichtbauwänden eingebaut werden können.
Die vorgesehene Schottungsmaßnahme hat neben den Feuerschutzanforderungen auch einen rauchdichten Abschluss im Kaltzustand der Bauteilöffnung zu gewährleisten.
Die Belegung der einzelnen Kabeldurchführungen ist unterschiedlich, jedoch max. bis 60% der lichten Öffnung zulässig.

Es muss die Möglichkeit bestehen, gebündelte Kabel und Leitungen der Fernmeldetechnik ohne Vereinzelung bzw. Distanzierung zu verschotten, falls das Bündel allen Anforderungen der gültigen Zulassung entspricht.
Dies ist durch eine entsprechende Zulassung nachzuweisen.

Amtliche Nachweise
Als Nachweise gelten die zu den jeweiligen Positionen angegebenen amtlichen Prüfzeugnisse und die Zulassungen des Deutschen Instituts für Bautechnik, Berlin.

Amtliche Prüfzeugnisse, soweit sie die für die Herstellung der Bauteile erforderlichen Angaben enthalten:
a) bei Brandbeanspruchung von innen der Nachweis einer amtlichen Prüfstelle der DIN 4102 für die Feuerwiderstandsklassen I 30- I 120 nach DIN 4102 Teil 11
b) bei Brandbeanspruchung von außen der Nachweis einer amtlichen Prüfstelle der DIN 4102 für die Funktionserhaltsklassen E 30- E 90 nach DIN 4102 Teil 12.

Die Montage darf ausschließlich durch zertifiziertes Fachpersonal erfolgen.

Schottungen für baurechtlich erforderliche Verkleidungen z.B. bei Kabel- und Leitungsanlagen in
Notwendigen Fluren und Treppenhäusern:

Für die Belastung der Kabelkanäle gilt:
a) für die Feuerwiderstandsklassen I 30 - I 120 volle Auslastung nach statischer Bemessung
b) für die Funktionserhaltsklassen E 30 - E 90 Ausführung mit und ohne Kabelpritschen je nach Konstruktion. Die maximale Belastung durch Kabeleigengewicht beträgt 30 kg/m.

Für Kabelkanäle für den Funktionserhalt hat der ausführende Unternehmer nach DIN 4102 Teil 12 eine Werksbescheinigung über die prüfzeugnisgerechte Ausführung auszustellen und die Kanäle mit einem Kennzeichnungsschild zu versehen. Die Kennzeichnungsschilder sind an gut sichtbarer Stelle im Abstand von ca. 10 m anzubringen.

Alle Brandschutzverkleidungen müssen mindestens am Anfang und am Ende eine Revisionsöffnung
Sowie eine entsprechende Belüftungsöffnung besitzen. Sind Verkleidungen länger als 4m sind zusätzlich
Vorgenannte Öffnungen im Abständen von ca. 3m anzuordnen.

Für die angebotenen Brandschutz-Revisionsverschlüsse ist ein bauaufsichtlicher Verwendbarkeitsnachweis als Gesamtsystem vorzulegen. Aus dem Verwendbarkeitsnachweis muss ersichtlich sein, dass alle aufgeführten Abmessungen der angebotenen Systemteile und Baugruppen abgedeckt sind. Kombinationen aus allgemeinen bauaufsichtlichen Prüfzeugnissen und allgemeinen bauaufsichtlichen Zulassungen werden nicht als gleichwertiger Nachweis angesehen.

Die Montage darf ausschließlich durch zertifiziertes Fachpersonal erfolgen.

**02.12.0010 Schott v. Kabeldurchf. 10/10**
Kabelschott als Universalschott, S 90
Wand- oder Deckenschott, Wandstärke  bis 50 cm, Feuerwiderstandsklasse S 90, nach DIN 4102 Teil 9, aus Brandschutzmasse und Brandschutzstein, Schott beidseitig wand- bzw. deckenbündig eingebaut, vorhandene Kabe und Leerrohrel ausrichten und distanzieren, Kabelrinnen bzw. Pritschen werden vor den Brandschottungen abgesetzt.

Dichte >160 kg je Kubikmeter.

Liefern und betriebsfertig unter erschwerten Bedingungen einbauen.

Verwendetes System:  ......................

Einschl. Kennzeichnung und Prüfnachweis

Öffnungsgröße in cm: 10/10
Schottdicke: 82 mm

Einbau in Massivwand bzw. leichte Trennwand und Decke > F 90
Menge: 20,000 Stck

**02.12.0020 Schott v. Kabeldurchf. 20/20**
Abschottung von Kabeldurchführungen S 90, wie vorstehend beschrieben, jedoch
Öffnungsgröße in cm: 20/20
Menge: 4,000 Stck

**02.12.0030 Schott v. Kabeldurchf. 30/20**
Abschottung von Kabeldurchführungen S 90, wie vorstehend beschrieben, jedoch
Öffnungsgröße in cm: 30/20
Menge: 14,000 Stck

**02.12.0040 Schott v. Kabeldurchf. 40/20**
Abschottung von Kabeldurchführungen S 90, wie vorstehend beschrieben, jedoch
Öffnungsgröße in cm: 40/20
Menge: 6,000 Stck

**02.12.0050 Schott v. Kabeldurchf. 40/30**
Abschottung von Kabeldurchführungen S 90, wie vorstehend beschrieben, jedoch
Öffnungsgröße in cm: 40/30
Menge: 1,000 Stck

**02.12.0060 Schott v. Kabeldurchf. 50/30**
Abschottung von Kabeldurchführungen S 90, wie vorstehend beschrieben, jedoch
Öffnungsgröße in cm: 50/30
Menge: 6,000 Stck

**02.12.0070 Elektrokabelkanal I 90, 3-seitig / 700mm**
Elektrokabelkanal I 90, nach DIN 4102, liefern und fachgerecht montieren aus 15 mm dicken
Brandschutzbauplatten, mineralisch gebunden, Rohdichte ca. 700 kg/m³, nichtbrennbar
A1, qualitätsgesichert.

Einschl. amtlichem Nachweis ( in Revisionsunterlagen )

Ausführung: 3-seitig

Kanalquerschnitt i. L.: 700mm x 300mm Eckmontage

Fertig montiert, einschl. zugelassenem Befestigungsmaterial
incl. erforderlichem Kleinmaterial und Verschließung der Leitungsauslässe
Menge: 6,000 m

**02.12.0080 Anlagendokumentation**
Anlagendokumentation:

Übernahme von fortlaufender Kennzeichnung der Brandschottungen und Brandschutzverkleidungen
in die Montage- und Revisionspläne mit zugehöriger digitaler Fotodokumentation aller Brandschutzmaßnahmen sowie deren Kennzeichnungsschilder ( Alle auf dem Schild vorhandenen Textteile müssen einwandfrei und vollständig lesbar sein )
Beilegen von Nachweisen der Qualifikation derjenigen Mitarbeiter die mit der Herstellung der Schottungen betraut wurden.
Zuordnung der jeweiligen Prüfbescheide und Zulassungsbescheide in den Revisionsunterlagen.
Abnahmeprotokoll eines Sachkundigen aller brandschutztechnischen Maßnahmen.
Menge: 1,000 psch

#### Abschnitt 02.13 HLS / FREMDANSCHLÜSSE

*Hinweis: Ausführungsbeschreibung*
SYSTEM UND QUALITÄTSBESCHREIBUNG / HLS / FREMDANSCHLÜSSE

Bei den HT Gewerken und der Ausbauverkabelung sind folgende Punkte im Bereich Elektroinstallation einzukalkulieren:
a) Das Verlegen von Kabel und Leitungen in Abstimmung mit der ausführenden Heizungs-, Sprinkler-,
  Sanitär-, Kälte- und Lüftungsfirmen
b) Das Verlegen der Steuer- und Hauptzuleitungskabel vom Schaltschrank zu den einzelnen Motoren und
  Steuergeräten nach Kabellisten der H-L-S-K-Firmen
c) Das Anschließen der Geräte und der Schaltschränke ist vom jeweiligen Gewerk auszuführen.
d) Das Beistellen von Verschraubungen für die Kabeleinführung der Motoren und Steuergeräte ist als
  Leistungsumfang der ausführenden H-L-S-K Firmen zu kalkulieren
e) Das Liefern und Montieren der Reparaturschalter ist als
  Leistungsumfang der ausführenden H-L-S-K Firmen zu kalkulieren

Bei der Gesamtleistung einzuhaltende Schnittstellen:

Anklemm- und Anschlussarbeiten:
Die Anschlussarbeiten zwischen dem Schaltschrank und den Feldgeräten sowie den Gewerkeanbindungen müssen vom Gewerk Gebäude-Automation durchgeführt werden.
Nach Absprache und Drehrichtungsprüfung mit dem Gewerk Elektro erfolgt der Anschluß der Zuleitungen.

Verkabelung:
Die Verkabelung erfolgt nach den gültigen Regeln der Technik. Verkabelungen zu beweglichen Teilen sind in jedem Falle flexibel auszuführen. Kabel von Leistungsstellern, Frequenzumrichtern etc. sind in jedem Falle mit entsprechender Schirmung auszurüsten. Verkabelungen von Gebern- und Stellsignalen sind getrennt von Leistungskabeln zu führen und durch Schirmung und Schirmerdung vor elektromagnetischer Beeinflussung zu schützen.

Für sämtliche am Bauwerk beteiligten  Gewerke, wie z.B.:  Heizung, Lüftung, Sanitär, Kaltwasser, MSR, Störmeldungen, GLT, Tore, Türen, Aufzug, Rolladen, Sonnenschutz, RWA usw. sind nach Kabelzuglisten des jeweiligen Gewerkes die Verkabelungsarbeiten durch das Gerwerk Elektro auszuführen.

Leistung Elektro z.B.:Türantriebe:
Einspeisung für elektrischen Türantrieb inkl. Zuleitung und Anschluss.
Verkabelung der automatischen Türen mit Rauchschalter (inkl. Melder) und Auslösetaster an der Wand.
Pro Türantrieb eine eigene Absicherung im Unterverteiler.

Leistung Elektro z.B.: Lüfteranschluß:
Je WC Kern ein Lüftungsgerät über Dach
Anschlußwerte 400V / ca. 13,5 A

Leistung Elektro z.B.: Rolladenanschluß/Sonnenschutzanschluß:
Motoranschluß des Rolladens/Sonnenschutzes, bestehend aus:
- Leitungszuführung in Abzweigdose bei Rolladenkasten inklusive geschraubtem Tapezierdeckel
- Leerrohrverbindung von Abzweigdose in Rolladenkasten
- Anschluss Rolladenmotor nach Angaben Gewerk Rolladen
- Gemeinsame Inbetriebnahme mit Gewerk Rolladen
- Flexible Anschlußleitung bis zu außenliegendem Sonnenschutz von Steuerung (Lieferumfang Gewerk Fassade), Montage beigestellter Stecker und gemeinsame Inbetriebnahme.

Schnittstellenabgrenzung Elektro zu weiteren Fachgewerken:
Der netzseitige Elektroanschluss sowie die Erdung der Schaltschränke erfolgt durch das Gewerk Elektro.
Hierzu ist ein Übergabeprotokoll mit Messewerten der Zuleitung, sowie des Drehfeldes anzufertigen und zu übergeben.
Die Leitungen sowie deren Trassierung zwischen Schaltschrank und Feldgeräte, Fühler, Motoren, Frequenzumformer usw. sind durch den AN - Elektro auf der Basis der durch das jeweilige Gewerk erstellten Kabelzugliste bis unmittelbar an die Verbraucher und Geber. Die Leitungen sind fachgerecht, eindeutig gekennzeichnet und vollständig zu verlegen. Der beidseitige Anschluss der Kabel erfolgt durch den AN des jeweiligen Fachgewerkes.

Zur Definition der Schnittstelle zwischen ELT und anderen Gewerken ist eine Schnittstellenliste mit den getroffenen Definitionen anzufertigen und an den Auftraggeber zur Freigabe und Kenntnisnahme zu übergeben.

**02.13.0010 Geräteanschluß 230V 3x2,5qmm**
Anschluß an bauseitig montierten Geräten nach Schalt- und Anschlußplan des jeweiligen Gewerkes, incl. aller
Kleinmaterialien und Kabel, spritzwassergeschützt in die Geräte eingeführt, angeklemmt,
mit der Fachfirma in Betrieb genommen.
Anschlüsse bis 3 x 2,5 qmm / 230V 2,5 KW
Menge: 18,000 Stck

**02.13.0020 Feuchtraum-Abzweigdose 80/40mm**
Feuchtraum- Abzweigdosen ca. 80x80 mm, AP,
fertig montiert und verdrahtet
incl. Befestigungs- und Klemmenmaterial
Menge: 84,000 Stck

**02.13.0025 Feuchtraum-Abzweigdose 80/80mm**
Feuchtraum- Abzweigdosen ca. 80x80 mm, AP,
fertig montiert und verdrahtet
incl. Befestigungs- und Klemmenmaterial
Menge: 30,000 Stck

**02.13.0030 Anschluß Rauchschutztüre**
Anschluß bauseitg eingebaute Rauchschutztüre
komplett ausführen, nach Angaben des Türherstellers, inklusive Anschluß von bauseitig montierten
Rauchmeldern vor bzw hinter der Tür, sowie Magnet-Türfeststelleinrichtung der Türflügel rechts
und links, sowie Montage von 1 Notauslösetaster in u.P. Ausführung einschl. Verkabelung aller
Systemkomponenten.

komplett ausgeführt mit allem Klein- und Befestigungsmaterial.
Inbetriebnahme in Zusammenarbeit mit dem Hersteller
Menge: 1,000 Stck

**02.13.0040 Anschluß Automatischer Drehtürantrieb**
Anschluß Automatischer Drehtürantrieb komplett ausführen, nach Angaben des Türherstellers,
Verkabelung von 2 bauseitig gelieferten Türöffnungstastern in
u.P. Ausführung einschl. Verkabelung aller Systemkomponenten.
Inbetriebnahme in Zusammenarbeit mit dem Hersteller

komplett ausgeführt mit allem Klein- und Befestigungsmaterial.
Menge: 1,000 Stck

**02.13.0050 Anschluß Einzelraumlüfter / Kleinlüfter**
Anschluß von bauseits geliefertem und montiertem Einzelraumentlüfter als 2-stufige Lüfter
mit Anlauf- und Ausschaltverzögerung
kpl.ausgeführt, incl. allem erforderlichen Klein-, Befestigungsmaterial, Verschraubungen etc.
Menge: 5,000 Stck

**02.13.0060 Anschluß Raum-Lüftung**
Anschlüsse ausführen für bauseitiges Raum Lüftungs-Gerät
( Regelung über bauseitig gelieferten Schaltschrank )
1. Lüftungsgerät für innenliegende Räume
(im Lüftungsraum-Raum aufgestellt oder in Zwischendecke montiert )
4 Stück Feldgeräte nach Angaben vom Lüftungsbauer

kpl.ausgeführt, incl. allem erforderlichen Klein-, Befestigungsmaterial,
Verschraubungen etc.
Menge: 12,000 Stck

**02.13.0070 Anschluß Thermostatventil**
Anschluß Thermostatventil

mittels Kabelabzweigkasten a.P incl. Schlauchverschraubung und 0,5m Metallschlauch mit PVC-Mantel
(SPR-PVC ) in Heizkörpernische fertig montiert und angeschlossen.
Der Anschluß am Heizkörperventil ist durch Schrumpfschlauch zu schützen.
Der Kabelabzweigkasten ist bis zum Deckel in das Mauerwerk einzulassen.
Alternativ kann auch eine UP-Dose mit Kabelauslass eingesetzt werden.
Menge: 54,000 Stck

**02.13.0080 Anschluß baus. gel. Raumtemperaturegler**
Anschlüsse bis 2x2x0,8 qmm / alternativ 5x1,5 qmm
an bauseits gelieferten Raumtemperaturregler

Vom Gewerk Heizung übernehmen,
UP montieren einschl. Schalterdose und Stemmarbeiten
anschließen, mit der Fachfirma Gewerk Heizung zusammen in Betrieb genommen.
Menge: 18,000 Stck

**02.13.0090 Anschluß Brandschutzklappe bis 4x2x0,8qmm**
Anschluß Brandschutzklappe bis 4x2x0,8qmm

Anschluß an bauseitig montierter Brandschutzklappe nach Schalt-und Anschlußplan, incl. aller
Kleinmaterialien und Kabel, spritzwassergeschützt in die Geräte eingeführt, angeklemmt,
mit der Fachfirma in Betrieb genommen.
Anschlüsse bis 4x2x0,8 qmm
Menge: 4,000 Stck

**02.13.0100 Anschluß Alarmsignal Haustechnik**
Anschluß an bauseitig montierterm Alarmsignal haustechnischer Anlagen
nach Schalt-und Anschlußplan des jeweiligen Gewerkes, incl. aller Kleinmaterialien und Kabel, spritzwassergeschützt in die Geräte eingeführt, angeklemmt,
mit der Fachfirma in Betrieb genommen.
Anschlüsse bis 4x2x0,8 qmm
Menge: 1,000 Stck

**02.13.0110 Anschluß Durchlaufhitzer 400V bis 13,5kW**
Anschluß an bauseitig montiertem Durchlauferhitzer bis 13,5 KW
nach Geräte Schalt- und Anschlußplan, incl. aller
Kleinmaterialien, spritzwassergeschützt in das Gerät eingeführt, angeklemmt,
mit der Fachfirma in Betrieb genommen.

Anschlüsse 400V bis 13,5kW / 5x6qmm
Menge: 1,000 Stck

**02.13.0120 Anschluß Durchlaufhitzer 230V bis 4,4kW**
Anschluß an bauseitig montiertem Durchlauferhitzer bis 4,4 KW / 230V
nach Geräte Schalt- und Anschlußplan, incl. aller
Kleinmaterialien, spritzwassergeschützt in das Gerät eingeführt, angeklemmt,
mit der Fachfirma in Betrieb genommen.

Anschlüsse 230V bis 4,4kW / 3x2,5qmm
Menge: 7,000 Stck

**02.13.0130 Anschluß Dach-Abluftventilator 400 V**
400 V Dachabluftventilator nach Angaben vom Lüftungsbauer anschließen, kpl.ausgeführt, incl. allem
erforderlichen Klein-, Befestigungsmaterial, Verschraubungen etc.
Anschluß bis 3x2,5 qmm Stromversorgung, einschl. 7x1,5 qmm Regelung
Menge: 1,000 Stck

**02.13.0140 Busleitung CAT 7 / EIB/KNX YCYM 2x2x0,8**
Buskabel zur Verbindung von GLT- DDC- Unterstationen.

Kalkulationsbasis:
Busleitung CAT 7 / EIB/KNX YCYM 2x2x0,8

liefern und in Kabelkanälen auf
Kabelrinnen oder in Rohr verlegen.
Menge: 2295,000 m

**02.13.0150 Installationskabel BUS CAN 4x2x0,5 Bd**
Installationskabel DIN VDE 0815, BUS-CAN, 4 x 2 x 0,5 Bd,
Anwendungsgebiete:
Feste Verlegung
Produkteigenschaften:
Maximale Bitrate 1 Mbit/s bei 40 m
Bus-Länge:
Mit zunehmender Länge größerer Leiterquerschnitt notwendig
Für die Segment-Länge, dem Leitungsquerschnitt und der Bitrate gibt die ISO 11898 Empfehlungen
Flammwidrig nach IEC 60332-1-2

0,5: Litze, blank, 7-drähtig
Aderisolation: Foam Skin
Farbcode nach DIN 47100
verlegen in vorhandene Trasse, bestehend aus Installationskanälen/Rohren.
Menge: 590,000 m

**02.13.0160 Installationskabel J-Y(St)Y 2x2x0,8 Bd**
STLB-Bau 04/2006 061
Installationskabel DIN VDE 0815, J-Y(St)Y, 2 x 2 x 0,8 Bd, verlegen in vorhandene Trasse, bestehend aus Installationskanälen/Rohren.
Menge: 960,000 m

**02.13.0170 Installationskabel J-Y(St)Y 4x2x0,8 Bd**
STLB-Bau 04/2006 061
Installationskabel DIN VDE 0815, J-Y(St)Y, 4 x 2 x 0,8 Bd, verlegen in vorhandene Trasse, bestehend aus Installationskanälen/Rohren.
Menge: 515,000 m

**02.13.0180 Installationskabel J-Y(St)Y 6x2x0,8 Bd**
STLB-Bau 04/2006 061
Installationskabel DIN VDE 0815, J-Y(St)Y, 6 x 2 x 0,8 Bd, verlegen in vorhandene Trasse, bestehend aus Installationskanälen/Rohren
Menge: 10,000 m

**02.13.0190 Installationsleitung NYM-J 3x1,5**
STLB-Bau 04/2006 053
Installationsleitung DIN VDE 0250-204 NYM-J 3 x 1,5, Cu-Zahl 43, auf vorhandene Kabelleiter oder -rinnen oder in offene Kanäle.
Menge: 1195,000 m

**02.13.0200 Installationsleitung NYM-J 5x1,5**
STLB-Bau 04/2006 053
Installationsleitung DIN VDE 0250-204 NYM-J 5 x 1,5, Cu-Zahl 72, auf vorhandene Kabelleiter oder -rinnen oder in offene Kanäle.
Menge: 147,000 m

**02.13.0210 Installationsleitung NYM-J 7x1,5**
STLB-Bau 04/2006 053
Installationsleitung DIN VDE 0250-204 NYM-J 7 x 1,5, Cu-Zahl 101, auf vorhandene Kabelleiter oder -rinnen oder in offene Kanäle.
Menge: 257,000 m

**02.13.0220 Installationsleitung NYM-J 3x2,5**
STLB-Bau 04/2006 053
Installationsleitung DIN VDE 0250-204 NYM-J 3 x 2,5, Cu-Zahl 72, auf vorhandene Kabelleiter oder -rinnen oder in offene Kanäle.
Menge: 40,000 m

**02.13.0230 Installationsleitung NYM-J 5x2,5**
STLB-Bau 04/2006 053
Installationsleitung DIN VDE 0250-204 NYM-J 5 x 2,5, Cu-Zahl 120, auf vorhandene Kabelleiter oder -rinnen oder in offene Kanäle.
Menge: 20,000 m

**02.13.0240 Installationsleitung NYM-J 7x2,5**
STLB-Bau 04/2006 053
Installationsleitung DIN VDE 0250-204 NYM-J 7 x 2,5, Cu-Zahl 168, auf vorhandene Kabelleiter oder -rinnen oder in offene Kanäle.
Menge: 10,000 m

**02.13.0250 Installationsleitung NYM-J 5x4**
STLB-Bau 04/2006 053
Installationsleitung DIN VDE 0250-204 NYM-J 5 x 4, Cu-Zahl 192, auf vorhandene Kabelleiter oder -rinnen oder in offene Kanäle.
Menge: 10,000 m

**02.13.0260 Kabel 2YSLCY-J 4 x 1,5**
STLB-Bau 04/2006 053
Kabel 2YSLCY-J 4 x 1,5, Cu-Zahl 95, auf vorhandene Kabelleiter oder -rinnen oder in offene Kanäle.
Menge: 258,000 m

**02.13.0270 Kabel 2YSLCY-J 4x2,5**
STLB-Bau 04/2006 053
Kabel 2YSLCY-J 4 x 2,5, Cu-Zahl 150, auf vorhandene Kabelleiter oder -rinnen oder in offene Kanäle.
Menge: 27,000 m

**02.13.0280 Kabel 2YSLCY-J 4X4**
STLB-Bau 04/2006 053 TA
Kabel 2YSLCY-J 4 X 4, Cu-Zahl 235, auf vorhandene Kabelleiter oder -rinnen oder in offene Kanäle, Ausführung gemäß Einzelbeschreibung,
Einzelbeschreibungs-Nr
Flexibles abgeschirmtes
Energiekabel, PVC-Außenmantel, transparent. Verwendung z.B. als abgeschirmte Motoranschlussleitung für Frequenzumrichter
.
Menge: 20,000 m

*Hinweis: Installationsrohr KuPa*
Installationsrohr als starresKunstoffpanzerrohr, VDE 0605
für mittlere Druckbeanspruchung.Verlegung offen mit Abstandsschellen einschließlich allerBefesigungsmaterialien  in den
Nenngrößen der nachstehendenPositionen.

**02.13.0290 INSTALLATIONSROHR Nenngröße EN 25**
INSTALLATIONSROHR Nenngröße EN25
Menge: 120,000 m

**02.13.0300 INSTALLATIONSROHR Nenngröße EN 32**
INSTALLATIONSROHR Nenngröße EN32
Menge: 15,000 m

*Hinweis: Installationsrohr Alu*
Installationsrohr als starresPanzerrohr, VDE 0605 Aluminium
für starke Druckbeanspruchung,Verlegung offen mit Abstandsschellen einschließlich aller Befesigungsmaterialien und
Endtüllen an den Enden in den Nenngrößen der nachstehenden
Positionen.

**02.13.0310 INSTALLATIONSROHR Nenngröße EN 25**
INSTALLATIONSROHR Nenngröße EN25
Menge: 40,000 m

*Hinweis: Kunstoffkabelkanal*
Kunstoffkabelkanal aus halogenfreien Kunststoff zur Wandmontage in Zentralen auf Mauerwerk,
Beton oder Stahl, einschließlich aller Befestigungsmaterialien,
in Abmessungen gemäß Spezifikationen in nachstehenden
Positionen

**02.13.0320 KUNSTSTOFFKABELKANAL H x B = 60x40 mm**
Menge: 60,000 m

**02.13.0330 KUNSTSTOFFKABELKANAL H x B = 60x230 mm**
Menge: 8,000 m

*Hinweis: Kunstoffkabelkanal*
Kunstoffkabelkanal aus halogenfreien Kunststoff zur Wandmontage auf Mauerwerk, Beton oder Stahl, einschließlich
aller Befestigungsmaterialien, in Abmessungen gemäß
Spezifikationen in nachstehenden Positionen

**02.13.0340 KANAL RAL Farbe 9010 H x B = 35x20 mm**
KUNSTSTOFFKABELKANAL
RAL Farbe 9010
H x B = 15x15 mm
Menge: 140,000 m

*Hinweis: Kabelwanne*
Kabelwanne aus Stahlblech, feuerverzinkt
Belastung bis 1400N/m bei 1,5m Stützweite, mit Bodenlochung,
seitlich abgekantet mit Kantenschutz, mit einem Schottsteg
in gleicher Höhe wie die seitliche Abkantung.
Kabelwanne einschließlich aller Verbinder, Ausleger und Deckenstiele bis zu einer Länge von 500mm sowie aller Befestigungsmaterialien gemäß den Spezifikationen der nachstehenden Positionen.

**02.13.0350 KABELWANNE H x B = 60x200 mm**
Menge: 15,000 m

*Hinweis: Steigetrassen*
Steigetrassen in feuerverzinkter
Ausführung, selbsttragend durch profilierte Abkantung, einschließlich aller
Klein- und Befestigungsmaterialien.

**02.13.0360 STEIGETRASSE 320mm Breite**
Menge: 10,000 m

#### Abschnitt 02.14 KERNBOHRUNGEN; DURCHBRÜCHE; REGIEARBEITEN

**02.14.0010 Kernlochbohrung 100mm; Wandstärke 11,5**
Kernlochbohrung in Mauerwerk, Wandstärke bis 115 mm
Durchmesser der Bohrung bis 100 mm
Menge: 11,000 Stck

**02.14.0020 Kernlochbohrung 100mm; Wandstärke 20**
Kernlochbohrung in Mauerwerk, Wandstärke bis 200 mm
Durchmesser der Bohrung bis 100 mm
Menge: 8,000 Stck

**02.14.0030 Kernlochbohrung 200mm; Wandstärke 30**
Kernlochbohrung in Mauerwerk, Wandstärke bis 250 mm
Durchmesser der Bohrung 200 mm
Menge: 30,000 Stck

**02.14.0040 Kernlochbohrung 200mm; Wandstärke 50**
Kernlochbohrung in Mauerwerk, Wandstärke bis 250 mm
Durchmesser der Bohrung 200 mm
Menge: 12,000 Stck

**02.14.0050 Durchbruch Mauerwerk 100x100mm**
Durchbruch in Mauerwerk bis 25cm Wandstärke
Größe: 100x100 mm
Menge: 1,000 Stck

**02.14.0060 Durchbruch Mauerwerk 200x200mm**
Durchbruch in Mauerwerk bis 25cm Wandstärke
Größe: 200x200 mm
Menge: 1,000 Stck

*Hinweis: HINWEISTEXT REGIESTUNDEN*
HINWEISTEXT REGIESTUNDEN
Für unvorhergesehene und im Beschrieb nicht enthaltene Arbeiten, wie Reparaturen, Erweiterungen und Umbauarbeiten, bzw. Beistellung eines Monteurs bei Inbetriebnahme, werden nachstehend beschriebene
Regiearbeiten abgefragt.
Sämtliche Regiearbeiten dürfen nur nach Zustimmung oder Anordnung der Bauleitung vorgenommen werden.
Nicht genehmigte, aber ausgeführte Stunden gelten als nicht gearbeitet und werden nicht vergütet.
Es sind die gesetzlichen Tariflöhne einzusetzen, zuzgl. Nebenkosten wie Fahrtauslagen, Auslösung etc.
WICHTIG:
Vor Ausführung von Regiearbeiten ist der zuständige Bauleiter darüber zu informieren, welche Arbeiten als
Taglohnarbeiten ausgeführt werden sollen. Dabei ist der in etwa anfallende Zeitaufwand sowie die dafür
eingesetzten Monteure zu benennen.

Bei Prüfung der Schlußrechnung werden nur Regiestunden anerkannt, die auf von der Bauleitung
unterschriebenen Rapportzetteln aufgeführt sind.

Es werden veranschlagt:

**02.14.0070 Obermonteur/Meisterstunden**
Obermonteurstunden / Meisterstunden
Menge: 36,000 Std

**02.14.0080 Monteurstunden**
Selbstständige Monteurstunden
Menge: 62,000 Std

**02.14.0090 Hilfsmonteurstunden**
Menge: 62,000 Std

**02.14.0100 Helferstunden**
Menge: 62,000 Std

#### Abschnitt 02.15 DEMONTAGEARBEITEN

*Hinweis: HINWEISTEXT DEMONTAGEARBEITEN:*
HINWEISTEXT DEMONTAGEARBEITEN:

HINWEISTEXT REGIESTUNDEN
Für Demontagearbeiten des Altbestandes werden nachfolgende Regiearbeiten angesetzt.
Sämtliche Regiearbeiten dürfen nur nach Zustimmung oder Anordnung der Bauleitung vorgenommen werden.
Nicht genehmigte, aber ausgeführte Stunden gelten als nicht gearbeitet und werden nicht vergütet.
Es sind die gesetzlichen Tariflöhne einzusetzen, zuzgl. Nebenkosten wie Fahrtauslagen, Auslösung etc.
WICHTIG:
Vor Ausführung von Demontagearbeiten sind alle geplanten Arbeiten mit dem zuständigen Bauleiter
zu besichtigen. Dabei ist der in etwa anfallende Zeitaufwand sowie das zum Einsatz kommende Personal zu benennen.
Bei Prüfung der Schlußrechnung werden nur Regiestunden anerkannt, die auf von der Bauleitung
unterschriebenen Rapportzetteln aufgeführt sind.

LEITUNGEN:
Alle Leitungen und Kabel sind vor der Demontage auf
Spannungsfreiheit zu prüfen. Leitungen oder Kabel die dem Betrieb von Anlagenteilen dienen die noch weitergehend genutzt werden, dürfen nicht demontiert werden.
Leitungen oder Kabel die von Trassen, Kanälen und Rohren in Wände oder Decken münden, sind so weit freizulegen daß ein Abschneiden der Leitungen oder Kabel innerhalb der Wände oder Decken erfolgen kann und die Eintrittstellen mit Putz verschlossen werden können.

GERÄTE:
Alle Geräte sind vor der Demontage auf Spannungsfreiheit zu prüfen. Geräte die dem Betrieb von Anlagenteilen dienen, die
noch weitergehend genutzt werden dürfen nicht demontiert werden. Geräte die im oder unter Putz montiert wurden, sind so
weit freizulegen daß ein Abschneiden der Leitungen oder Kabel innerhalb der Wände oder Decken erfolgen kann und die entsprechenden Stellen mit Putz verschlossen werden können. Dazu sind insbesondere u.P. Schalter oder Gerätedosen so weit zu entfernen, daß eine Putzhaftung am Mauerwerk gewährleistet ist.

LEUCHTEN:
Vor der Ausführung ist mit dem Auftraggeber abzuklären,
welche Leuchten für eine Wiederverwendung in Frage kommen. Die Leuchten dürfen nur nach ausdrücklicher Freigabe des Auftraggebers von der Baustelle abtransportiert werden.
Alle Leuchten sind vor der Demontage auf Spannungsfreiheit zu prüfen. Geräte die dem Betrieb von Anlagenteilen dienen die
noch weitergehend genutzt werden, dürfen nicht demontiert werden.

Für ein späteres Bauprovisorium sind alle Leuchten die in
gutem Zustand sind, dem Auftraggeber auszuhändigen.
Die Entsorgung der Leuchtstoffröhren sowie der Kondensatoren darf nur bei ausgewiesenen Annahmestellen erfolgen.
Die Kondensatoren sind vor der Entsorgung auf giftige Inhaltsstoffe zu prüfen.

VERTEILER:
Alle Geräte sind vor der Demontage auf Spannungsfreiheit zu prüfen. Geräte die dem Betrieb von Anlagenteilen dienen die
noch weitergehend genutzt werden, dürfen nicht demontiert werden. Bei der Demontage darf nur mit geeigneter
Schutzkleidung gearbeitet werden. Über entsprechend
geschultes oder eingewiesenes Personal ist ein Nachweis zu erbringen.

TRASSEN; KANÄLE; ROHRE:
Befestigungsmaterial wie Schrauben etc. ist vollständig
zu entfernen. Dübel sind entweder zu entfernen oder auszubohren, daß ein Verspachteln der Befestigungslöcher ermöglicht wird.

Bei der Demontage darf nur mit geeigneter Schutzkleidung gearbeitet werden. Über entsprechend geschultes oder eingewiesenes Personal ist ein Nachweis zu erbringen.

ALLGEMEIN:
Für die Heranschaffung entsprechender Pläne ( Revision) die für Demontagearbeiten erforderlich sind, hat sich der Auftragnehmer selbst zu kümmern

**02.15.0010 Hilfsmonteurstunden**
Menge: 90,000 Std

**02.15.0020 Helferstunden**
Menge: 90,000 Std

**02.15.0030 Entsorgung Altmaterial**
Entsorgung von demontierten im Hinweistext beschriebenen Elektro Altmaterial
( Schalter; Steckdosen ; Leuchten ; Verteiler ; Kabelwege ; Abzweigkästen und Dosen, etc. )
Der Auftragnehmer hat nach erfolgtem Eigentumsübergang die demontierten Anlagenteile sofort von der Baustelle abzutransportieren und den Nachweis zu erbringen, daß diese ordnungsgemäß entsorgt wurden.
Der Nachweis ist schriftlich zu erbringen, die Vergütung erfolgt nur nach Vorlage der Nachweise eines zertifizierten Entsorgungsunternehmens.
Menge: 2,200 to

### Bereich 03 SCHWACHSTROMANLAGEN

#### Abschnitt 03.01 SONNENSCHUTZANLAGE

*Hinweis: System- und Qualitätsbeschreibung*
SYSTEM UND QUALITÄTSBESCHREIBUNG /
SONNENSCHUTZANLAGE

Das Gebäude ist mit einer Sonnenschutzanlage ( Sonnenschutzmarkisen ) ausgestattet,
zur Bedienung und zur zentralen Überwachung kommt die KNX Steuerung zur Ausführung.

Bei Gefahr (z.B. Wind) sollen die Behänge automatisch nach oben fahren.

Die Sonnenschutzanlagen werden mittels verdeckt eingebauten Elektromotoren betrieben.
Steuerung:
Die Bedienung des Sonnenschutzes erfolgt raumweise; in größeren Gemeinschaftsräumen gruppenweise.
Die Schnittstellen zu anderen Leistungsbereichen wie Elektro, Gebäudeleittechnik und Rohbau bestimmt der AN eigenverantwortlich.
Für die Überwachung und für ein automatisches Auf- und Ab- bzw. Verfahren der Sonnenschutzanlagen bei erhöhter Windbelastung, und bei bestimmten Sonnenlicht vorzusehen.
Darüber hinaus sind alle Sonnenschutzanlagen für eine individuelle elektrische, gruppengesteuerte, dezentrale Betätigung mit Bedienungstastern in den betreffenden Räumen nach Abstimmung mit dem AG auszurüsten. Diese Bedienungstaster sind gegenüber der automatischen Steuerung und zentralen Bedienung auf Vorrang zu schalten  Ausnahme: automatisches Schließen bei Windalarm.
Mittels Schnittstellen ist im Störfall eine Sammelstörmeldung weiterzuleiten.

Die Steuerung muß eine Fassadenweise Gruppenbildung ermöglichen und mit mind.
nachfolgend genannten Funktionen ausgestattet sein:

Steuerungsprogramme je nach Anlage für Raffstoren, Rollladen, Markisen, Markisoletten,
Jalousien und Rollos.
Zum Anschluss von bauseitigen Brandschutzanlagen u.ä. muss ein Zentraleingang zur
Verfügung stehen.

Über die Steuerung sind folgende Funktionen zu realisieren
· Windüberwachung
· Eisüberwachung ( Optional )
· Niederschlagüberwachung ( Optional )
· Zeitschaltuhr
· Automatikfreigabeuhr
· Wendeautomatik für Lamellenprodukte ( Optional )
· Sonnenautomatik
· Dämmerungsautomatik
· Temperaturautomatik ( Optional )
· Differenzgesteuerte Temperaturautomatik (Optional )
· Luftfeuchteautomatik (Optional )
· Automatische Datums- und Zeiteinstellung über DCF77-Funkuhr

Ansteuerung über
- Wind-, Sonnen- und Regenwächter
- Einzelraumtaster
- Ansteuerung aus der BMA
- Ansteuerung über die KNX Bedien-Tableaus

**03.01.0010 Jalousieaktor 8fach 230V AC KNX/EIB REG**
Instabus KNX/EIBJalousieaktor 8fach230 V AC / 12-48 V DCmit Handbetätigung
Zum Ansteuern von elektrisch betriebene Jalousien, Rollläden, Markisen, Lüftungsklappen oder
ähnliche Behänge für Netzspannung 230VAC (8kanalig) oder Kleinspannung 12 bis 48VDC (4kanalig).

REG Gerät mit 8 TE

Liefern, montieren und betriebsfertig anschließen, einschl. aller erforderlichen Systemkomponenten und Zubehör
Menge: 5,000 Stk

**03.01.0020 H05VV-F, 4x1qmm AP Auf Trasse**
H05VV-F-Schlauchleitung 4x1qmm
AP, auf Kabeltrasse fertig verlegt
Menge: 850,000 m

**03.01.0030 Anschluß Jalousie**
Motoranschluß der Sonnenschutzanlage bestehend aus:

Anschluß der bauseits gelieferten Standard Steckbuchse ( STAK3 )
Steckbuchse im bauseits gelieferten Wetterschutzgehäuse
unterbringen und befestigen, incl. allem Klein- und
Befestigungsmaterial.
Menge: 26,000 Stck

#### Abschnitt 03.02 BRANDWARNANLAGE

*Hinweis: HINWEISTEXT BRANDWARNANLAGE*
HINWEISTEXT BRANDWARNANLAGE

Laut Brandschutzkonzept ist keine Brandmeldeanlage für das Gebäude erforderlich.
Gemäß Angaben soll lediglich der Treppenraum/Eingangshalle mittels funkvernetzter Rauchwarnmelder überwacht werden. Hierfür soll die bereits vorgerüstete Brandwarnanlage verwendet und auf funkvernetzte Melder verzichtet werden.
Das Gebäude benötigt eine Alarmierungsanlage die an einer ständig besetzten oder an einer zugänglichen Stelle ausgelöst werden kann. Da keine besetzte Stelle vorhanden ist werden jeweils an den Ausgängen Handmelder angebracht die einen "Hausalarm" auslösen. Die Handmelder werden an eine
Brandwarnanlage (BWA) angeschlossen die mit dem 1. Bauabschnitt bereits errichtet wurde und sich im Raum "Elektroverteilung" im Untergeschoss befindet.
Die Alarmierung erfolgt über eine mit der BWA gekoppelte Sprachalarmierungsanlage (SAA) die ebenfalls im Bestand bereits vorhanden ist und sich Gebäude der Grundschule befindet
Beide Anlagen wurden bereits im 1. BA beschafft und betriebsfertig eingebaut.
Da im Gebäude geschlossene Deckensysteme verwendet werden ist eine Vorhaltung des Leitungsnetzes für
eine spätere Nachrüstung mit Rauchmeldern vorgesehen.

Die Brandwarn(melde) Anlage wird nicht direkt auf die Feuerwehr aufgeschaltet. Die Aufschaltbedingungen der örtlichen Feuerwehr  sind dennoch in soweit einzuhalten, dass eine spätere Aufschaltung jederzeit möglich ist.

Die Anlage wird zunächst nach den Vorschriften und Richtlinien DIN-VDE V 0826-2 ausgeführt.

Der AN hat sich ein Bild von der Anlage vor Ort zu machen und die Komponenten zur Erweiterung entsprechend des bestehenden Fabrikats zu verwenden.

Alle Geräte verstehen sich fertig montiert und angeschlossen, incl. des erforderlichen Klein- und Befestigungsmaterials.

**03.02.0010 Erweiterung Brandmelderzentrale**
Erweiterung Brandmeldezentrale

Die Brandmeldezentrale im Bestand ist durch den AN zu prüfen und entsprechend den Anforderungen zu erweitern. Die hier einzugebende Pauschale umfasst ca. 4 Systemtechnikerstunden inkl. An- und Abfahrt.

Für die Erweiterung der Zentrale sind 4 Loops vorzusehen: OG, EG, UG und Treppenraum/Eingangshalle.
Der Treppenraum wird als aktiver Loop mit vernetzten Rauchwarnmeldern ausgestattet und in Betrieb genommen.
Menge: 1,000 psch

**03.02.0020 Mehrsensormelder opt./ therm.**
Mehrsensormelder optisch-thermisch

Der Mehrsensormelder mit optischer und thermischer Sensorik und intelligente Auswertung.
Auch für schwierige Umgebungsbedingungen geeignet.
Der Mehrsensormelder ist zum Anschluss an das angebotene System geeignet.

- Anschlussprinzip 2-Draht-Bus
- Automatische Adressierung
- Automatische Lernfunktion
- Mehrsensormelder gemäß EN 54-29
- Optische Sensorik gemäß EN 54-7
- Thermische Sensorik gemäß EN 54-5
- Kurzschlussisolatoren gemäß EN 54-17
- Signalisierung durch rote LED für Alarm
- Automatische Nachführung der Alarmschwelle bei Verschmutzung
- Betriebstemperatur ca. -10 °C bis +50 °C
- Schutzart IP41

Farbe RAL 9003 Signalweiß  od. ähnlich

fertig montiert und betriebsfähig angeschlossen, einschl. Klein und Befestigungsmaterial.
Menge: 8,000 St

**03.02.0030 Meldersockel**
Meldersockel

Meldersockel für vorstehend beschreibenen Melder.
Kabelführung von allen Seiten realisierbar.

- Anschlusstechnik Federkraftklemmen od. ähnlich
- Betriebstemperatur ca. -10 °C bis +50 °C
- Abmessungen (ØxH) ca. 102x23 mm

Farbe RAL 9003 Signalweiß od. ähnlich

fertig montiert und betriebsfähig angeschlossen, einschl. Klein und Befestigungsmaterial.
Menge: 2,000 St

**03.02.0040 Meldersockel mit Signalgeber**
Meldersockel mit akustischem Signalgeber

Mit Zertifikat der Leistungsbeständigkeit (VdS)
Meldersockel für automatisch adressierbaren Melder mit integriertem akustischen Signalgeber
(DIN-Ton).

Der Signalgeber kann 3 unterschiedliche Zustände signalisieren (z. B. Brandalarm, Voralarm, Störungen).

- Anschlussprinzip 2-Draht-Bus
- Automatische Adressierung
- Akustischer Signalgeber gemäß EN 54-3
- Lautstärke maximal ca. 86 dB(A)
- Betriebstemperatur ca. -10 °C bis +50 °C

Farbe RAL 9003 Signalweiß od. ähnl.

fertig montiert und betriebsfähig angeschlossen, einschl. Klein und Befestigungsmaterial.
Menge: 6,000 St

**03.02.0050 Handfeuermelder blau**
Handfeuermelder blau ABS

Handfeuermelder im blauen Kunststoffgehäuse (ABS) mit "Hausalarm" gekennzeichnet.
Intelligente Funktionsüberwachung der Tastermechanik.
Zum Anschluss an vorstehend beschreibenes System geeignet.

- Anschlussprinzip 2-Draht-Bus
- Automatische Adressierung
- Handmelder angelehnt EN 54-11
- Kurzschlussisolatoren gemäß EN 54-17
- Signalisierung durch rote LED für Alarm
- Betriebstemperatur ca.-10 °C bis +50 °C
- Schutzart IP42
- Gehäuse ABS
- Abmessungen (BxHxT) ca. 135x135x35 mm
- Farbe Blau

fertig montiert und betriebsfähig angeschlossen, einschl. Klein und Befestigungsmaterial.
Menge: 7,000 St

**03.02.0060 Ein / Ausgabebaustein**
Ein / Ausgabebaustein
Steuereinheit mit 4 überwachten Steuerungen / Eingängen zum Einschleifen an beliebiger Stelle im Loop zur
Melder-bzw. Meldergruppenabhängigen Auslösung von Folgesteuerungen und Aufschaltung von Kontakten
z.B. ELA-Anlagen Lüftungsanlagen, Aufzugsanlagen, RWA usw.
Incl. Gehäuse
Elektromagnetische Verträglichkeit
mehrfach höher als die Anforderungen
nach EN 54 und VdS 2110

fertig montiert und betriebsfähig angeschlossen, einschl. Klein und Befestigungsmaterial.
Menge: 4,000 Stck

**03.02.0070 Erweiterung Einsatzdatei**
Erweiterung Einsatzdatei
-Zweiseitig beschriftet
-Beschriftet mit Meldeliniennummer, Meldernummer, Melderanzahl, Melderart, Melderort und Einsatzhinweisen
-Graphische Darstellung des Lageplanes
-4-Farbig angelegter Meldebereich, Anmarschweg, Standort etc..
-Format nach Forderung der Feuerwehr.
-jede Karte ist abriebsfest einlaminiert.
-nach Anforderung der örtlichen Brandschutzbehörde einschließlich Zeichenarbeiten je Meldergruppe
1 Einsatzkarte. Komplett liefern und im Ablagefach der bestehenden Brandmeldezentrale ablegen.
Menge: 7,000 Stck

**03.02.0080 Einsatzdateiduplikat**
Einsatzdateiduplikat wie oben jedoch
-jede Karte ist in Klarsichthülle für Ordnerheftung.

Pauschal:
Menge: 7,000 Stck

*Hinweis: KALKULATIONSHINWEIS LEITUNGEN*
KALKULATIONSHINWEIS LEITUNGSVERLEGUNG

Leitungsträger wie Steigetrassen; Kabeltrassen; Kanäle; Rohre; Einzellschellen ( ggfs. Funktionserhalt ) sind im Titel Leitungsträger enthalten und nicht z.B. anteilmäßig in die Leitungspreise einzurechnen

**03.02.0090 Brandmeldekabel 2x2x0.8**
Brandmeldekabel
J-Y(St)Y.. LG rot mit Aufdruck  2x2x0,8
in Rohr einziehen bzw auf Pritsche verlegen
liefern und montieren
Menge: 1350,000 m

**03.02.0100 Brandmeldekabel 6x2x0.8**
Brandmeldekabel
J-Y(St)Y...LG rot mit Aufdruck  6x2x0,8
in Rohr einziehen bzw auf Pritsche verlegen
liefern und montieren
Menge: 170,000 m

**03.02.0110 Brandmeldekabel mit Funktionserhalt**
Brandmeldekabel mit Funktionserhalt
JE-H(St)H..BD E30-E90 6*2*0,8 rot
in E30-Verlegeart
( Befestigungsmaterial im Titel Leitungsträger enthalten ! )
Menge: 350,000 m

**03.02.0120 Inbetriebnahme / Dokumentation**
Inbetriebnahme der Anlage und kundenspezifische Dokumentation
- Topologie
- Alarmorganisation
- Textzuordnungen
- Steuerzuordnungen
- Revisionspläne mit eingetragenen Geräten einschließlich aller Verteiler und deren Belegung
- Übersichtsplan der Anlage
- Schaltpläne der Anlage

Pauschal:
Menge: 1,000 psch

**03.02.0130 Sachverständigen Abnahme / Einweisung**
Sachverständigen Abnahme / Einweisung

Abnahme der Brandwarnanlage mit einem zugelassenen Sachverständigen nach freier Wahl
Incl. aller Kosten, wie Beistellung eines Monteurs, Sachverständigengebühren, etc.
Einweisung der Brandwarnanlage mit Planer/Architekt/Bauherren

Pauschal:
Menge: 1,000 Psch

#### Abschnitt 03.03 NETZWERK / DATEN

*Hinweis: HINWEISTEXT NETZWERK DATEN*
HINWEISTEXT SYSTEM UND QUALITÄTSBESCHREIBUNG / NETZWERK  DATEN

Strukturierte Verkabelung

Für Fernsprech- und EDV-Dienste ist eine dienstunabhängig strukturierte Verkabelung gemäß EN 50173 vorzusehen. Die Verkabelung ist nicht auf eine bestimmte Netzanwendung festgelegt.
Die Verkabelung ist entsprechend den Forderungen der IOC/IEC und EN in der jeweils aktuellsten
Fassung zu errichten.

Die Daten- und TK- Schränke sind so aufzustellen, dass sie von vorne zugänglich sind und zusätzliche Reserveflächen vorhanden sind. Alle Schränke sind anreihbar auszuführen. Die Kabeleinführung erfolgt von oben. Alle Schränke sind zu erden und mit der Potentialausgleichsschiene im Raum entsprechend zu verbinden.

Der Anschluss der Endgeräte erfolgt über vollgeschirmte CAT6 RJ45- Doppelanschlussdosen mit elektrisch voneinander getrennten Buchsen, abgestimmt auf das Schalterprogramm, wobei grundsätzlich alle Anschlussbuchsen mit 8 Adern belegt werden.
Die Beschriftungsfelder der Anschlussdosen, derRJ45-Buchsen in den Patchfeldern, der Abschlusskomponenten der Fernmeldeverteiler sind mit Plexiglas abzudecken. Die austauschbaren Beschriftungsschildchen sind mit Laserdruck UV-lichtbeständig herzustellen.

Aktive Komponenten gehören nicht zum Leistungsumfang.

Die Anschlüsse sind nach den Elektroplänen des AG auszuführen.

19" Datenverteilerschrank :
mit Systemzubehör als Stahlschrank in lackierter Ausführung, seitlich geschlossen, mit folgender Ausstattung:
Schrankaufbau
- vorne Acrylglas-Frontsichttüre
- hinten Stahlblechtüre
- beide Türen mit Sicherheitsschließzylinder als Profilhalbzylinder, einschl. 3 Schlüssel je Schrank
- Erdungsschiene (Potentialausgleich)

Messungen:
Messung der Kategorie 6 "Klasse E"- Datenstrecken
Die Klasse E Permanentlinkmessung der Kupferverkabelung ist nach DIN EN 50173-1 in der zum Zeitpunkt der
Installation aktuellen Fassung durchzuführen.
Folgende Messungen je Kabel sind mit einem dem heutigen Stand der Technik Kat 6 entsprechenden Messgerät mit Messprotokoll durchzuführen:
- Pin-Belegung
- Dämpfung
- Nahnebensprechdämpfung (NEXT) und ACR für alle Paarkombinationen
- Impedanz
- Schleifenwiderstand
- Länge

In den Flurbereichen werden  DECT und W-LAN Repeater an dafür vorgesehene Anschlussdosen installiert. Hierzu sind vor Montage der geplanten Anschlußdosen Funkfeldmessungen zur Sicherstellung einer gleichmäßigen Ausleuchtung  aller Geschosse durchzuführen. Das Messergebnis ist zu dokumentieren.

**03.03.0010 Erweiterung Datenverteilerschränke**
Erweiterung Datenverteilerschränke

Im Bestand sind bereits zwei Datenverteilerschränke 19" 2100x800x800mm (HxBxT) vorhanden.
Diese sollen im Zuge der Sanierung Erweitert und für die EDV-Verkabelung genutzt werden.

Hier befindet sich ein Verteilerschrank im Raum "Elektroverteiler" Untergeschoss und ein Verteilerschrank im Raum "Lüftung" welcher sich im Obergeschoss befindet.
Die EDV-Verkabelung der Klassenräume im OG ist auf den Datenverteiler im Raum Lüftung zu führen
Die EDV-Verkabelung der Klassenräume im EG sowie der Räume im UG ist auf den Datenverteiler im UG Raum "Elektroverteiler" zu führen.

Die Pauschale setzt 4 Obermonteurstunden inkl. An- und Abfahrt an, damit der AN sich ein Bild vom Leistungsumfang vor Ort machen kann.
Menge: 1,000 psch

**03.03.0015 Patchfeld 24xRJ45**
Patchfeld 24xRJ45

19" KAT 7(6a)-Patchfeld mit min 24xRJ45-Ports, geschirmt passend zum ausgeschriebenen EDV-Dosensystem, montiert in bestehenden Datenverteilerschrank und inkl. Klein- und Befestigungsmaterial betriebsfertig angeschlossen.
Menge: 4,000 Stck

**03.03.0017 ISDN-Patchfeld 24xRJ45**
ISDN-Patchfeld 24xRJ45

19" ISDN-Patchfeld mit min 24xRJ45-Ports, ungeschirmt, montiert in bestehenden Datenverteilerschrank und inkl. Klein- und Befestigungsmaterial betriebsfertig angeschlossen.
Menge: 1,000 Stck

**03.03.0018 19" Frontplatte mit Kabelführung**
19" Frontplatte mit Kabelführung

19" Frontplatte mit Kabelführungsbügel zur geordneten Führung der Patchkabel, montiert in bestehenden Datenverteilerschrank und inkl. Klein- und Befestigungsmaterial betriebsfertig angeschlossen.
Menge: 5,000 Stck

**03.03.0019 Querrangierfeld für Patchkabel**
Querrangierfeld für Patchkabel

Querrangierfeld für Patchkabel inkl 6xKabelführungsbügel für Holmmontage
Menge: 4,000 Stck

**03.03.0020 Datendose 1x RJ 45 UP**
Datendose 1x RJ 45 UP
C6Amodul 1 Port 180°M UP
Universal-Datenanschlussdose RJ45 1 Port, mit 1 modularen vollgeschirmten Modul, Kategorie 6A, 500 MHz Komponenten geprüfte Ausführung für Datenübertragungsraten bis 10 GBit nach IEEE 802.3an aus Zinkdruckguss, Oberflächen veredelt, mit einzelgeschirmter RJ45-Buchse, einteiliges Modulgehäuse mit Modul-Steckgesicht, Ladestück mit 180° Kabelzuführung, 360°-Schirmanschluss und rastbarer Zugentlastung, zum Anschluss von Kategorie 6A, 7 und 7A Datenkabeln.

Buchse: RJ45, geschirmt
Anzahl der Buchsen: 1
Anschluss: 8-polig,
Anschlusstechnik: Schneidklemmtechnik
Kabelzuführung: 180°, axial
Aderndurchmesser: 0,4 - 0,63 mm
mit Metalltragring, Zentralstück und Abdeckplatte
Farbe: reinweiß RAL 9010
Steckrichtung 45° geneigt

Angebotenes Fabrikat:  '....................................................'
Angebotener Typ:  '....................................................'

Beschriftung/Kennzeichnung Verteiler und Systemanschlussdosen
Jede Anschlussdose muss dahingehend beschriftet werden, dass der Anschlusspunkt im Verteiler eindeutig erkenntlich ist (Raumnr., Patchfeldnr. und Buchsennr.). Bei mehreren Anschlussdosen in einem Raum müssen die Dosen raumweise durchnummeriert werden.
Die Buchsen im Verteilerschrank müssen mit der Raumnummer und der Dosennummer versehen werden.
Ausführung der Beschriftung mit dauerhaft haltbar aufgebrachter Folien-/Maschinenbeschriftung nach Standard des AG komplett liefern und montieren,

1 Stück:
Rahmen 1-fach Reinweiß im vorgesehenen Schalterprogramm
1 x:
Einführen und Anschluß eines Datenkabels an vorhandenes Patchfeld, einschl. hochschellen im
Datenverteilerschrank inkl. anteiliger Schelle
1 x:
Beschriftung, abriebfest je Anschluß- bzw. Patchfeldose mit Thermoband
1 x:
Messung der Datenkabel und Anschlußdosen mit Kabelscanner, einschl. Meßprotokoll

kpl. montiert, incl. allem Klein- undBefestigungsmaterial einschl. Abdeckung und Rahmen im vorgesehenen Schalterprogramm. Montage uP einschl. Dose und Stemmarbeiten bzw. Hohlwandmontage
Menge: 12,000 Stck

**03.03.0030 Datendose 2x RJ 45 UP**
Datendose 2x RJ 45 UP
C6Amodul 2 Port 180°M UP
Universal-Datenanschlussdose RJ45 2 Port, mit 2 modularen vollgeschirmten Modulen, Kategorie 6A, 500 MHz Komponenten geprüfte Ausführung für Datenübertragungsraten bis 10 GBit nach IEEE 802.3an aus Zinkdruckguss, Oberflächen veredelt, mit einzelgeschirmter RJ45-Buchse, einteiliges Modulgehäuse mit Modul-Steckgesicht, Ladestück mit 180° Kabelzuführung, 360°-Schirmanschluss und rastbarer Zugentlastung, zum Anschluss von Kategorie 6A, 7 und 7A Datenkabeln.

Buchse: RJ45, geschirmt
Anzahl der Buchsen: 2
Anschluss: 8-polig,
Anschlusstechnik: Schneidklemmtechnik
Kabelzuführung: 180°, axial
Aderndurchmesser: 0,4 - 0,63 mm
mit Metalltragring, Zentralstück und Abdeckplatte
Farbe: reinweiß RAL 9010
Steckrichtung 45° geneigt

Beschriftung/Kennzeichnung Verteiler und Systemanschlussdosen
Jede Anschlussdose muss dahingehend beschriftet werden, dass der Anschlusspunkt im Verteiler eindeutig erkenntlich ist (Raumnr., Patchfeldnr. und Buchsennr.). Bei mehreren Anschlussdosen in einem Raum müssen die Dosen raumweise durchnummeriert werden.
Die Buchsen im Verteilerschrank müssen mit der Raumnummer und der Dosennummer versehen werden.
Ausführung der Beschriftung mit dauerhaft haltbar aufgebrachter Folien-/Maschinenbeschriftung nach Standard des AG komplett liefern und montieren,

1 Stück:
Rahmen 1-fach Reinweiß im vorgesehenen Schalterprogramm
1 x:
Einführen und Anschluß eines Datenkabels an vorhandenes Patchfeld, einschl. hochschellen im
Datenverteilerschrank inkl. anteiliger Schelle
1 x:
Beschriftung, abriebfest je Anschluß- bzw. Patchfeldose mit Thermoband
1 x:
Messung der Datenkabel und Anschlußdosen mit Kabelscanner, einschl. Meßprotokoll

kpl. montiert, incl. allem Klein- und Befestigungsmaterial einschl. Abdeckung und Rahmen im vorgesehenen Schalterprogramm. Montage uP einschl. Dose und Stemmarbeiten bzw. Hohlwandmontage
Menge: 40,000 Stck

**03.03.0040 Datendose 1x RJ 45 AP**
Datendose 1x RJ 45 AP
C6Amodul 1 Port 180°M
Universal-Datenanschlussdose RJ45 2 Port, mit 2 modular vollgeschirmten Modulen, Kategorie 6A, 500 MHz Komponenten geprüfte Ausführung für Datenübertragungsraten bis 10 GBit nach IEEE 802.3an aus Zinkdruckguss, Oberflächen veredelt, mit einzelgeschirmter RJ45-Buchse, einteiliges Modulgehäuse mit Modul-Steckgesicht, Ladestück mit 180° Kabelzuführung, 360°-Schirmanschluss und rastbarer Zugentlastung, zum Anschluss von Kategorie 6A, 7 und 7A Datenkabeln.

Buchse: RJ45, geschirmt
Anzahl der Buchsen: 2
Anschluss: 8-polig,
Anschlusstechnik: Schneidklemmtechnik
Kabelzuführung: 180°, axial
Aderndurchmesser: 0,4 - 0,63 mm
mit Metalltragring, Zentralstück und Abdeckplatte
Farbe: reinweiß RAL 9010
Steckrichtung 45° geneigt

Beschriftung/Kennzeichnung Verteiler und Systemanschlussdosen
Jede Anschlussdose muss dahingehend beschriftet werden, dass der Anschlusspunkt im Verteiler eindeutig erkenntlich ist (Raumnr., Patchfeldnr. und Buchsennr.). Bei mehreren Anschlussdosen in einem Raum müssen die Dosen raumweise durchnummeriert werden.
Die Buchsen im Verteilerschrank müssen mit der Raumnummer und der Dosennummer versehen werden.
Ausführung der Beschriftung mit dauerhaft haltbar aufgebrachter Folien-/Maschinenbeschriftung nach Standard des AG komplett liefern und montieren,

1 Stück:
Auf Putz Kappe zur Aufnahme einer Datendose
1 Stück:
Geräteblende PVC 1-fach für FB/BR Kanal
1 Stück:
Rahmen 1-fach Reinweiß im vorgesehenen Schalterprogramm
1 x:
Einführen und Anschluß eines Datenkabels an vorhandenes Patchfeld, einschl. hochschellen im
Datenverteilerschrank inkl. anteiliger Schelle
1 x:
Beschriftung, abriebfest je Anschluß- bzw. Patchfeldose mit Thermoband
1 x:
Messung der Datenkabel und Anschlußdosen mit Kabelscanner, einschl. Meßprotokoll

kpl. montiert, incl. allem Klein- undBefestigungsmaterial einschl. Abdeckung und Rahmen im vorgesehenen Schalterprogramm. Montage AP.
Menge: 2,000 Stck

**03.03.0050 Datendose 2x RJ 45 AP**
Datendose 2x RJ 45 AP
C6Amodul 2 Port 180°M
Universal-Datenanschlussdose RJ45 2 Port, mit 2 modular vollgeschirmten Modulen, Kategorie 6A, 500 MHz Komponenten geprüfte Ausführung für Datenübertragungsraten bis 10 GBit nach IEEE 802.3an aus Zinkdruckguss, Oberflächen veredelt, mit einzelgeschirmter RJ45-Buchse, einteiliges Modulgehäuse mit Modul-Steckgesicht, Ladestück mit 180° Kabelzuführung, 360°-Schirmanschluss und rastbarer Zugentlastung, zum Anschluss von Kategorie 6A, 7 und 7A Datenkabeln.

Buchse: RJ45, geschirmt
Anzahl der Buchsen: 2
Anschluss: 8-polig,
Anschlusstechnik: Schneidklemmtechnik
Kabelzuführung: 180°, axial
Aderndurchmesser: 0,4 - 0,63 mm
mit Metalltragring, Zentralstück und Abdeckplatte
Farbe: reinweiß RAL 9010
Steckrichtung 45° geneigt

Beschriftung/Kennzeichnung Verteiler und Systemanschlussdosen
Jede Anschlussdose muss dahingehend beschriftet werden, dass der Anschlusspunkt im Verteiler eindeutig erkenntlich ist (Raumnr., Patchfeldnr. und Buchsennr.). Bei mehreren Anschlussdosen in einem Raum müssen die Dosen raumweise durchnummeriert werden.
Die Buchsen im Verteilerschrank müssen mit der Raumnummer und der Dosennummer versehen werden.
Ausführung der Beschriftung mit dauerhaft haltbar aufgebrachter Folien-/Maschinenbeschriftung nach Standard des AG komplett liefern und montieren,

1 Stück:
Auf Putz Kappe zur Aufnahme einer Datendose
1 Stück:
Geräteblende PVC 1-fach für FB/BR Kanal
1 Stück:
Rahmen 1-fach Reinweiß im vorgesehenen Schalterprogramm
1 x:
Einführen und Anschluß eines Datenkabels an vorhandenes Patchfeld, einschl. hochschellen im
Datenverteilerschrank inkl. anteiliger Schelle
1 x:
Beschriftung, abriebfest je Anschluß- bzw. Patchfeldose mit Thermoband
1 x:
Messung der Datenkabel und Anschlußdosen mit Kabelscanner, einschl. Meßprotokoll

kpl. montiert, incl. allem Klein- undBefestigungsmaterial einschl. Abdeckung und Rahmen im vorgesehenen Schalterprogramm. Montage AP.
Menge: 1,000 Stck

**03.03.0060 Telefondose NFN, AP**
Telefon- Anschlußdose mit Einsatz 3-pol. NFN
AP montiert und angeschlossen.
Menge: 1,000 Stck

**03.03.0070 4 Pair category 7**
4 Pair category 7 screened twisted pair cable, 600 MHZ

halogenfrei 4 x 2 x AWG 23/1

liefern und teilweise auf bauseits verlegten bzw.
montierten Kabelpritschen, in den Kanälen des
Unterflursystems, in PVC-Kanälen, auf Steigetrassen,
in Zwischendecken usw. betriebsfertig verlegen,
einschl. Kabeleinführung in die Anschlußdosen bzw. in
die 19"-Schränke. Auf VDE-gemäßen Kabelabstand zu den
anderen Kabelleitungen. (Z.B. Starkstromkabel ist
unbedingt zu achten)

Angebotenes Fabrikat:  '....................................................'
Angebotener Typ:  '....................................................'
Menge: 6775,000 m

**03.03.0080 Patchkabel ca. 1,5m Cat 6**
Patchkabel
Patchkabel passend zum Kupferanschluss-System der Kategorie 6 / Klasse E bis mind. 250 MHz
gemäß EN 50173 bzw. ISO/IEC 11801 (neueste Fassung).
- Beidseitig RJ-45-Stecker
- Mind. 3 verschiedene Farben zur Unterscheidung
(z.B. grau für Datendienste, grün für TK- Dienste, gelb für WLAN…)
- Kabellängen zwischen 0,5m bis 3m mit Schwerpunkt auf 1,5m
( Kalkulationsgrundlage )

Liefern und montieren
Menge: 150,000 Stck

**03.03.0090 Tel.Kabel J-Y(St)Y 20x2x0,6 auf Trasse**
J-Y(St)Y 20x2x0,6 mm
AP in Rohr, Kanal oder Kabeltrasse fertig verlegt
Menge: 120,000 m

**03.03.0110 Fusionsspleiß**
Spleisse
-Fusionsspleiß für Multimodefaser OM3-G 50/125 µm
-max. Dämpfung 0,1dB
-Verbindung Pigtail-Stammkabel
-Konfektion der einzelnen Fasern des LWL-Kabels
-systembedingte Kleinteile
Menge: 24,000 Stck

**03.03.0120 LWL-Universalkabel Multimode**
LWL-Universalkabel A/I-DQ(ZN)BH 12G/50/125nm OM3 Multimodefasern In gemischter Verlegung fertig verlegt.
Menge: 120,000 m

**03.03.0130 LWL Patchkabel 2m**
LWL-Patchkabel
LWL-Duplex-Rangierkabel OM3-G 50/125 µm
- konfektioniert mit
- 1 x Systemstecker
- 1 x gerätespezifisch (LC, Duplex SC, MT-RJ,...)
- Kavelarummantelung als Zugentlastung.
- Verschiedene Farben nach Wahl des AG.
- Länge: 1 bis 3m ( Kalk. Grundlage 2m )

Liefern und montieren
Menge: 1,000 Stck

**03.03.0140 Managebarer 19" Switch**
Managebarer 19" Switch

Gigabit Switch 2510-24, 2 Port 1 Gigabit/s, 24 Port 100 Mbit/s, 2 Uplink-Slots, 19" Managebarer Switch zum Anschluss von bis zu 24 Fast Ethernet PCs an ein Gigabit Ethernet Netzwerk

1 HE internes Netzteil, lüfterlos mit 19" Einbauwinkeln

Angebotenes Fabrikat:  '....................................................'
Angebotener Typ:  '....................................................'

Kpl. montiert und angeschlossen, incl. allem erforderlichen Kleinmaterial
Menge: 2,000 Stck

**03.03.0150 Messung LWL**
Messungen
Allgemeines:
Die durchzuführenden Messungen müssen für spätere, periodische Folgemessungen reproduzierbar sein. Aus diesem Grund müssen folgende Angaben dem Meßprotolkoll
als Beiblätter beigefügt werden:
- Beschreibung des Meßaufbaus sowie der Meßdurchführung.
- Verwendete Geräte, einschließlich gewählten Einstellungen und Angabe des Softwarestandes.
- Eichung, Angabe des eingestellten Brechindex und Meßgenauigkeit.
- Typ der eingesetzten Stecker und Kupplungen.
Den Meßprotokollen sind die Angaben der zulässigen Grenzwerte zu den durchgeführten
Messungen als Vergleich beizulegen.
Zu Beginn und während der Messung ist u.a. auf folgendes zu achten:
- Reinigung der Prüfmittel einschl. Sende- und Empfangsdioden
- Nullabgleich zwischen Sender und Empfänger mind. alle 100 Messungen kontrollieren
- Steckzyklen der Meßstecker < 1000
- Bei allen Messungen sind Vor- und Nachlauffasern von geeigneter Länge (Länge jeweils mindestens Länge der Installationslänge) zu verwenden.
- Die Pulsdauer darf 20ms nicht überschreiten.
Werden zwei Fasern gleichzeitig gemessen (ein gesamter Link), ist für definierte Anregungsbedingungen auf beiden Senderseiten ein Modenfilter einzusetzen.
Brechungsindex:
Das Messgerät ist bzgl. dem Brechungsindex anhand eines Referenzkabels zu kalibrieren.
Es ist nicht ausreichend, die Angabe des Brechungsindex aus dem entsprechenden Datenblatt zu übernehmen.
Existiert ein Trommelprotokoll des Herstellers, kann der hierin aufgeführte Brechungsindex
herangezogen werden. Voraussetzung ist, dass die Idendität des Trommelprotokolls zur eingesetzten Kabeltrommel nachweisbar ist. Bei mehreren Kabel- bzw. Trommelchargen sind
die jeweiligen Trommelprotokolle zu berücksichtigen und vorzulegen.
Es werden generell zwei Messverfahren gefordert:
Transmissions-Messungen (Dämpfungsmessungen)
An LWL-Datenleitungen, gemäß EN 50173 bzw. Dämpfungsmessung nach der
Einfügemethode 6 (Steckerbewertung)
- Jeweils pro Faser
- Erstellung eines gedruckten Meßprotokolls für jede einzelne Faser mit folgenden Daten:
- Datum, Zeit
- Ausführender
- Faserlänge in m
- Kabelweg von - nach
- Kabeltyp
- Faserfarbe, Fasernummer, Strangnummer
- optische Dämpfung, wobei die Messung beidseitig zu erfolgen hat
Rückstreu-Messungen (OTDR-Messungen)
An LWL-Datenleitungen, gemäß EN 50173
-Jeweils pro Faser bidirektional mit Mittelwertbildung:
- Multimode: Bei 850nm und 1300nm
- Singlemode: Bei 1310nm und 1550nm
- Erstellung eines gedruckten Meßprotokolls mit OTDR-Kurve für jede einzelne Faser mit folgenden Daten:
- Datum, Zeit
- Ausführender
- Faserlänge in m
- Kabelweg von - nach
- Kabeltyp
- Faserfarbe, Fasernummer, Strangnummer
- Bandbreite
- Laufzeitverzögerung
- Faserlänge
Abspeicherung der Messergebnisse nach Bellcore OTDR Data Standard
Geforderte Parameter:
- Multimode
- Zulässige Dämpfungn (arithmetischer Mittelwert) für Übergang Stecker - Stecker:
typisch: 0,2dB, maximal: 0,7dB
- Zulässige Dämpfung (arithmetischer Mittelwert) für Spleißverbindung:
typisch: 0,1dB, maximal: 0,5dB
- Optische Mindestrückflußdämpfung gemäß EN 50173:
850nm und 1300nm: 20dB
- Singlemode
- Dämpfungskoeffizienten
bei 1310nm: max. 0,36dB/km
bei 1550nm: max. 0,23dB/km
- Spleißdämpfungen (arithmetischer Mittelwert)
im Durchschnitt: max. 0,1dB
bei Ausreißern: max. 0,2dB
Höhere Spleißdämpfungen bei 1550nm gegenüber 1310nm werden nicht zugelassen
- Optische Mindestrückflußdämpfung gemäß EN 50173:
1310nm und 1550nm: 26dB
Bestehen Zweifel an den vom AN durchgeführten Messungen, behält sich der AG vor, diese Messungen durch eine neutrale Institution auf Kosten des AN durchführen zu lassen.

Vorstehend beschreibene LWL Komponenten kpl. durchmessen
und protokollieren.
Pauschal:
Menge: 1,000 Stck

**03.03.0160 Erweiterung Dokumentation**
Erweiterung Dokumentation

Messprotokolle und Dokumentationsunterlagen sind in der Dokumentenmappe im Schrank zu hinterlegen.
Hierfür ist für jeden der bestehenden Schränke eine entsprechende Dokumentenmappe zu besorgen und im Verteiler anzubringen.
Menge: 2,000 Stck

#### Abschnitt 03.04 NOT- U. GEFAHREN REAK.SYS (NGRS)

*Hinweis: HINWEIS NGRS*
Die nachfolgenden Positionen beziehen sich auf eine Vorrüstung eines NGRS im Sinne der derzeitigen Vornorm  DIN VDE V 0827 „Notfall- und Gefahren-Systeme – Teil 2

Sollten sich bis Baubeginn Änderungen der Risikofaktoren und Schutzziele ergeben, behält sich der AG vor
das derzeit angewendete Sicherungskonzept ( z.B.: Information der Schuleitung über Pager, Auslösung über Taster / Alarmierung über opt. u. akk. Signalgeber ) gegebenenfalls anzugleichen und zu überarbeiten

**03.04.0010 4 Pair category 7**
4 Pair category 7 screened twisted pair cable, 600 MHZ

halogenfrei 4 x 2 x AWG 23/1

liefern und teilweise auf bauseits verlegten bzw.
montierten Kabelpritschen, in den Kanälen des
Unterflursystems, in PVC-Kanälen, auf Steigetrassen,
in Zwischendecken usw. betriebsfertig verlegen,
einschl. Kabeleinführung in die Anschlußdosen bzw. in
die 19"-Schränke. Auf VDE-gemäßen Kabelabstand zu den
anderen Kabelleitungen. (Z.B. Starkstromkabel ist
unbedingt zu achten)
Menge: 590,000 m

**03.04.0020 FFKu-EL-F20BG / EN 20 / UP**
Flexibles Kunststoffrohr, leichte Ausführung, mit
Zugdraht versehen,
FFKu-EL-F20BG / EN 20
einschl. Stemmarbeiten in Mauerwerk od. Beton, fertig
verlegt.
Menge: 40,000 m

#### Abschnitt 03.05 ANTENNENANLAGE

*Hinweis: HINWEISTEXT ANTENNENANLAGE*
HINWEISTEXT ANTENNENANLAGE

Ausführung als sternförmiges und zugfähiges Leerrohrsystem mit Zugdraht. Das Leerohrsystem ist unbedingt nachinstallierbar auszuführen.

Für die Angebotsabgabe und für die Ausführung der Arbeiten sind folgende Vorschriften zu beachten:
> Die Bestimmungen DIN VDE 0100, 0855 und 0872
> Die Bestimmungen der Telekom über die Errichtung verstärkerbetriebener  Antennenanlagen.
Nach der Fertigstellung ist die Anlage abzunehmen. Die ermittelten Meßwerte sind in einem Abnahmebericht zu protokollieren.

Nachfolgend aufgeführte Geräte und Bauteile sind betriebsfertig zu montieren und anzuschließen, incl. allen Zubehörteilen, Klein- und Befestigungsmaterial.

Die Anbindung der Anlage erfolgt nach Fertigstellung an den Bauabschnitt 2 ( Grundschule )

**03.05.0010 Anschluß Übergabepunkt**
Anschluß der Antennenanlage an Übergabepunkt des Versorgers mit Stecker
und sämtlichem Zubehör, kpl. ausführen.
Menge: 1,000 Stck

**03.05.0020 Komplette Erdung**
der Antennenanlage zur Potentialausgleichsschiene
gem. den VDE-Vorschriften 0855,
einschl. dem erforderlichen Zubehör wie Schellen,
Schrauben usw. sowie der erforderl. Erdungsschienen zur
Leitungsnetzerdung
Menge: 1,000 Stck

**03.05.0030 Erdungswinkel für 6 Koaxialkabel**
Erdungswinkel zum Anschluss von 6 Koaxkabeln
und einer Erdungsleitung,
nach VDE-Vorschrift, für BK- und SAT-ZF-Verteilanlagen

Reflexionsdämpfung > 25 dB,
Einschl. Anschlüsse: 12 F-Buchsen

komplett montiert und angeschlossen
inkl. Klein- und Befestigungsmaterial
Menge: 1,000 Stck

**03.05.0040 Galvanisches Trennglied**
Galvanisches Trennglied
- zur galvanischen Trennung von 2 Übertragungssystemen in BK-Anlagen
Es trennt HF-Netze vollständig voneinander, sowohl auf dem Masse- als auch dem Signalpfad.
Dadurch werden sowohl Potentialausgleichsströme (Gleichstrom), als auch die Ableitung von Leckströmen (Wechselstrom) des 230 V Netzes über den Außenleiter des Koaxialkabels zum Erdungspunkt verhindert.

Frequenzbereich  5-1000 Mhz
Rückkanalfähig
Durchgangsdämpfung  < 0,5 dB

kpl. montiert und angeschlossen, incl. Klein-, und Befestigungsmaterial
Menge: 1,000 Stck

**03.05.0050 Hausanschlußverstärker BK 29 dB**
Hausanschlußverstärker zum Einsatz in BK-Anlagen nach dem Übergabepunkt.
Entsprechend FTZ-Richtlinie mit Rückkanalverstärkung
Am Eingang und Ausgang Koaxialbuchsen nach DIN 45 325
Verstärkung 29 dB,  mit Pegelsteller
Leistungsaufnahme 13 W
kpl. montiert und angeschlossen, incl. Klein- und Befestigungsmaterial
Menge: 1,000 Stck

**03.05.0060 Antennenverstärker BK 20 dB**
Antennenverstärker zum Einsatz in BK-Anlagen nach
dem Übergabepunkt mit Rückkanalverstärkung
Entsprechend FTZ-Richtlinie
Am Eingang und Ausgang Koaxialbuchsen nach DIN 45 325
Verstärkung 20 dB, mit Pegelsteller
Leistungsaufnahme 5 W
kpl. montiert und angeschlossen, incl. Klein- und
Befestigungsmaterial
Menge: 1,000 Stck

**03.05.0070 Verteiler 1Eingang / 4Ausgänge**
Verteiler für sternförmige Netzstruktur,
Dose mit 1 Eingang und 4 Ausgängen
Dämpfung 13-20 dB, Aufputzmontage
kpl. montiert und angeschlossen, incl. Klein-, und
Befestigungsmaterial

Nicht benutzte Abgänge sind mit Abschlußwiderstand auszurüsten
Menge: 1,000 Stck

**03.05.0080 Montageschrank**
Montageschrank / Verteilergehäuse

inkl. 1 Schuko Doppelsteckdose AP IP 44
zur Aufnahme der Antennenkomponenten auf einer Montageplatte:

Robuster Stahlschrank B/H/T ca. 600/600/210mm

Schrank inkl. Schloss und zwei Schlüssel
eine ausreichende Abfuhr der anfallenden Wärme muss gewährleistet sein
inkl Leitungseinführungen.

kpl. montiert und angeschlossen, incl. Klein-, und
Befestigungsmaterial
Menge: 1,000 Stck

**03.05.0090 Multimedia Anschlussdose**
Multimedia- BK und Datendose als Enddose mit F-Buchse,
breitbandig 5-862 MHz

Frequenzbereich DATA/TV-FM:  5-862 MHz/85-862 MHz
Anschlussdämpfung DATA/TV/FM:  9dB/9dB/11dB
Entkopplung 5-65MHz: typ. 74dB
Entkopplung 85-862MHz: TV-/FM-DATA =35dB; TV-FM  =32dB
Rückflußdämpfung EN50083-4 85-862 MHz: IN Kat B, TV-DATA Kat C, FM Kat D

Schirmungsmaß: >85dB, Klasse A
Kabelanschluss Aussen/- Innenleiter: 7,5/0,8-1,3 mm

in Schalterdose UP eingebaut, mit Abdeckplatte im
entspr. Schalterprogramm, incl. Abschlusswiderstand

angebotenens Fabrikat / Typ, '....................................................'

kpl. montiert und angeschlossen, incl. Stemmarbeiten,
Abdeckung und Endwiderstand
Menge: 2,000 Stck

**03.05.0100 Koaxleitung Erdkabel, dämpfungsarm**
Koaxial-Erdkabel, 75 Ohm, 2200MHz, 10,4 dB
in gemischter Verlegung Trasse / Rohr ,fertig verlegt.
Menge: 120,000 m

**03.05.0110 Abschlußwiderstand**
Abschlußwiderstand, für Abzweiger und Verteiler, zum
Abschließen eines
nichtbenutzten Ausgangs, kpl. montiert.
Menge: 4,000 Stck

**03.05.0120 Koaxleitung**
Koaxialkabel, 75 Ohm, 2200MHz, 30,2 dB
in Rohr auf Fußboden ,fertig verlegt.
Menge: 170,000 m

**03.05.0130 FFKu-EL-F16BG / EN 16, UP**
Flexibles Kunststoffrohr, leichte Ausführung, mit
Zugdraht versehen,
FFKu-EL-F16BG / EN 16
UP, einschl. Stemmarbeiten, fertig verlegt.
Menge: 25,000 m

**03.05.0140 Einpegeln / Abnahme**
Einpegeln und Abnahme der Anlage.
Anfertigen eines Prüfungsprotokolls in 3-facher
Ausfertigung mit eingetragenen Meßwerten.
Menge: 1,000 psch

#### Abschnitt 03.06 SPRACHALARMIERUNG

*Hinweis: System- und Qualitätsbeschreibung*
SYSTEM UND QUALITÄTSBESCHREIBUNG /
SPRACHALARMIERUNG FÜR GESAMTGEBÄUDE

Hinweistext:

Die Alarmierung für verschiedene Gefahrenlagen erfolgt ausschließlich über die SAA.
Die Anlagen wurde bereits im 1. BA beschafft und betriebsfertig eingebaut.
Von dieser Anlage soll im Ausbau der Sanierung auch das Hauptgebäude wieder erschlossen werden.

Es ist eine ELA-Anlage gemäß DIN VDE "Elektroakustische Notfallwarnanlage" gefordert.
Flächendeckende Alarmierung mit Lautsprechern ist vorgesehen.
Es ist eine Kreisüberwachung vorgesehen (keine Einzel-Überwachung der LS).
Die Lautsprecher  sind für die Beschallung und die Evakuierung konzipiert.

Anhand von Simulationsberechnungen ist die Ausführungsqualität der Beschallungsanlage
nachzuweisen.

Es ist ein digitales System gefordert, das dem neuesten Stand der Technik entsprechen muss.

Die NF-Verbindungen untereinander müssen mittels Pilotton auf den Leitungen und der entsprechenden Auswertung in den Matrizen permanent überwacht werden.
Auch die Lautsprecherlinien sind permanent zu überwachen.
Zusätzlich werden die Lautsprecher auch per Impedanzmessung überwacht.
Es ist eine flächendeckende Beschallung zu realisieren, damit die geforderten Werte auch nach der VDE 0833-4 erfüllt werden.
Die Anlage wird auch für hochwertige Hintergrundbeschallung genutzt.

ELA-Zentrale in 19"-ELA-Gestellschrank,

Vollständige Unterstützung von Havarie/Redundanz-Konzepten in sicherheitsrelevanten Anlagen. Integrierte Selbstüberwachung durch Watchdog-Schaltung.

Inbetriebnahme der SAA-Zentrale mit den für den Einsatzort notwendigen Systemparametern. Das sind insbesondere Liniengruppen, Rufzonen sowie Verknüpfungen mit und ohne Steuerfunktionen.
Verschalten von der Zentrale.
Vernetzung der Zentrale mit allen erforderlichen Daten, die einen Betrieb ermöglicht.

Einmessen der SAA Schalldruck- / Impedanzmessung, etc.

Abnahme der SAA mit dem Betreiber und ggf. der Feuerwehr.
Durchführung aller erforderlichen Prüfungen sowie Ausstellen der Bescheinigung auf mängelfreie Funktion.

Einweisung einer berechtigten Person in Bedienung, Handhabung und Alarmorganisation der
SAA in Verbindung mit allen system- und objektspezifischen Meldungen.

Erstellen der technischen Dokumentation und Übergabe der Unterlagen an den Betreiber, bestehend aus:

- Projektierungsplan
- Linienplan
- Verteileraufschriebe
- Bedienungsanleitungen für die SAA

Auf Grund der Sicherheitsrelevanz sind technische Mindeststandards ( Leitfabrikate ) vorgegeben.
Es dürfen unter Angabe des Herstellers auch abweichende gleichwertige Fabrikate angeboten werden.

**03.06.0010 SAA-Anlage Zentrale**
Erweiterung SAA-Zentrale

Erweiterung SAA-Zentrale im Bestand ist durch den AN zu prüfen und entsprechend den Anforderungen zu erweitern. Die hier einzugebende Pauschale umfasst ca. 4 Systemtechnikerstunden inkl. An- und Abfahrt.
Menge: 1,000 Stck

**03.06.0020 Feuerwehrsprechstelle**
PAV DSM40, Feuerwehrsprechstelle FCS18
FAB-Nr.: NRX:FCS18
Fabrikat: PAV
Type: NRX:FCS18

Angebotenes Fabrikat : '....................................................'
( Ohne Fabrikatsnennung ist das Leitfabrikat einzubauen )
liefern und betriebsfertig montieren einschl sämtlichem Systemzubehör
Menge: 1,000 Stck

**03.06.0030 Systemsprechstelle**
PAV DSM40, Systemsprechstelle CS36
FAB-Nr.: NRX:CS36
Fabrikat: PAV
Type: NRX:CS36

Angebotenes Fabrikat : '....................................................'
( Ohne Fabrikatsnennung ist das Leitfabrikat einzubauen )
liefern und betriebsfertig montieren einschl sämtlichem Systemzubehör
Menge: 1,000 Stck

**03.06.0050 Metall-Deckeneinbau-Lautsprecher mit Feuerschutzhaube**
Metall-Deckeneinbau-Lautsprecher
für AB-Verkabelung,2x6W,100V,
zertifiziert gemäß EN 54-24

Metall-Deckeneinbaulautsprecher für AB- Verkabelung, 2x6W, 100V, zertifiziert gemäß EN 54-24, BS 5839 konform.
- Hochwertiges, montagefreundliches kunststoffbeschichtetes Metallgehäuse mit weißem Metalleinbaurahmen,
für mechanisch sicheren Halt in der Decke
- 3 Federschnappverschlüsse für schnelle Montage und Anschluss, geeignet für Wiedergabe von Sprache und Musik
- hochschalldurchlässige Frontabdeckung mit feiner Perforation
- 2 Stück leistungsstarke und feuchtigkeitsimprägnierte 6 Oval- Breitbandchassis mit Hochtonkegel eingebaut
- 2 Stück hochwertige 100 V- Anpassungs Übertrager mit je:1/1-1/2-1/4 Leistungsanpassung, sowie 2 integrierte  Keramikklemmen und 2 Thermosicherungen
- Mit Feuertopf zur Erhöhung der passiven Sicherheit.

einschl. Feuerschutz- Staubschutzhaube mit Doppelanschlusseinführung und Durchschleifverkabelung.
Inclusive keramischer Klemmleiste. Einsatz in Lüftungskanäle möglich

betriebsfertig montiert und angeschlossen, incl. Klein- u. Befestigungsmaterial.
Menge: 43,000 Stck

**03.06.0060 Wandaufbaulautsprecher, 2x6 Watt,EN 54-24,**
A/B Wandaufbaulautsprecher, 2x6 Watt, 100 Volt, zertifiziert gemäß EN 54-24,

Wand-Aufbau-Lautsprecher für AB-Verkabelung, 2x6 W, 100 V, zertifiziert gemäß EN 54-
24,BS 5839 konform.
Typenbeschreibung:
- Hochwertiges, montagefreundliches, sowie resonanzarmes MDF-Holzgehäuse
- geeignet für Wiedergabe von Sprache und Musik
- hochschalldurchlässige Frontabdeckung mit feiner Perforation, geeignet für horizontale und vertikale
Wand oder Deckenmontage
- 2 Stück leistungsstarke und feuchtigkeitsimprägnierte 5 Oval- Breitbandchassis mit Hochtonkegel eingebaut
- 2 Stück hochwertige 100V-Anpassungs-  Übertrager mit je:1/1-1/2-1/4 Leistungsanpassung, sowie 2 integrierte Keramikklemmen und 2 Thermosicherungen
- MDF-Gehäuse ist mit einer weißen Kunststoffbeschichtung versehen
- Die Montage erfolgt per Federverschluß an der Rückwand.
betriebsfertig montiert und angeschlossen, incl. Klein- u. Befestigungsmaterial.
Menge: 8,000 Stck

**03.06.0070 Tel.Kabel J-Y(St)Y 4x2x0,8 AP**
J-Y(St)Y 4x2x0,8 mm
AP in Rohr, Kanal oder Kabeltrasse fertig verlegt
Menge: 2750,000 m

**03.06.0080 JE-H(St)H...BD E 30 8x2x 0,8 qmm**
JE-H(St)H...BD E30  8x2x0,8 qmm
Halogenfreies Notlaufkabel ( 30 Min.)
Farbe Orange
in E30-Sammelhalter verlegt
( Sammelhalter im Titel Leitungsträger enthalten )
Menge: 335,000 m

**03.06.0090 Inbetriebnahme SAA**
Inbetriebnahme der SAA-Zentrale mit den für den
Einsatzort
notwendigen Systemparametern. Das sind insbesondere
Liniengruppen, Rufzonen sowie Verknüpfungen mit und
ohne Steuerfunktionen.

Verschalten von der Zentrale.

Vernetzung der Zentrale mit allen erforderlichen
Daten,
die einen Betrieb ermöglicht.
Menge: 1,000 psch

**03.06.0100 Einmessen der SAA**
Einmessen der SAA

Schalldruck- / Impedanzmessung, etc.
Menge: 1,000 psch

**03.06.0110 Abnahme und Einweisung**
Abnahme der SAA mit dem Betreiber und
ggf. der Feuerwehr.
Durchführung aller erforderlichen Prüfungen
sowie Ausstellen der Bescheinigung auf
mängelfreie Funktion.

Einweisung einer berechtigten Person in Bedienung,
Handhabung und Alarmorganisation der
SAA in Verbindung mit allen system- und
objektspezifischen Meldungen.
Menge: 1,000 psch

**03.06.0120 Dokumentation SAA**
Dokumentation SAA-Zentrale

Erstellen der technischen Dokumentation und Übergabe
der Unterlagen an den Betreiber, bestehend aus:

- Projektierungsplan
- Linienplan
- Verteileraufschriebe
- Bedienungsanleitungen für die SAA
Menge: 1,000 psch

**03.06.0130 Regiearbeiten**
Die im 1. Bauabschnitt errichtete Anlage ist um das Hauptgebäude zu erweitern.
Zur Koordination und Durchführung dieser Maßnahmen sind aufgeführte Regiestunden vorgesehen.

Vor Beginn der Montage sind mit der zuständigen Bauleitung alle Arbeiten in einzelnen Abschnitten durchzusprechen. Die geplante Montagesituation ist zu erläutern.
Mit der Montage darf erst nach Ausdrücklicher Freigabe der Bauleitung begonnen werden.

WICHTIG:
Vor Ausführung von Taglohnarbeiten ist der zuständige Bauleiter schriftlich darüber zu informieren, welche
Arbeiten als Taglohnarbeiten ausgeführt werden sollen.
Dabei ist der in etwa anfallende Zeitaufwand sowie die dafür eingesetzten Monteure zu benennen.
Sämtliche Taglohnarbeiten dürfen nur nach Zustimmung oder Anordnung der Bauleitung vorgenommen werden.
Nicht genehmigte, aber ausgeführte Stunden gelten als nicht gearbeitet und werden nicht vergütet.

Bei Prüfung von Abschlagsrechnungen und der Schlußrechnung werden nur Taglohnstunden anerkannt,
die auf von der Bauleitung unterschriebenen Rapportzetteln aufgeführt sind.

Für die vom Auftragnehmer eingesetzten Arbeitskräfte wie Meister, Obermonteure, Monteure, Hilfsmonteure und Helfer ist ein durchschnittlicher Stundensatz zu kalkulieren und anzubieten. Es sind die gesetzlichen Tariflöhne einzusetzen

Die gesamte Abrechnung der Regiestunden wird mit diesem Verrechnungssatz vergütet. Sämtliche Auslösungen wie Kilometergeld, KFZ-Pauschalen, Zuschläge für Überstunden, Fachbauleiterpauschalen, usw. sind in diesem Stundensatz enthalten.

Die für die Leistung aufzuwendenden Materialien werden aufgemessen.
Hilfsstoffe sowie für die Arbeiten erforderlichen Geräte mitsamt Ersatzmaterial ( Bohrer, Fräsen, Trennscheiben etc ) werden nicht besonders vergütet.
Menge: 16,000 Std

#### Abschnitt 03.07 KNX-STEUERUNG

*Hinweis: System- und Qualitätsbeschreibung*
SYSTEM UND QUALITÄTSBESCHREIBUNG /
KNX BUSSYSTEM

Installationsbussystem  Bereich: gesamtes Gebäude
Für die im gesamten Gebäude notwendigen Steuerungen und Meldungen wird ein Installationsbussystem als offenes standardisiertes Bussystem als Europäischer Installationsbus (EIB-KNX) der Vereinigung European Installation Bus Association (EIBA) vorgesehen.
Die Komponenten des Bussystems sind
- Spannungsversorgung mit Drossel
- Bereichs- und Linienkoppler
- Busleitung
- Busklemmen
- Installationsdosen
- Installationsverteilungen
- Sensoren
- Aktoren
- Tableausteuerungen
Als Busleitung ist nach EIBA, VDE 0207 und VDE 0815 zugelassen Leitung YCYM 2x2x0,8 mm einzusetzen.
Die Steuerungen sind frei programmierbar.

Die Schaltmöglichkeiten erfolgen über EIB Schnittstellenmodule und daran angeschlossenen konventionelle Schaltersysteme.
Die Bedienung der Schaltelemente sollte dem häuslichen Standard entsprechen.

Die Flure und Gruppenräume werden zentral über eine EIB Tableausteuerung als Touchterminal geschaltet bzw. gesteuert.

Das Touchterminal u.P. kann alle Standardfunktionen wie Schalten, Dimmen, Jalousie, Darstellung von Messwerten ausführen. Die Bedienung erfolgt direkt über ein ca. mind. 6 Zoll großes Farb-Touchdisplay mit 320x 240 Bildpunkten. Es ist ein Passwortschutz und eine Systemuhr integriert. Das Terminal hat unfangreiche Logikfunktionen sowie die Möglichkeit Hintergrundbilder zu hinterlegen.

HINWEISTEXT SONNENSCHUTZ

Für die außen liegenden Sonnenschutzanlagen ist eine örtliche, raum- bzw. gruppenbezogene Steuerung aufzubauen. Bei Gefahr (z.B. Wind) sollen die Behänge automatisch nach oben fahren. Die Steuerung erfolgt über das Bussystem EIB.

Angebotenes Fabrikat:  '....................................................'

*Hinweis: KNX-EIB-AUSGÄNGE*

**03.07.0010 Schaltaktor KNX-TP 1-fach 16A**
Schaltaktor, Bussystem KNX-TP, 1-fach, mit potentialfreien Relaiskontakt pro Ausgang, Bemessungsbetriebsspannung 230 V AC, Schaltstrom 16 A, cos phi 0,8, geeignet zum Schalten kapazitiver Lasten von 140 myF, mit Laststromerfassung und -überwachung auf Sollwert-Über-/-Unterschreitung, mit Betriebs- und Statusanzeige, mit Vorwahl, ob alle Kanäle gemeinsam und identisch parametriert werden oder ob jeder Kanal individuell parametrierbar ist, mit logischer Verknüpfung (UND/ODER) zweier Kommunikationsobjekte für einen Kanal, mit einstellbarem Schaltzustand bei Spannungsausfall und -wiederkehr, als Reiheneinbaugerät, Maße DIN 43880, für Montage auf Tragschiene TH35 DIN EN 60715, Breite bis 8 TE, mit integriertem Busankoppler und Busanschluss über Busanschlussklemme, Schutzart IP 2X DIN EN 60529 (VDE 0470-1).

Liefern, montieren und anschließen
Menge: 4,000 Stck

**03.07.0020 Schaltaktor KNX-TP 6-fach 16A**
Schaltaktor, Bussystem KNX-TP, 6-fach, mit potentialfreien Relaiskontakt pro Ausgang, Bemessungsbetriebsspannung 230 V AC, Schaltstrom 16 A, cos phi 0,8, geeignet zum Schalten kapazitiver Lasten von 140 myF, mit Laststromerfassung und -überwachung auf Sollwert-Über-/-Unterschreitung, mit Betriebs- und Statusanzeige, mit Vorwahl, ob alle Kanäle gemeinsam und identisch parametriert werden oder ob jeder Kanal individuell parametrierbar ist, mit logischer Verknüpfung (UND/ODER) zweier Kommunikationsobjekte für einen Kanal, mit einstellbarem Schaltzustand bei Spannungsausfall und -wiederkehr, als Reiheneinbaugerät, Maße DIN 43880, für Montage auf Tragschiene TH35 DIN EN 60715, Breite bis 8 TE, mit integriertem Busankoppler und Busanschluss über Busanschlussklemme, Schutzart IP 2X DIN EN 60529 (VDE 0470-1).

Liefern, montieren und anschließen
Menge: 14,000 Stck

*Hinweis: KNX-EIB-EINGÄNGE*

**03.07.0030 Binäreingang KNX-TP DC 1-fach**
Binäreingang, Bussystem KNX-TP, 1-fach, für Eingangsspannung 24 V DC, Bemessungsbetriebsspannung: Busspannung, als Reiheneinbaugerät, Maße DIN 43880, für Montage auf Tragschiene TH35 DIN EN 60715, Breite bis 2 TE, mit integriertem Busankoppler und Busanschluss über Kontaktsystem zur Datenschiene.

Liefern, montieren und anschließen
Menge: 4,000 Stck

**03.07.0040 Binäreingang KNX-TP AC 8-fach**
Binäreingang, Bussystem KNX-TP, 8-fach, für Eingangsspannungen 24 V AC und 230 V AC, Bemessungsbetriebsspannung: Busspannung, als Reiheneinbaugerät, Maße DIN 43880, für Montage auf Tragschiene TH35 DIN EN 60715, mit integriertem Busankoppler und Busanschluss über Kontaktsystem zur Datenschiene.

Liefern, montieren und anschließen
Menge: 1,000 Stck

*Hinweis: KNX-EIB-BEDIENGERÄTE*

**03.07.0050 KNX Steuer- und Störmeldetableau**
KNX Steuer- und Störmeldetableau

Instabus-Bedientableau mit 12 Tasten inkl. 12 LED`s und Beschriftungsfeldern. Verteiler mit
Netzteil, Ansteuer-Logik und Busankoppler und Frontplatte neutral, unbestückt
Außenmaße ca: Höhe: 310 mm - Breite: 310 mm - Tiefe: 93 mm

Liefern, montieren und anschließen
Menge: 1,000 Stck

*Hinweis: KNX-EIB-SENSOREN*

*Hinweis: HINWEISTEXT*
HINWEISTEXT

Für nachfolgend genannten Installationsgeräte ist das Schalter- Programm noch durch die Bauherrschaft über eine vom AN Elektro vorzunehmende Bemusterung festzulegen.
Als Preisbasis sind vom AN-Elektro Geräte eines Marken-Fabrikates im Großflächenformat
in reinweisser Ausführung anzubieten.
Abdeckplatten und Rahmen sind in die Angebotspreise mit einzukalkulieren.
Alle Geräte sind fertig montiert und angeschlossen, bei UP-Geräten incl. Schalterdose und Stemmen in Mauerwerk, bei Betoneinlegearbeiten incl. betonfeste Dose und Schutzrohre bis zur Decke ( anteilig für Kombinationen ) bei Kanalmontage Bohren der Auslässe, incl. Gerätedose, anzubieten.

Bei Montage in Hohlwänden ist der kalkulierte Preis für die Stemmarbeiten im Mauerwerk gleichzusetzen mit der Herstellung einer Bohrung in den Wandplatten und die Lieferung sowie die Montage der erforderlichen Hohlwanddosen einschl. erforderliche Brandschutzdosen für Montage in Brandschutzwänden.

Bei Kombination von Licht- und Schwachstrom ist eine VDE-gerechte Lösung mit Berührungsschutz auszuführen, ansonsten ist eine separate Abdeckung erforderlich.
Bei AP-, wd.- Ausführung ist die schlag- und stoßfeste Ausführung anzubieten.
UP- Installationen in Trennwänden ( < 20cm Wandstärke ) dürfen nur nach ausdrücklicher Genehmigung der Bauleitung ausgeführt werden.
( Versetzte Anordnung Schallschutz o.ä ist zu klären )

**03.07.0060 KNX Bewegungssensor IP55**
KNX Bewegungssensor, Weiss,
Aufputz-Wächter-Sensor mit Sensorwinkel 220° und mit integriertem Busankoppler.
Mit Meldefunktion und Dämmerungsschalterfunktion über KNX.
2 Bewegungskanäle zum automatischen Senden von Ein- und Ausschaltbefehlen
in Abhängigkeit von Bewegung und Helligkeit. Mit integriertem Dämmerungssensor, Dämmerungsschaltschwelle über ETS oder Bus einstellbar.
Parallelbetrieb mehrerer Wächter ist durch zyklische Einschaltbefehle möglich
(Master/Slave Funktion). Dämmerungssensor und Nachlaufzeit einstellbar
per ETS oder Potis am Gerät. Sensoren/Linsensysteme über ETS variierbar.
Der Erfassungsbereich kann mit einer beigefügten Folie angepasst werden
Eingänge Dämmerungssensor, Bewegungsmelder
Ausgänge Bewegungsmelder, Dämmerungsschalter
Mindestanforderungen:
Erfassungsbereich horizontal 220°
Max. Reichweite frontal: 16 m
seitlich: 16 m
bei einer Montagehöhe von 2,5 m
Dämmerungssensor 1 – 1.000 lx
Maße (H x B x T): 115 mm x 125 mm x 141 mm
Temperaturbereich - 25 °C bis + 55 °C
Schutzart IP 55, EN 60 529 (nach Montage)
Farbe weiß

liefern und  montieren, anschließen und funktionsfertig einschließlich Progammierung in Betrieb nehmen.
Menge: 4,000 Stck

**03.07.0070 KNX Jalousietastsensor-1-fach**
KNX Jalousietastsensor-1-fach

KNX Tastsensor-Modul Jalousie, 1-fach
inklusive transparente Abdeckung für Tastensatz 1-fach, komplett, im vorgesehenen Schalterprogramm

Bestimmungsgemäßer Gebrauch
Bedienen von Verbrauchern, z.B. Licht ein/aus, Dimmen, Jalousien auf/ab, Helligkeitswerte, Temperaturen, Abrufen und Abspeichern von Lichtszenen etc.
Montage in Gerätedose nach DIN 49073

Produkteigenschaften
¦ Tastsensor-Funktionen Schalten, Dimmen, Jalousiesteuerung, Wertgeber, Szenenaufruf etc.
¦ Eine oder zwei Funktionen pro Taste
¦ Komplettierung mit Tastensatz
¦ Beleuchtbares Beschriftungsfeld
¦ Eine Status-LED pro Taste  rot, grün oder blau einstellbar
¦ Eine Betriebs-LED als Orientierungslicht sowie zur Anzeige des Programmierzustands  rot, grün oder blau einstellbar
¦ Helligkeit von Status-LED, Betriebs-LED und Beschriftungsfeld einstellbar; im Betrieb umschaltbar, z.B. während der Nachtstunden
¦ Messung der Raumtemperatur
¦ Nebenstelle für Raumtemperaturregler
¦ Sperrfunktion: Sperren oder Funktionsumschaltung aller oder einzelner Tastenfunktionen
¦ Alarmfunktion, optional mit Quittierung durch Betätigung mit beliebiger Taste
¦ Energiesparmodus
¦ Baustellenbetrieb möglich ohne Designabdeckung

¦ Integrierter Busankoppler

¦ Anschluss für ein Tastsensor-Erweiterungsmodul 1-4fach

inclusive individuelle Beschriftung

liefern und  montieren, anschließen und funktionsfertig einschließlich Progammierung in Betrieb nehmen.
Menge: 13,000 Stck

**03.07.0080 KNX Sensor-Helligkeit-PIR Mini**
KNX Sensor-Helligkeit-PIR Mini
Präsenzmelder/Deckenwächter Universal
mit integriertem Busankoppler

Bestimmungsgemäßer Gebrauch
¦ Bedarfsgerechtes Steuern von Beleuchtung, Raumthermostaten und anderen elektrischen Verbrauchern in Innenräumen
¦ Klemm-Montage in abgehängte Decken
¦ Deckenmontage an festen Decken in Unterputzdose nach DIN 49073 oder in Aufputz-Gehäuse

Produkteigenschaften
¦ Integrierte Busankopplung
¦ 3 PIR-Sensoren
¦ Erfassungsfeld 360°
¦ Integrierter Helligkeitssensor
¦ Einsatz als Präsenzmelder, Bewegungsmelder, oder für Meldebetrieb
¦ Ausgangsfunktionen: Schalten, Treppenhausfunktion, Schalten mit Zwangsstellung, Wertgeber, Lichtszenennebenstelle, Betriebsmodusvorgabe für Raumtemperaturregler
¦ Erfassungsbereich erweiterbar durch Parallelschalten mehrerer Geräte als Haupt- und Nebenstelle
¦ Einsteller zur manuellen Korrektur der Empfindlichkeit
¦ Status-LED: Blinkt bei Bewegungserfassung; je nach Programmierung im normalen Betrieb oder nur während des Gehtest-Betriebs

Präsenzmelderfunktion:
¦ Erfassung kleinster Bewegungen z.B. an einem Arbeitsplatz zur Erkennung der Anwesenheit von Personen
¦ Einschalten: Bewegungserkennung und Helligkeitsschwelle unterschritten
¦ Ausschalten: Keine Bewegung im Erfassungsfeld und Ablauf der Nachlaufzeit, oder Helligkeitsschwelle überschritten

Bewegungsmelderfunktion:
¦ Erfassung von Bewegungen zur Verkehrswegsicherung in Gebäuden
¦ Einschalten: Bewegungserkennung und Helligkeitsschwelle unterschritten
¦ Ausschalten: Keine Bewegung im Erfassungsfeld und Ablauf der Nachlaufzeit

Nach dem Ansprechen und Einschalten arbeitet die Bewegungserfassung helligkeitsunabhängig.

Meldebetrieb:
¦ Helligkeitsunabhängige Erfassung von Bewegungen im Erfassungsfeld
¦ Einschalten: Nach Erkennen einer einstellbaren Anzahl Bewegungen innerhalb des eingestellten Überwachungszeitraums
¦ Ausschalten: Keine Personen im Erfassungsfeld und Ablauf der Nachlaufzeit

Mindestanforderungen Technische Daten
Schutzklasse: III
Umgebungstemperatur: -25 ... +55 °C
Relative Feuchte: 10 ... 100 % (keine Betauung)
Schutzart: IP 44

Bewegungserfassung
Erfassungswinkel: 360°
Reichweite: Ø ca. 12 m (Montagehöhe 3 m)
Helligkeitssensor
Messbereich: 10 ... 2000 lx
Genauigkeit (= 80 lx): ± 10 lx
Genauigkeit (> 80 lx): ± 5 %

Farbe im vorgesehenen Schalterprogramm

liefern und  montieren, anschließen und funktionsfertig einschließlich Progammierung in Betrieb nehmen.
Menge: 16,000 Stck

**03.07.0090 KNX Busankoppler Taster 1-fach**
KNX Busankoppler Taster 1-fach

Tasterstellung od. Mittenstellung nach Anforderung AG
Funktion: Schalten (Tasten), Dimmen
LED: Dauer-AUS/Dauer-EIN
Mit Zug-Einsatz und Abdeckung/Wippe mit Lichtleiter in Zugtaster zu verwandeln.

Die LED dient zur Orientierungsbeleuchtung (im Sinne der Arbeitsstättenverordnung) oder zur Statusanzeige, durch Parameter einstellbar.

Ausführung: 1fach

liefern und  montieren, anschließen und funktionsfertig einschließlich Progammierung in Betrieb nehmen.
Menge: 28,000 Stck

**03.07.0100 KNX Busankoppler Taster 2-fach**
KNX Busankoppler Taster 2-fach

Tasterstellung od. Mittenstellung nach Anforderung AG
Funktion: Schalten (Tasten), Dimmen
LED: Dauer-AUS/Dauer-EIN
Mit Zug-Einsatz und Abdeckung/Wippe mit Lichtleiter in Zugtaster zu verwandeln.

Die LED dient zur Orientierungsbeleuchtung (im Sinne der Arbeitsstättenverordnung) oder zur Statusanzeige, durch Parameter einstellbar.

Ausführung: 2fach

liefern und  montieren, anschließen und funktionsfertig einschließlich Progammierung in Betrieb nehmen.
Menge: 17,000 Stck

**03.07.0110 KNX Tastsensor 1-fach**
KNX Tastsensor 1-fach

KNX Tastsensor-Modul Universal, 1fach
inklusive transparente Abdeckung Rahmen und Tastensatz  in der vorgesehenen Schalterserie
erweiterbar mit einem Tastsensor-Erweiterungsmodul

Bestimmungsgemäßer Gebrauch
¦ Bedienen von Verbrauchern, z.B. Licht ein/aus, Dimmen, Jalousien auf/ab, Helligkeitswerte, Temperaturen, Abrufen und Abspeichern von Lichtszenen etc.
¦ Montage in Gerätedose nach DIN 49073

Produkteigenschaften
¦ Tastsensor-Funktionen Schalten, Dimmen, Jalousiesteuerung, Wertgeber, Szenenaufruf etc.
¦ Eine oder zwei Funktionen pro Taste
¦ Komplettierung mit Tastensatz
¦ Beleuchtbares Beschriftungsfeld
¦ Eine Status-LED pro Taste  rot, grün oder blau einstellbar
¦ Eine Betriebs-LED als Orientierungslicht sowie zur Anzeige des Programmierzustands  rot, grün oder blau einstellbar
¦ Helligkeit von Status-LED, Betriebs-LED und Beschriftungsfeld einstellbar; im Betrieb umschaltbar, z.B. während der Nachtstunden
¦ Messung der Raumtemperatur
¦ Nebenstelle für Raumtemperaturregler
¦ Sperrfunktion: Sperren oder Funktionsumschaltung aller oder einzelner Tastenfunktionen
¦ Alarmfunktion, optional mit Quittierung durch Betätigung mit beliebiger Taste
¦ Energiesparmodus
¦ Baustellenbetrieb möglich ohne Designabdeckung

¦ Integrierter Busankoppler

¦ Anschluss für ein Tastsensor-Erweiterungsmodul

Incl. Individuelle Beschriftung

liefern und  montieren, anschließen und funktionsfertig einschließlich Progammierung in Betrieb nehmen.
Menge: 15,000 Stck

**03.07.0120 KNX Tastsensor 2-fach**
KNX Tastsensor 2-fach

KNX Tastsensor-Modul Universal, 2fach
inklusive transparente Abdeckung Rahmen und Tastensatz  in der vorgesehenen Schalterserie
erweiterbar mit einem Tastsensor-Erweiterungsmodul

Bestimmungsgemäßer Gebrauch
¦ Bedienen von Verbrauchern, z.B. Licht ein/aus, Dimmen, Jalousien auf/ab, Helligkeitswerte, Temperaturen, Abrufen und Abspeichern von Lichtszenen etc.
¦ Montage in Gerätedose nach DIN 49073

Produkteigenschaften
¦ Tastsensor-Funktionen Schalten, Dimmen, Jalousiesteuerung, Wertgeber, Szenenaufruf etc.
¦ Eine oder zwei Funktionen pro Taste
¦ Komplettierung mit Tastensatz
¦ Beleuchtbares Beschriftungsfeld
¦ Eine Status-LED pro Taste  rot, grün oder blau einstellbar
¦ Eine Betriebs-LED als Orientierungslicht sowie zur Anzeige des Programmierzustands  rot, grün oder blau einstellbar
¦ Helligkeit von Status-LED, Betriebs-LED und Beschriftungsfeld einstellbar; im Betrieb umschaltbar, z.B. während der Nachtstunden
¦ Messung der Raumtemperatur
¦ Nebenstelle für Raumtemperaturregler
¦ Sperrfunktion: Sperren oder Funktionsumschaltung aller oder einzelner Tastenfunktionen
¦ Alarmfunktion, optional mit Quittierung durch Betätigung mit beliebiger Taste
¦ Energiesparmodus
¦ Baustellenbetrieb möglich ohne Designabdeckung

¦ Integrierter Busankoppler

¦ Anschluss für ein Tastsensor-Erweiterungsmodul

Incl. Individuelle Beschriftung

liefern und  montieren, anschließen und funktionsfertig einschließlich Progammierung in Betrieb nehmen.
Menge: 17,000 Stck

**03.07.0130 KNX Helligkeitssensor**
KNX-Helligkeitssensor
Betriebsspannung 24 V DC
Messbereich 0 bis 60.000 Lux, linear

Funktion: Mit den drei Messwertaufnehmern Helligkeits-, Dämmerungs- und Temperatursensor werden je nach Sensortyp die klimatischen Daten aufgenommen und in analoge Spannungssignale (0 ... 10 V) umgewandelt. Zur Auswertung dieser Signale wird der Analogeingang benötigt, welcher in Abhängigkeit der analogen Signale Messwert- oder Befehlstelegramme auf den KNX senden kann. Die Sensoren sind zur Verhinderung von Feuchtigkeitsbildung im Gehäuse mit Druckausgleichselementen (Klimamembran) ausgestattet.
Anschluss: Die Zuleitung wird durch die PG7-Verschraubung zu den Anschlussklemmen geführt.
Farbe weiß

liefern und  montieren, anschließen und funktionsfertig einschließlich Progammierung in Betrieb nehmen.
Menge: 8,000 Stck

**03.07.0140 KNX- Regensensor**
KNX- Regensensor
Sensor zum Messen von Wetterdaten
Auswertung der Sensorsignale über zusätzliche Elektronik, z.B. Analogeingang
Erfassung von Niederschlag
Montage im Außenbereich, z.B. an Hauswänden, mit Montagewinkel

Messung der elektrischen Leitfähigkeit auf der Sensorfläche
Ausgabe mittels analogem Ausgangssignal: 0 = trocken, 10 V = Regen
Beheizung der Sensorfläche mit separater Spannungsversorgung

liefern und  montieren, anschließen und funktionsfertig einschließlich Progammierung in Betrieb nehmen.
Menge: 1,000 Stck

**03.07.0150 KNX Temperatursensor**
KNX Temperatursensor
Der Temperatursensor  misst die Temperatur im Außen- oder Innenbereich.
Ein weiterer externer Temperaturwert kann über den KNX/EIB-Bus weiterverarbeitet werden.
Dies ermöglicht die Ausgabe eines Gesamt-Temperaturwertes (z. B. durchschnittliche Raumtemperatur). Die Anteile der jeweiligen Temperaturwerte (Mess- und externer Wert) an der Gesamttemperatur können prozentual eingestellt werden. Der Temperatursensor stellt vier Grenzwerte zur Verfügung, die wahlweise per Parameter oder über Kommunikationsobjekte festgelegt werden. Die Schaltausgänge der Grenzwerte können bei Bedarf über Sperrobjekte gesperrt werden. Zusätzlich verfügt der KNX Temperatursensor über einen integrierten PI-Regler, mit dem eine einoder zweistufige Heizung und eine einstufige Kühlung gesteuert werden können. Die Konfiguration erfolgt mit der KNX-Software

liefern und  montieren, anschließen und funktionsfertig einschließlich Progammierung in Betrieb nehmen.
Menge: 1,000 Stck

**03.07.0160 KNX Windgeschwindigkeitssensor**
KNX Windgeschwindigkeitssensor

Der Windsensor KNX für das KNX-Gebäudebus-System misst die Windgeschwindigkeit.
Der Windwert kann zur Steuerung grenzwertabhängiger Schaltausgänge verwendet werden.
Über UND-Logik-Gatter und ODER-Logik-Gatter lassen sich die Zustände verknüpfen.
Multifunktions-Module verändern Eingangsdaten bei Bedarf durch Berechnungen, Abfrage einer Bedingung oder Wandlung des Datenpunkttyps.
Montage im Außenbereich, z.B. an Hauswänden, mit Montagewinkel

liefern und  montieren, anschließen und funktionsfertig einschließlich Progammierung in Betrieb nehmen.
Menge: 1,000 Stck

*Hinweis: KNX-EIB-SYSTEMGERÄTE*

**03.07.0170 KNX DCF77-Schnittstelle**
KNX DCF77-Schnittstelle
Zeitsynchronisation mit DCF-Antenne für KNX-Zeitschaltuhren
Um einen guten Empfang zu erzielen, sollte die Antenne nicht im Keller
oder in der Verteilung montiert werden
Der Anschluss erfolgt durch eine separate 2-adrige, nicht abgeschirmte
Starkstromleitung (max. 100 m),

Verpolung, Kurzschluss und Unterbrechung der Antennenleitung werden
jeweils optisch angezeigt

Liefern, montieren und betriebsfertig anschließen, einschl. aller erforderlichen Systemkomponenten und Zubehör
Menge: 1,000 Stck

**03.07.0180 KNX Spannungsversorgung**
KNX Netzgerät / KNX Spannungsversorgung 640 mA
zwei Ausgänge BUS (verdrosselt) ein Ausgang 30 V DC (unverdrosselt)
REG-Gehäuse 7 TE

Bestimmungsgemäßer Gebrauch
¦ Versorgung von KNX-Geräten mit Busspannung
¦ Montage auf Hutschiene nach DIN EN 60715 in Unterverteiler

Produkteigenschaften
¦ Zwei Ausgänge mit integrierter Drossel zur Versorgung von Buslinien
¦ Ein Ausgang DC 30 V zur Versorgung zusätzlicher Geräte
¦ Nennstrom beliebig auf Ausgänge aufteilbar
¦ Reset-Schalter für jede Buslinie
¦ Kurzschlussfest
¦ Überspannungsfest

Technische Daten
Nennspannung AC: AC 161 ... 264 V ~, 50/60 Hz
Nennspannung DC: DC 176 ... 270 V
Verlustleistung: max. 5 W (bei Nennbetrieb)
Ausgangsstrom: 640 mA (alle Ausgänge)
Ausgänge BUS (verdrosselt):
Spannung DC 28 ... 31 V SELV
Anschluss KNX-Anschlussklemme
max. Bus-Leitungslänge350 m je verdrosseltem Ausgang
Ausgang DC 30 V (unverdrosselt):
Spannung DC 30 V
Anschluss KNX-Anschlussklemme
Umgebungstemperatur: -5 ... +45 °C

Prüfzeichen: VDE

liefern und  montieren, anschließen und funktionsfertig einschließlich Progammierung in Betrieb nehmen.
Menge: 2,000 Stck

**03.07.0190 KNX IP-Router**
KNX IP-Router /  IP-Schnittstelle
REG-Gehäuse 3 TE

Bestimmungsgemäßer Gebrauch
¦ Betrieb als Datenschnittstelle
¦ Montage auf Hutschiene in Unterverteiler

Produkteigenschaften
¦ LED-Anzeige für KNX-Kommunikation, Ethernet-Kommunikation und Programmiermodus
¦ Konfiguration über ETS
¦ Max. 4 Verbindungen zu IP-Endgeräten, z.B. zum gleichzeitigen Visualisieren und Konfigurieren
¦ Versorgung aus Netzwerkleitung, durch separate Spannungsversorgung oder den Hilfsspannungsausgang der KNX-Spannungsversorgung
¦ Galvanische Trennung zwischen KNX und IP-Netzwerk
¦ Leistungsaufnahme max. 1 W

liefern und  montieren, anschließen und funktionsfertig einschließlich Progammierung in Betrieb nehmen.
Menge: 1,000 Stck

**03.07.0200 KNX Koppler-Bereich**
KNX Bereichskoppler
REG-Gehäuse 2 TE

Funktion: Der Koppler verbindet datentechnisch zwei KNX-Linien miteinander und gewährleistet eine galvanische Trennung zwischen diesen Linien.
Die genaue Funktion des Gerätes wird durch die Adressierung und die gewählte Applikation festgelegt.

Bereichskoppler BK: Verbindung einer Hauptlinie (HL) mit einer Bereichslinie (BL) wahlweise mit oder ohne Filterfunktion. Der Koppler ist logisch der untergeordneten Linie zugeordnet.

Anschluss: KNX-Anschlussklemme
Montage: Aufschnappen auf Hutschiene
Umgebungstemperatur: -5 ... +45 °C

liefern und  montieren, anschließen und funktionsfertig einschließlich Progammierung in Betrieb nehmen.
Menge: 4,000 Stck

**03.07.0210 KNX Koppler-Linie**
KNX Linienkoppler
REG-Gehäuse 2 TE

Funktion: Der Koppler verbindet datentechnisch zwei KNX-Linien miteinander und gewährleistet eine galvanische Trennung zwischen diesen Linien.
Die genaue Funktion des Gerätes wird durch die Adressierung und die gewählte Applikation festgelegt.
Linienkoppler LK: Verbindung einer Linie mit einer Hauptlinie (HL) wahlweise mit oder ohne Filterfunktion. Der Koppler ist logisch der untergeordneten Linie zugeordnet.

Verstärker V: Aufbereitung und Wiederholung von Telegrammen auf einer Linie, keine Filterfunktion. Unterteilung einer Linie in max. 4 unabhängige Liniensegmente  max. 3 parallelgeschaltete Linienverstärker pro Linie. Für jedes Liniensegment ist eine separate Spannungsversorgung (SV) inklusive Drossel (DR) notwendig.

Technische Daten
Versorgung: 21 ... 32 V DC über die übergeordnete Linie

Anschluss: KNX-Anschlussklemme
Montage: Aufschnappen auf Hutschiene
Umgebungstemperatur: -5 ... +45 °C

liefern und  montieren, anschließen und funktionsfertig einschließlich Progammierung in Betrieb nehmen.
Menge: 4,000 Stck

**03.07.0220 KNX USB-Programmier-Schnittstelle**
USB-Programmier-Schnittstelle, KNX, REG
Datenschnittstelle zum Anschluss eines PC, beispielsweise zur Parametrierung
und Konfiguration des Bussystems.

Anzahl Module: 2

liefern und  montieren, anschließen und funktionsfertig einschließlich Progammierung in Betrieb nehmen.
Menge: 1,000 Stck

**03.07.0230 KNX Programmierkabel**
KNX Programmierkabel

USB Anschlussleitung 3m

liefern
Menge: 1,000 Stck

**03.07.0240 KNX USV**
KNX USV
19" USV Online-Dauerwandler
Mindestanforderungen:
USV-Klassifizierung:
 - Online Dauerwandler (VFI-SS-111) nach IEC 62040-3
 - Ausgangsleistung: 700 VA / 490 W
 - Eingangsspannung: 230 (160-275) VAC, 50/60 Hz
 - Ausgangsspannung: 230 VAC ± 2%, 50/60 Hz ± 0,1%
 - Bypass: automatischer Bypass, manueller Bypass (optional)
 - Autonomiezeit: 11 Minuten bei Nennlast, erweiterbar
  Batterien: 3 x 12V/7Ah
 - wartungsfreie Blei-Vlies-Akkumulatoren mit fünf Jahren  Gebrauchsdauererwartung
 - LCD-Display: Anzeige von Betriebsarten und diverser Statuswerte
 Maße USV: 19" / 2 HE / 465 mm tief
- Schnittstelle: RS 232
 - Relais (optional),
 - Ethernet (optional),
 - USB (optional)
 - incl. Software: LAN-Powershut Shutdown- und  Management-Software für alle aktuellen Betriebssysteme
  (inkl. RS232-Kabel)
- komplett liefern und montieren.

Angebotenes Fabrikat:  '....................................................'
Angebotener Typ:  '....................................................'

Fertig montiert und betriebsfertig angeschlossen, incl. des erforderlichen Klein- und Befestigungsmaterials.
Menge: 1,000 Stck

**03.07.0250 KNX Wetterstation einschl. Spgsversorgung**
KNX Wetterstation einschl. Spannungsversorgung

Bestimmungsgemäßer Gebrauch
Messung und Auswertung von Wetterdaten: Windgeschwindigkeit, Windrichtung, Niederschlag, Helligkeit, Globalstrahlung, Dämmerung, Temperatur, relative Luftfeuchte und Luftdruck
Montage im Außenbereich von Gebäuden, vorzugsweise Dach- und Fassadenbereich

Produkteigenschaften
Integrierter GPS/GLONASS-Empfänger zur automatisierten Positionsbestimmung
Berechnung weiterer Wetterdaten: Absolute Luftfeuchte, gefühlte Temperatur, Behaglichkeit
Funktion zur Beschattungssteuerung
Integrierte KNX-Busankopplung
Messwerterfassung und Grenzwertüberwachung
Software-Logikmodule zur Verknüpfung von Ereignissen
Integrierte Heizung

Mindestanforderungen Technische Daten
Versorgung
Nennspannung: AC 24 V SELV (± 10 %)  DC 21 ... 32 V SELV
Stromaufnahme: 100 ... 400 mA (witterungsabhängig)
Schutzklasse: III
Anzahl Wetterstationen: max. 3 (pro Linie)

Umgebungstemperatur: -30 ... +60 °C

Sensoren siehe sep. Beschreibung.

liefern und  montieren, anschließen und funktionsfertig einschließlich Progammierung in Betrieb nehmen.
Menge: 1,000 Stck

**03.07.0260 EIB-Überspannungsschutz**
EIB-Überspannungsschutz für
den Überspannungsfeinschutz von Busgeräten, zum
Einstecken in ein Busgerät anstelle einer Busklemme
oder zum direkten Anschluss an eine Busklemme, zur
Überspannungsableitung durch Anschluss des herausgeführten grünen Erdungsleiters am nächsten Erdungspunkt,
mit 2 Steckbuchsen (1mm Durchmesser) zum Einstecken in
Busgeräte, mit 2 eindrähtigen Adern (0,8 mm
Durchmesser) zum Anschluss an die Busklemme, mit 1
eindrähtigen Ader (0,75 qmm) zur
Überspannungsableitung, Bemessungsspannung DC 24 V,
Bemessungsstrom 6 A, Bemessungsableitstoßstrom 5 kA,
Schutzpegel 350 V,
Liefern, montieren und anschließen
Menge: 1,000 Stck

**03.07.0270 DALI Schnittstellen-Umsetzer**
EIB / DALI Schnittstellen-Umsetzer

zur Kommunikation über  EIB mit digitalen Vorschaltgeräten, die eine DALI-Schnittstelle besitzen,
mit DALI- Ausgang nach IEC 60929, potentialfrei, max. Spannung 16V, kurzschlussfest,
an den bis zu 64 DALI-EVG anschließbar sind, je nach Applikationsprogramm mit datentechnischer Aufteilung der DALI-EVG auf 16 Kanäle (Gruppen), die ausschließlich gruppenweise geschaltet und gedimmt werden können und als Gruppe einen Leuchtmittelausfall melden oder mit zusätzlicher individueller Ansteuerung (Schalten und Dimmwert-Setzen) jedes DALI-EVG und zugehöriger individueller Leuchtmittelausfall-Meldung, mit integrierter Szenensteuerung für bis zu 16 Szenen, mit Zuordnung der DALI-EVG zu den einzelnen Kanälen und mit Testmöglichkeit der Kanäle und Szenen mittels der ETS bei der Inbetriebnahme des Gateway, mit Spannungsversorgung des DALI- Ausgangs über ein integriertes Netzgerät für eine Eingangsspannung von AC/DC 110 - 240V, mit Spannungsversorgung der Gateway-Elektronik über die Busspannung, mit integriertem Busankoppler, Busanschluss über Busklemme, als Einbaugerät

liefern und  montieren, anschließen und funktionsfertig einschließlich Progammierung in Betrieb nehmen.
Menge: 1,000 Stck

*Hinweis: KNX-EIB-Sonstiges*

**03.07.0280 YCYM 2x2x0,8mm (EIB)**
YCYM  2x2x0,8mm (EIB)
Buskabel / farbig
in gemischter Verlegung Rinne / Kanal
Menge: 950,000 m

**03.07.0290 Inbetriebnahme und Funktionsprüfung**
Inbetriebnahme und Funktionsprüfung Inbetriebnahme und
Funktionsprüfung der gesamten EIB-Steuerungen mit allen
eingebauten EIB-Komponenten, Einbindung von EIB-
Komponenten von Fremdgewerken, einschließlich
Probebetrieb, integrierte Tests, Dokumentation, wie
allgemein beschrieben, geprüfte und betriebsfertige
Übergabe des gesamten Systems, Abnahme und ggf.
Nachabnahmeprüfung.
Menge: 1,000 Psch

**03.07.0300 Regiearbeiten Systemtechniker**
Für Abstimmungs- und Anpassungsarbeiten, Provisorien und Umbauten Sonderleistungen erforderlich.
Zur Koordination und Durchführung dieser Maßnahmen sind die aufgeführten Regiestunden vorgesehen

Vor Beginn der Montage sind mit der zuständigen Bauleitung alle Arbeiten in einzelnen Abschnitten durchzusprechen. Die geplante Montagesituation ist zu erläutern.
Mit der Montage darf erst nach Ausdrücklicher Freigabe der Bauleitung begonnen werden.

WICHTIG:
Vor Ausführung von Taglohnarbeiten ist der zuständige Bauleiter schriftlich darüber zu informieren, welche
Arbeiten als Taglohnarbeiten ausgeführt werden sollen.
Dabei ist der in etwa anfallende Zeitaufwand sowie die dafür eingesetzten Monteure zu benennen.
Sämtliche Taglohnarbeiten dürfen nur nach Zustimmung oder Anordnung der Bauleitung vorgenommen werden.
Nicht genehmigte, aber ausgeführte Stunden gelten als nicht gearbeitet und werden nicht vergütet.

Bei Prüfung von Abschlagsrechnungen und der Schlußrechnung werden nur Taglohnstunden anerkannt,
die auf von der Bauleitung unterschriebenen Rapportzetteln aufgeführt sind.

Für die vom Auftragnehmer eingesetzten Arbeitskräfte wie Meister, Obermonteure, Monteure, Hilfsmonteure und Helfer ist ein durchschnittlicher Stundensatz zu kalkulieren und anzubieten. Es sind die gesetzlichen Tariflöhne einzusetzen

Die gesamte Abrechnung der Regiestunden wird mit diesem Verrechnungssatz vergütet. Sämtliche Auslösungen wie Kilometergeld, KFZ-Pauschalen, Zuschläge für Überstunden, Fachbauleiterpauschalen, usw. sind in diesem Stundensatz enthalten.

Die für die Leistung aufzuwendenden Materialien werden aufgemessen.
Hilfsstoffe sowie für die Arbeiten erforderlichen Geräte mitsamt Ersatzmaterial ( Bohrer, Fräsen, Trennscheiben etc ) werden nicht besonders vergütet.

Regiearbeiten Systemtechniker:
Menge: 15,000 Std

#### Abschnitt 03.08 FLUCHTTÜRSTEUERUNG

*Hinweis: HINWEISTEXT*
HINWEISTEXT

Sicherheitshinweise
Das Rettungswegsystem darf an Rauchschutztüren und Feuerschutztüren nur dann angebracht werden, wenn die Verwendbarkeitsnachweise für diese Türen dies vorsehen und deren Maßgaben beachtet werden (EltVTR) Die Montage, Verkabelung und Inbetriebnahme darf nur durch geschulte Sachkundige erfolgen.

**03.08.0010 Türzentrale mit Netzteil**
Türzentrale mit Netzteil

Ausstattung ( Richtlinie für Angebot ) :
Integrierte, beleuchtete Nottaste,
integrierte 3 LED-Anzeigen für die Türzustände
- Tür verriegelt, entriegelt, kurzzeitentriegelt
- Tür offen / geschlossen
- Alarm sowie Voralarm,
integrierter Schlüsseltaster für
- Entriegeln
- Kurzzeitentriegeln
- Verriegeln
- Alarmrücksetzung
integrierter, differenzierter akustischer Alarm zur Anzeige des Voralarms oder der Betätigung des Nottasters,
integrierter Sabotageschutz,
Automatische Speicherung und Aktivierung des Betriebszustandes vor und nach Netzausfällen,
Automatische Wiederverriegelung, Nachtriggern wählbar in Verbindung mit Kurzzeitentriegelung,
einfache Einstellung der Dauer für Kurzzeitfreigabe, Voralarm und Alarm sowie Parametrierung Summer ein/aus und Nachtriggern ein/aus mittels integriertem Schlüsseltaster.
Anschlüsse:
Eingang für Notentriegelung durch eine GMA-Anlage,
Eingang für Zugangskontrollsystem und Zeitschaltuhr,
Ausgang für optische/akustische Alarmanzeige, Alarmweitermeldung.
Netzspannung 230 V AC, Betriebsspannung 24 V DC

Türzentrale
( X ) Aufputzmontage
(  ) Unterputzmontage

( X ) mit Netzteil 230VAC/24VDC

Verwendung für Türen:
( X ) einflügelig
(  ) zweiflügelig

Liefern, montieren und betriebsfertig anschließen einschl. Klein-, Befestigungsmaterial und sonst. Systemzubehör.
Menge: 1,000 Stck

**03.08.0020 Fluchttüröffner**
Fluchttüröffner
nach dem Ruhestromprinzip 24 V DC, gewährleistet bei Stromabschaltung auch bei hohem Türgegendruck eine sichere Entriegelung der Tür.
Mit integriertem Rückmeldekontakt zur Überwachung des Tür- und des Verriegelungszustandes.
Druckfestigkeit gegen Aufbruchversuche ca. 7500 N,
Betriebsspannung 24 V DC,
Stromaufnahme ca. 160 mA

Mit ( X ) oder ohne (  ) Einsteck-Fallenschloss,
mit einstellbarer Falle, als Gegenstück zum Fluchttüröffner

Hinweis:
Der Fluchttüröffner wird in der Regel zusätzlich, abgesetzt zum vorhandenen Panikschloss montiert.

Die genaue Ausführung mit dem Türhersteller ( bzw. der beauftragten Metallbaufirma )abstimmen,
Fluchttüröffner einschl. aller erforderlichen Systemkomponenten liefern,
zur Montage an Türbauer übergeben, nach Türeinbau betriebsfertig anschließen einschl. Klein-, Befestigungsmaterial und sonst. Systemzubehör.
Menge: 1,000 Stck

**03.08.0030 Haltemagnet**
Haltemagnet mit Gegenplatte zur magnetischen Verriegelung von Fluchttüren.
Druckfestigkeit gegen Aufbruchversuche ca. 5000 N,
mit integriertem Hall-Sensor zur Überwachung und Bicolor-LED zur Anzeige des Türzustandes.
Nennbetriebsspannung 24 V DC,
Stromaufnahme ca. 250 mA,
Ausführung: silberfarbig

Hinweis:
Der Haltemagnet wird in der Regel zusätzlich, abgesetzt zum vorhandenen Panikschloss montiert.

Die genaue Ausführung mit dem Türhersteller ( bzw. der beauftragten Metallbaufirma )abstimmen,
Fluchttüröffner einschl. aller erforderlichen Systemkomponenten liefern,
zur Montage an Türbauer übergeben, nach Türeinbau betriebsfertig anschließen einschl. Klein-, Befestigungsmaterial und sonst. Systemzubehör.
Menge: 1,000 Stck

**03.08.0040 Montage, Inbetriebnahme**
Montage, Inbetriebnahme und sachkundige Abnahme der beschriebenen Anlage mit Einweisung und Übergabe des Prüfbuchs.
Menge: 1,000 psch

#### Abschnitt 03.09 MEDIENTECHNIK

*Hinweis: Hinweistext Medientechnik*
Hinweistext Medientechnik
Es ist derzeit geplant hinter den bestehenden (Kreide) Tafeln Monitore anzubringen und diese über ein Lehrer Laptop anzuschließen. Die dafür erforderlichen Verbindungsleitungen ( Tafel zum Lehrerpult ) werden als
Kat-7 Leitungen vorgesehen da HDMI und USB auf die Länge und mit Steckverbindungen nicht zuverlässig funktionieren. Die Signale werden bei Bedarf mittels aktiven Extendern umgesetzt. Alternativ könnten jedoch auch Systeme wie Airserver o.ä. zum Einsatz kommen.
Die Anbindung der Lehrerpulte erfolgt über mobile Schleppketten ab Anschlußpunkt ( Senkrechter Brüstungskanal neben der Tafel )
Feststehende Pulte sind nicht vorgesehen.

Im Zuge der Ausbaumaßnahmen ist in einem Klassenzimmer ( nach Wahl des AN ) eine Mustermontage der Medienanbindung auszuführen und diese einem Probebetrieb mit Einbindung der Schule zu unterziehen.
Erkenntnisse aus dem techn. Aufbau ( Fehler; Störungen; Anregungen der Nutzer ) sind in die weiteren
Arbeitsmaßnahmen zu integrieren und so umzusetzen dass eine ganzheitlich sicher funktionierende Lösung
entsteht.

**03.09.0010 Regiearbeiten**
Für die im vorstehenden Hinweistext beschriebenen Koordinierungsarbeiten der Medienanschlüsse
werden Regiearbeiten angesetzt

Für die vom Auftragnehmer eingesetzten Arbeitskräfte wie Obermonteure und Systemtechniker ist ein durchschnittlicher Stundensatz zu kalkulieren und anzubieten. Es sind die gesetzlichen Tariflöhne einzusetzen

Die gesamte Abrechnung der Regiestunden wird mit diesem Verrechnungssatz vergütet. Sämtliche Auslösungen wie Kilometergeld, KFZ-Pauschalen, Zuschläge für Überstunden, Fachbauleiterpauschalen, usw. sind in diesem Stundensatz enthalten.

Es werden veranschlagt:
Menge: 16,000 Std

**03.09.0030 Kabelschlange**
Trittfeste Bodenschlange
Flexibles Kabelführungssystem für die horizontale und vertikale Kabelführung
Kurzzeitbelastungen bis min.120 kg auf 5 Kettengliedern bei 20° Raumtemperatur
Zusammensteckbar,  mit System ausgestattet, wodurch Sie Kabel wie bei einem Reißverschluss
eingefädeln werden können.
Fassungsvermögen mind. 20 Kabel
Gesamt Länge ( zusammengesteckt ) ca. 3m
Maße: ca. 90 x 25 mm
Farbe: transparent, grau oder schwarz

Einseitig fest mit geeignetem Befestigungsmaterial an der Wand verdübelt
Menge: 5,000 Stck

**03.09.0040 Netzwerk Anschlusskabel hochflexibel**
RJ 45 Netzwerk Anschlusskabel CAT 6a U/FTP
Farbe: grau
Hochflexibel
mit Rastnasenschutz
flammwidrig
Länge 5m

liefern und in Kabelschlange verlegen.
Menge: 30,000 Stck

**03.09.0050 Schuko- Verlängerungskabel**
Kunststoff-Verlängerungskabel mit Flachstecker
5m H05VV-F3G1,5 weiss
Für den Einsatz Innen, IP 20
Mit Schutzkontakt-Flachstecker und -Kupplung
Mit Kinderschutz

liefern und in Kabelschlange verlegen.
Menge: 5,000 Stck

**03.09.0060 HDMI HighSpeed Kabel Aktiv / 2m**
HDMI High-Speed mit Ethernet Kabel, unterstützt HDMI 2.0a 18 Gbit/s und Auflösungen bis 4K/60 Hz (2160p), unterstützt HDMI Ethernet Audio Control (HEAC), 3D, ARC und CEC, zweiter Repeater ins Kabel integriert (daraus resultiert eine Verdickung von 95x26 mm (L x Ø)), 3-fach Schirmung, vergoldete Kontakte, Leiterquerschnitt: AWG26, kein Netzteil nötig, Spannungsversorgung über HDMI Quelle, Außenmantel: PVC, schwarz. Bitte den Richtungsbezug beim Verlegen beachten!

Ausführung Anschluss 1: Stecker
Steckverbindertyp Anschluss 1: HDMI
Ausführung Anschluss 2: Stecker
Steckverbindertyp Anschluss 2: HDMI
Länge: 2m
Anzahl der Pole Anschluss 1: 19
Anzahl der Pole Anschluss 2: 19

Liefern und betriebsfertig montieren
Menge: 10,000 Stck

**03.09.0070 USB 2.0 Extender**
USB 2.0 Extender bestehend aus einer Sende- und einer Empfangseinheit.
Die beiden Geräte werden jeweils mit den USB 2.0 Port angeschlossen und mittels einem handelsüblichen Patchkabel (nicht Bestandteil dieser Leistungsposition ) miteinander verbunden. Die maximale Länge des Patchkabels beträgt 50 m. Der LogiLink USB 2.0 Extender benötigt keine Treiberinstallation.

  USB 2.0 Verlängerungskabel
  Anschluss 1: USB (Typ A) Stecker
  Anschluss 2: USB (Typ A) Buchse
  Max. Übertragungsrate: 480 MBit/s
  Erweiterung bis zu 50 m
  Verlängerung über RJ45 Patchkabel
  Unterstützt Power over Ethernet: 5V/150 mA für USB-Geräte
  Keine Treiber erforderlich

Liefern und betreibsfertig montieren
Menge: 5,000 Stck

**03.09.0080 Gigabit LAN Netzwerkkabel RJ45 / 15m**
CAT.6 Ethernet Gigabit LAN Netzwerkkabel RJ45-10 100 1000Mbit s - Patchkabel - UTP - kompatibel zu CAT.5 CAT.5e CAT.7 - Switch Router Modem Patchpannel Access Point Patchfelder - schwarz

Länge: 15m

liefern und betreibsfertig montieren
Menge: 10,000 Stck

**03.09.0090 HDMI-V10 HDMI Extender**
Professional HDMI-V10 HDMI Extender (Verlängerung) über Netzwerkkabel RJ45 50m

Technische Daten
Kategorie:  Extender (Verlängerung)
Übertragungsart:  über Netzwerkkabel RJ45
Schnittstellen (Eingang):  HDMI
Schnittstellen (Ausgang):  HDMI
Reichweite (max.):  50 m
Farbe:  Schwarz
Gewicht:  130 g
Breite:  68 mm
Höhe:  17 mm
Auflösung (max.):  1920 x 1080 Pixel
Länge (Tiefe):  80 mm
Produkt-Art:  Extender (Verlängerung)

Liefern und betriebsfertig montieren
Menge: 5,000 Stck

**03.09.0100 Multimedia-Anschlusssystem HDMI / USB 2.0**
Multimedia-Anschlusssystem
HDMI / USB 2.0
Thermoplast (bruchsicher) hochglänzend
(kpl. mit Tragring, Schraubbefestigung)
Aufgrund unterschiedlicher Steckerbauformen der vorkonfektionierten Leitungen ist die Montage in Geräte-Verbindungsdosen nicht gewährleistet. Für ausreichend Bauraum sorgen und Biegeradien beachten.
Technische Daten HDMI
Standard: HDMI 2.0a
Videoformate: 4K @ 50/60 Hz, Full HD @ 48 Hz 3D, HDR Video
Durchgangsbuchse: HDMI™ Typ A, 180°
Kontaktmaterial: vergoldet
Einbautiefe: 25 mm
Umgebungstemperatur: -5 ... +45 °C
Montagehinweis: Aufgrund unterschiedlicher Steckerbauformen der vorkonfektionierten Leitungen ist die Montage in Geräte-Verbindungsdosen nicht gewährleistet. Für ausreichend Bauraum sorgen und Biegeradien beachten.
Technische Daten USB 2.0
Standard: 2.0 High Speed
Durchgangsbuchse: Type A, 180°
Einbautiefe: 28 mm
Umgebungstemperatur: -5 ... +45 °C
Montagehinweis: Aufgrund unterschiedlicher Steckerbauformen der vorkonfektionierten Leitungen ist die Montage in Geräte-Verbindungsdosen nicht gewährleistet. Für ausreichend Bauraum sorgen und Biegeradien beachten.
Material: Thermoplast
Farbe: alpinweiß

Liefern, anschließen und einbauen
Abdeckplatten und Rahmen sind in die Angebotspreise mit einzukalkulieren.
Menge: 10,000 Stck

**03.09.0110 Anschluss Modul HDMI**
Anschluss Modul HDMI,  für Zentralscheibe TAE 3-fach,  hfr
Montagerahmen inkl. Anschlusskabel HDMI 1.4, 0,2 m Kabelpeitsche, Buchse/Buchse Ausführung. Zum
Einbau in anreihbare Gerätedosen für Brüstungskanäle, mit reduzierter Einbautiefe zum bündigen
Abschluß mit der Verschlußkontur des Brüstungskanals. Zur Verwendung mit Zentralscheiben mit
Ausschnitt für 3-fach TAE Steckdosen mit Maß 55 x 55 mm.

Liefern, anschließen und einbauen
Abdeckplatten und Rahmen sind in die Angebotspreise mit einzukalkulieren.
Menge: 10,000 Stck

#### Abschnitt 03.10 SPRECHANLAGE / ZUTRITT

*Hinweis: Hinweistext Vorrüstung Zutrittskontrolle / Sprechstelle*
Hinweistext Vorrüstung Zutrittskontrolle / Sprechstelle

Das Gebäude benötigt derzeit keine Sprech-Anlagen oder kabelgebundene automatische Türüberwachungs- und Schließsysteme.
Es werden jedoch neben der Eingangstür UP-Dosen mit Anschlußleitungen ( Kat7 ) vorgesehen, die eine
spätere Nachrüstung mit solchen Systemen ermöglichen. Die Dosen werden mit Blindmodulen im vorgesehenenen Schalterprogramm verschlossen.
Die Anschlußleitungen werden mit Reservelängen auf der Kabeltrasse über dem Datenverteiler vorgehalten und beschriftet.

**03.10.0010 4 Pair category 7**
4 Pair category 7 screened twisted pair cable, 600 MHZ

halogenfrei 4 x 2 x AWG 23/1

liefern und teilweise auf bauseits verlegten bzw.
montierten Kabelpritschen, in den Kanälen des
Unterflursystems, in PVC-Kanälen, auf Steigetrassen,
in Zwischendecken usw. betriebsfertig verlegen,
Menge: 120,000 m

**03.10.0020 FFKu-EL-F20BG / EN 20 / UP**
Flexibles Kunststoffrohr, leichte Ausführung, mit
Zugdraht versehen,
FFKu-EL-F20BG / EN 20
einschl. Stemmarbeiten in Mauerwerk od. Beton, fertig
verlegt.
Menge: 6,000 m

**03.10.0030 Blindmodul UP**
Blindabdeckung mit Rahmen und Trag- und Dichtring,
im vorgesehenen Schalterprogramm
UP montiert und angeschlossen, einschließlich
Stemmarbeiten und UP Dose
Menge: 2,000 Stck

### Bereich 04 WARTUNG

#### Abschnitt 04.01 WARTUNG

*Hinweis: Hinweis Wartungsarbeiten*
Hinweis Wartungsarbeiten:

Für alle sicherheitsrelevanten Anlagen, wie Verteilungen, Sicherheitsbeleuchtung, Brandmeldeanlage,
Sprachalarmierung, usw. ist für die Dauer der Gewährleistung die Wartung durchzuführen.
Die Wartungs-Angebote sind für die gesetzlich vorgeschriebenen Wartungsintervalle der verschiedenen Anlagen zu kalkulieren.
Sind keine gesetzlichen Vorschriften vorhanden ist eine zwejährige Wartung anzubieten.
Die Gesamtsumme der Wartungen ist auf eine jährliche Durchschnittssumme zu kalkulieren und in
nachfolgenden Positionen einzutragen.

Die angebotene Gesamtsumme der Wartung wird bei der Angebotsprüfung berücksichtigt.
Bei fehlenden Angaben kann das Angebot nicht gewertet werden !

Die angebotenen Wartungsleistungen werden vom Auftraggeber zu einem späteren Zeitpunkt
mit einem separaten Wartungsauftrag beauftragt.

**04.01.0010 Wartung Verteilereinrichtungen**
Wartung Verteilereinrichtungen ( E-Check )
Kosten für alle im Leistungsbeschrieb enthaltenen Anlagenteile die einer vorgeschreibenen
Wartung unterliegen ( Haupt und Unterverteilungen )

Angebotenes Wartungsintervall  '....................................................'

In dieser Position ist als Einheitspreis die durchschittlich kalkulierten Wartungskosten für 1.Jahr einzukalkulieren.
Menge: 4,000 Jahr

**04.01.0020 Wartung Sicherheitsbeleuchtung**
Wartung Sicherheitsbeleuchtung
Kosten für alle im Leistungsbeschrieb enthaltenen Anlagenteile die einer vorgeschreibenen
Wartung unterliegen.

Wartungsintervall nach gesetzlichen Vorschriften

In dieser Position ist als Einheitspreis die durchschittlich kalkulierten Wartungskosten für 1.Jahr einzukalkulieren.
Menge: 4,000 Jahr

**04.01.0030 Wartung Brandwarnanlage**
Wartung Brandwarnanlage
Kosten für alle im Leistungsbeschrieb enthaltenen Anlagenteile die einer vorgeschreibenen
Wartung unterliegen.

Wartungsintervall nach gesetzlichen Vorschriften

In dieser Position ist als Einheitspreis die durchschittlich kalkulierten Wartungskosten für 1.Jahr einzukalkulieren.
Menge: 4,000 Jahr

**04.01.0040 Wartung Blitzschutzanlage**
Wartung Blitzschutzanlage
Kosten für alle im Leistungsbeschrieb enthaltenen Anlagenteile die einer vorgeschreibenen
Wartung unterliegen ( Äußerer und Innerer Blitzschutz )

Angebotenes Wartungsintervall  '....................................................'

In dieser Position ist als Einheitspreis die durchschittlich kalkulierten Wartungskosten für 1.Jahr einzukalkulieren.
Menge: 4,000 Jahr

**04.01.0050 Wartung Sprachalarmierungsanlage**
Wartung Sprachalarmierungsanlage
Kosten für alle im Leistungsbeschrieb enthaltenen Anlagenteile die einer vorgeschreibenen
Wartung unterliegen.

Wartungsintervall nach gesetzlichen Vorschriften

In dieser Position ist als Einheitspreis die durchschittlich kalkulierten Wartungskosten für 1.Jahr einzukalkulieren.
Menge: 4,000 Jahr

USt %: 19,00
